# Umbau der VBG Bezirksverwaltung Würzburg
Angebotsaufforderung (GAEB DA XML 3.2, DA83)
Projekt: 2501
Währung: EUR
Vergabeart: Verhandlungsverfahren
Auftraggeber: Firma, VBG Hauptverwaltung Hamburg, Massaquoipassage 1, 22305 Hamburg; DV-Nummer: 300_09_2; Vergabenummer: 300_09_2
Erstellt mit: BECHMANN AVA 2023.120/ GXML Toolbox V3.3 R20210630, BECHMANN AVA 2023.120, 29.09.2026

## Zusätzlicher Text
LEISTUNGSVERZEICHNIS
Innenausbauarbeiten

Bauvorhaben:  Umbau der
  VBG Bezirksverwaltung Würzburg

Bauherr:  Verwaltungs-Berufsgenossenschaft (VBG)
  Massaquoipassage 1
  22305 Hamburg

Architekt:  FISCHER Planen und Bauen GmbH
  Friedrich-Ebert-Str. 68
  90537 Feucht

Angebotsabgabe:

Geplante Termine:

BA 1: Ausführungsbeginn: Jan. / 2027Fertigstellung: April / 2027
BA 2: Ausführungsbeginn:  Aug. / 2027Fertigstellung: Nov./ 2027
BA 3: Ausführungsbeginn:  Feb. / 2028Fertigstellung: Mai / 2028

Bindefrist:  60 KT ab Sumission

Angebotssumme, netto:  €  ………………………  geprüft, netto:  €  ………………………

Mehrwertsteuer, 19 %:  €  ………………………  geprüft, 19 %:  €  ………………………

Angebotssumme, brutto:  €  ………………………  geprüft, brutto:  €  ………………………
  ==================

Mit Abgabe dieses Angebotes bestätigen wir:
- Erstellung und Abgabe des Angebotes erfolgen für die / den Empfänger kostenlos.
- Die Vergabeunterlagen wurden durch uns eingehend geprüft und Unklarheiten und Fragen - soweit aus unserer Sicht erforderlich - z.B. durch Einsicht in Pläne und andere Unterlagen, sowie durch Ortsbesichtigung und sonstige Erkundigungen geklärt. Insoweit verzichten wir im Falle der Auftragserteilung an uns auf den Einwand der Unklarheit oder Unkenntnis.
- Angebot und Angebotspreise sind verbindlich. Wir halten uns daran bis zum Ablauf der oben genannten Bindefrist gebunden.

Bieter:

  __________________________
  (Stempel und Unterschrift)

## ZUSÄTZLICHE TECHNISCHE VERTRAGSBEDINGUNGEN (ZTV) - Trockenbau
ZUSÄTZLICHE TECHNISCHE VERTRAGSBEDINGUNGEN (ZTV) - Trockenbau

1. Die Hinweise und Bestimmungen dieser Vorbemerkungen sind bei der Preiskalkulation zu berücksichtigen. Bietet der Bieter Fabrikate gleichwertiger Art an so ist er verpflichtet, bei Angebotsabgabe den Nachweis der Gleichwertigkeit schriftlich zu führen, d.h. durch Prüfzeugnisse, Gutachten u.ä.

1. Es gelten jeweils die Normen und Regeln in der zum Vertragsschluss gültigen Fassung einschließlich der Änderungen, Berichtigungen und Beiblätter. Die Verarbeitungsvorschriften und -richtlinien der Hersteller der Trockenbausysteme sind zu beachten. Dem Auftraggeber ist auf Verlangen Einsicht in diese zu gewähren. Das gilt besonders für Anzahl und Anordnung der Befestigungspunkte sowie die Fugenausbildung.

1. Die GK-Ständerwände stehen weitgehend auf dem Rohboden. Die Verarbeitungsvorschriften der Lieferwerke sind verbindlich. Kantenausbildung der GK-Bauplatten: HRAK (halbrund abgeflachte Kanten). Die Fugen der ersten Lage sind zu verfüllen.

1. Für die ausreichende statische Bemessung der Unterkonstruktionen, die richtige Wahl von zugelassenen Dübeln, Schrauben und Nägeln, deren Anwendung und Verarbeitung, trägt der Bieter die volle Verantwortung. Schußbolzenbefestigungen sind ausdrücklich untersagt.

1. Für den konstruktiven Brandschutz (Bauteile und Baustoffe nach DIN 4102) ist die Bayerische Bauordnung und das Brandschutzkonzept verbindlich. Bei brandschutztechnischen Anforderungen sind die amtlichen Nachweise (Prüfzeugnis oder Prüfbescheid oder allgemeine bauaufsichtliche Zulassung) der Bauleitung zu übergeben.

1. Dem Bieter wird dringend empfohlen, sich vor Abgabe des Angebotes vom Zustand der Baustelle selbst zu überzeugen. Nachträgliche Einwände, die aus Unkenntnis des Gebäudezustandes herrühren, haben keinen nachträglichen Einfluss auf die abgegebenen Einheitspreise. Die Arbeiten werden in einzelnen Abschnitten durchgeführt, gesonderte Anfahrten werden nicht extra vergütetet. Eine Einsichtnahme an der Baustelle durch den Bieter wird vorausgesetzt.

1. Die Einbringung von Material ist durch den Bieter mit der örtlichen Bauleitung rechtzeitig abzusprechen und zu disponieren.

1. Dem Bieter / AN kann innerhalb des Gebäudes kein Raum zur Material- und Werkzeugeinlagerung zur Verfügung gestellt werden. Eine Lagerung kann nur in einem - durch Ihn zu stellenden - Materialcontainer erfolgen. Der genaue Aufstellort ist mit der örtlichen Objektüberwachung abzustimmen und in der Baustelleneinrichtung abgegolten. Die benötigten Flächen müssen spätestens beim Vertragschluss benannt werden.

1. Der Bieter / AN kann nicht davon ausgehen, daß Ihm ganze Geschosse oder Bauteile alleine zur Verfügung stehen. Durch die Objektüberwachung wurde eine Terminplanung erarbeitet die eine überwiegend aufeinanderfolgende Abwicklung der Leistung vorsieht. Evtl. aus heutiger Sicht nicht absehbare Baustellenunterbrechung und eine Wiederbesetzung der Baustelle werden nicht gesondert vergütet. Der exakte bauliche Ablauf wird in den wöchentlich stattfindenden Baubesprechungen mit allen am Bau beiteiligten abgestimmt. Für den AN / Bieter bzw. einen zeichnungsberechtigten Vertreter / Bauleiter besteht während der Ausführungszeit Teilnahmepflicht.

1. Bei Schleifarbeiten im Trockenverfahren sind Absauggeräte zu verwenden. Sind Schleifen und Spachteln vorgesehen, so bleiben die Anzahl der Schleifgänge und Spachtelaufträge sowie die Wahl der richtigen Körnung dem Auftragnehmer überlassen und sind auf die vorgesehene Beschichtung einzustellen.

1. Sofern bei der Beschreibung der Leistung nichts anderes angegeben ist, sind die Oberflächen von Gipsplatten in der Qualitätsstufe Q2 nach Merkblatt Nr.2 Verspachtelungen von Gipsplatten bzw. Nr. 2.1 Verspachtelungen von Gipsafserplatten - Oberflächengüten auszuführen. Für Flächen mit Oberflächen in den Qualitätsstufen Q3 und Q4 gelten die Grenzwerte für Ebenheitsabweichungen nach Tabelle 3 Zeile 7 DIN 18202.

1. Sofern bei der Beschreibung der Leistung nicht anderes angegeben ist, ist als durch Nachfolgegewerke aufzubringende Schlussbeschichtung von Wandflächen vorgesehen:
- Wandanstrich durch Maler
- Wandfliesen durch Fliesenleger

Sofern bei der Beschreibung der Leistung nicht anderes angegeben ist, ist als durch Nachfolgegewerke aufzubringende Schlussbeschichtung von Deckenflächen vorgesehen:
- Deckenanstrich durch Maler

1. Offen bleibende Schnittkanten imprägnierter Platten, z.B. an Außenecken, sind nachzuimprägnieren.

1. Die zeitversetze Ausführung der Unterkonstruktion und der dazugehörigen Beplankung ist in sämtlichen Positionen einzurechnen.

1. Zur Abhängung der Unterkonstruktion dürfen nur verzinkte Nonius-Abhänger oder verzinkte Schlitzbandeisen benutzt werden. Magnet-Verbindungen und Federspann-Abhänger sind nicht zulässig.

1. Für die Unterkonstruktion sind ausschließlich Profile aus sendzimierverzinktem Stahlblech zu verwenden, dessen Dicke sich nach den jeweiligen statischen Erfordernissen zu richten hat.

1. Alle sichtbaren Profile sind in einem exakt fluchtenden Verlauf zu montieren.

1. Alle sichtbaren Profile sind mit mattweißer Oberfläche, Farbton RAL 9002, Glanzgrad nach Gardner 25%, zu liefern bzw. nach Angabe des AG.

1. Wandanschluß-Profile sind im Abstand der statischen Erfordernis mittels Dübel und Schrauben exakt fluchtend zu montieren. An Säulen, Stützen und Wandvorsprüngen sind je Seite mindestens zwei Dübel-Befestigungen vorzusehen.

1. Für alle Abhänger-Abstände und die Querschnitte der Metallprofile gelten die Vorschriften der Hersteller; die Tragfähigkeit ist für sämtliche Konstruktionsteile mit entsprechender Sicherheit auszulegen (DIN 18 168).

1. Das Schießen von Befestigungsteilen in Stahlbeton ist nicht zulässig.

1. Die Aufzüge innerhalb des Gebäudes stehen für den Material- und Personentransport eingeschränkt zur Verfügung. Die maximal zulässigen Transportgewichte sind unbedingt zu beachten.

1. Die Gewichtsbelastung der Rohdecken durch beladene im Gebäude gelagerte Materialpaletten, darf 250 kg/m² nicht überschreiten.

1. In die Einheitspreise ist immer der Transport, Montage, Einbau etc. aller Materialien und Bauteile etc. in allen Geschossen einzukalkulieren.

## 300_09_2 Trockenbauarbeiten
Datum: 29.09.2026

*Hinweis: ALLGEMEINE BAUBESCHREIBUNG*
Allgemeine Baubeschreibung

1. Lage der Umbaumaßnahme
Die Umbaumaßnahme wird in der Bezirksverwaltung Würzburg durchgeführt. Das Gebäude befindet sich im Bereich der Riemenschneiderstraße, über die das Grundstück von Norden erschlossen wird. Westlich grenzt das Grundstück an die Friedenstraße. Der Haupteingang des Gebäudes befindet sich am Friedrich-Ebert-Ring.

Für die Baustelleneinrichtung stehen im Außenbereich Flächen entlang der Riemenschneiderstraße, gegenüber dem Haupteingang des Gebäudes, zur Verfügung. Zusätzlich werden acht Stellplätze in der Tiefgarage für Zwecke der Baustelleneinrichtung sowie der Materiallogistik bereitgestellt. Die hierfür vorgesehenen Flächen sind dem Baustelleneinrichtungsplan zu entnehmen.

Die Durchfahrtshöhe der Tiefgarage beträgt ca. 2,00 m, die Fahrbahnbreite ca. 3,00 m. Diese Randbedingungen sind bei der Planung der Baustellenlogistik, der Anlieferungen sowie der eingesetzten Fahrzeuge zu berücksichtigen.

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2. Bestandsgebäude

Das bestehende Verwaltungsgebäude wurde im Jahr 1990 errichtet und besteht aus drei Gebäudeteilen, dem Westflügel, dem Mittelbau sowie dem Ostflügel. Insgesamt verfügt das Gebäude über sieben Geschosse, wobei zwei davon Untergeschosse sind.

Der Ostflügel ist im Erdgeschoss durch einen Durchgang vom übrigen Gebäudekörper getrennt, in den darüberliegenden Geschossen besteht eine bauliche Verbindung zum Gesamtgebäude. Die innere Erschließung des Gebäudes erfolgt über zwei Erschließungskerne, die jeweils mit einer Treppenanlage und einer Aufzugsanlage ausgestattet sind.

Seit der Errichtung des Gebäudes wurden bislang keine umfassenden Modernisierungs- oder Umbaumaßnahmen durchgeführt. Entsprechend besteht ein umfassender Erneuerungsbedarf insbesondere im Innenbereich des Gebäudes. Die geplante Umbaumaßnahme konzentriert sich daher auf die innere Ertüchtigung und gestalterische sowie technische Erneuerung der Büro- und Nebenflächen, und der Treppenhäuser. Auch die Sanitärkerne werden komplett entkernt und erneuert.

Die Umbaumaßnahme umfasst Leistungen der Kostengruppen 300, 400 und 600. Hierzu zählen insbesondere Rohbau-, Innenausbau-, Bodenbelags-, Schreiner- und Malerarbeiten sowie Leistungen der Technischen Gebäudeausrüstung in den Bereichen Elektro, Heizung, Lüftung und Sanitär. In der Kostengruppe 600 ist die lose Möblierung berücksichtigt.

3. Beschreibung der Umbaumaßnahme

Gegenstand der Umbaumaßnahme sind umfassende Abbruch-, Umbau- und Innenausbauarbeiten innerhalb des bestehenden Verwaltungsgebäudes. Im Zuge der Maßnahme werden bestehende Bauteile zurückgebaut, neue gemeinschaftlich genutzte Bereiche hergestellt sowie Bodenbeläge und technische Anlagen erneuert. Die Feuerwehrzufahrt wird ebenfalls erneuert und in gleichem Zuge ein neuer barrierefreier Eingang zum Ostflügel für die neu geschaffenenen Mietflächen hergestellt.

Die Ausführung der Arbeiten erfolgt bei laufendem Betrieb des Gebäudes und unterliegt daher besonderen organisatorischen, logistischen sowie schutztechnischen Anforderungen. Grundlage der Ausführung sind die VOB in der jeweils gültigen Fassung, die anerkannten Regeln der Technik, die einschlägigen DIN-Normen sowie die geltenden gesetzlichen und behördlichen Vorschriften.

Die Baumaßnahme wird in drei Bauabschnitten ausgeführt. Nach Abschluss der jeweiligen Bauleistungen sind sämtliche betroffenen Bereiche fachgerecht zu reinigen und bezugsfertig zu übergeben. Jeder Bauabschnitt stellt eine eigenständige Leistungseinheit dar und schließt mit einer Zwischenabnahme ab. Zwischen den einzelnen Bauabschnitten sind Ein- und Auszugszeiten von jeweils einer Woche vorgesehen. Hieraus ergibt sich zwischen zwei Bauabschnitten ein Zeitraum von insgesamt zwei Wochen, in dem keine Bauleistungen ausgeführt werden dürfen und das Gebäude vollständig frei von Fremdfirmen zu halten ist.

Die Baustelleneinrichtung ist für jeden Bauabschnitt vollständig herzustellen, vorzuhalten, umzusetzen und nach Abschluss des jeweiligen Bauabschnitts zurückzubauen. Sämtliche hierfür erforderlichen Leistungen sind in die Einheitspreise einzukalkulieren. Ein Anspruch auf zusätzliche Vergütung aufgrund der abschnittsweisen Ausführung, der Bauunterbrechungen oder des Bauens im laufenden Betrieb besteht nicht.

Aufgrund der Nutzung des Gebäudes während der Bauzeit sind Lärm-, Staub- und Schmutzemissionen auf das unvermeidbare Mindestmaß zu beschränken. Die jeweiligen Bauabschnitte sind im Bedarfsfall durch geschlossene, staubdichte und möglichst schalldämmende Trennwände vom übrigen Gebäudebestand abzugrenzen. Die Trennwände müssen standsicher ausgeführt und während der gesamten Bauzeit funktionsfähig gehalten werden. Bestehende Bauteile, Oberflächen, Verkehrsflächen und technische Anlagen sind gegen Beschädigungen zu schützen. Beschädigungen gehen zu Lasten des Auftragnehmers.

Die Ausführung der Leistungen erfolgt in drei Bauabschnitten. Der Auftragnehmer hat seine Arbeiten entsprechend dem Bauzeitenplan sowie in enger Abstimmung mit der Bauleitung und den übrigen am Baubeteiligten zu koordinieren. Die jeweils vorgegebenen Bauabschnitte sind verbindlich einzuhalten.

Die Bauabschnitte gliedern sich wie folgt:

1. Bauabschnitt: Umbau des Ostflügels in den Geschossen Erdgeschoss bis 3. Obergeschoss. Die Ausführung erfolgt von oben nach unten. Die Arbeiten in den einzelnen Geschossen können parallel durchgeführt werden.
2. Bauabschnitt: Umbau des Westflügels.
3. Bauabschnitt: Umbau des Mittelbaus.

Die genaue Abgrenzung der Bauabschnitte ist den Planunterlagen zu entnehmen. Zeitgleich auszuführende Leistungen sowie hieraus resultierende organisatorische und logistische Anforderungen sind in die Einheitspreise einzukalkulieren.

Die Arbeiten innerhalb eines Bauabschnitts sind vollständig abzuschließen, bevor mit den Leistungen des nachfolgenden Bauabschnitts begonnen wird, sofern die Bauleitung keine abweichende Anordnung trifft.

4. Besonderheiten

Der Zugang zum Gebäude ist ausschließlich nach vorheriger Anmeldung zulässig. Vor Beginn der Arbeiten hat der Auftragnehmer eine Liste sämtlicher eingesetzter Arbeitskräfte unter Angabe von Name, Vorname und Geburtsdatum vorzulegen. Änderungen im Personaleinsatz sind der Bauleitung unverzüglich mitzuteilen.

Der Zutritt zum Gebäude ist nur mit einem gültigen amtlichen Ausweisdokument gestattet. Personen ohne entsprechende Legitimation wird der Zutritt verwehrt. Hieraus entstehende Verzögerungen oder Mehraufwendungen begründen keinen Anspruch auf zusätzliche Vergütung.

Die Beschäftigten der Auftragnehmer dürfen sich ausschließlich innerhalb des jeweils zugewiesenen Bauabschnitts sowie in den hierfür vorgesehenen Aufenthaltsbereichen aufhalten. Als Aufenthaltsraum steht in einem bestimmten Zeitraum ein Raum im Erdgeschoss des jeweiligen Bauabschnitts zur Verfügung. Die angrenzenden Sanitärräume dürfen nicht mitbenutzt werden. Es werden bauseits mobile Toilettenanlagen gestellt. Weitere Aufenthalts-, Lager- oder Sozialflächen stehen nicht zur Verfügung.

Der Auftragnehmer hat seine Arbeiten so zu organisieren, dass Beeinträchtigungen des laufenden Gebäudebetriebs auf das unvermeidbare Maß beschränkt bleiben. Das gilt auch für die Terminierung von Materialanlieferungen. Arbeitsbereiche sind während der gesamten Bauzeit ordnungsgemäß mit Staubschutzwänden zu sichern, sauber zu halten und nach Abschluss der jeweiligen Arbeiten in einem ordnungsgemäßen Zustand zu übergeben.

Sämtliche erforderlichen Schutzmaßnahmen, Nebenleistungen, Hilfsmittel sowie Abstimmungen mit der Bauleitung und den übrigen Auftragnehmern sind in die Einheitspreise einzukalkulieren.

Der Auftragnehmer hat den Bauzeitenplan sowie die Vorgaben der Bauleitung einzuhalten und seine Leistungen entsprechend dem Baufortschritt flexibel an den Ablauf der Gesamtmaßnahme anzupassen. Ein Anspruch auf zusammenhängende Arbeitsbereiche oder eine ununterbrochene Leistungsausführung besteht hieraus nicht.

Die Nutzung der vorhandenen Aufzugsanlagen für Materialtransporte ist eingeschränkt nutzbar. Sämtliche Material- und Geräteeinbringungen sind über die Treppenanlagen oder über von der Bauleitung ausdrücklich freigegebene Transportwege durchzuführen.

Lager- und Logistikflächen stehen nur in begrenztem Umfang zur Verfügung. Hierfür können Stellplätze in der Tiefgarage sowie eine Außenlagerfläche im Bereich der straßenseitigen Parkplätze genutzt werden. Die Beantragung der Sondernutzunserlaubnis obliegt dem AN. Die Lagerflächen sind durch den Auftragnehmer mittels Bauzaun zu sichern, gegen unbefugten Zutritt abzusperren sowie während der gesamten Bauzeit sauber und verkehrssicher zu halten.

Materialanlieferungen sind so zu koordinieren, dass der laufende Gebäudebetrieb sowie öffentliche Verkehrsflächen nicht beeinträchtigt werden. Aufgrund der begrenzten Lagerflächen, sind die Materialanlieferungen zur unmittelbaren Verarbeitung möglichst direkt in die Geschosse zu verbringen. Stellflächen für die Kranstellung existieren nicht.

Der Auftragnehmer hat seine Leistungen mit allen beteiligten Gewerken abzustimmen, an Baubesprechungen teilzunehmen und einen sicheren, sauberen sowie geordneten Baustellenbetrieb sicherzustellen.

Die arbeitstägliche Reinigung der Baustelle sowie die Bauzwischen- und Bauendreinigung vor den jeweiligen Zwischen- und Schlussabnahmen sind Bestandteil der ausgeschriebenen Leistung. Voraussetzung für jede Abnahme ist ein gereinigter und mangelfreier Zustand des jeweiligen Bauabschnitts.

*Hinweis: ALLGEMEIN*
LEGENDE / ABKÜRZUNGEN:

AG = Auftraggeber / AN = Auftragnehmer

I. ALLGEMEIN / VERTRAGSGRUNDLAGEN
I.I. WESEN DES VERTRAGES / VERTRAGSBEZIEHUNGEN
Zwischen dem Auftraggeber (AG) und dem Auftragnehmer (AN) kommt mit Auftragserteilung ein Bauvertrag gemäß den Bestimmungen der VOB zustande.
Die geltenden datenschutzrechtlichen Bestimmungen sind von allen am Bau Beteiligten einzuhalten.
I.II. AUSSCHREIBUNG UND VERGABE
Die Erstellung und Abgabe des Angebotes erfolgt für den Auftraggeber kostenfrei.
Die Vergabeunterlagen sind vollständig zu bearbeiten. Änderungen an den Vergabeunterlagen durch den Bieter sind unzulässig, soweit diese nicht ausdrücklich zugelassen sind.
Der Bieter hat die Vergabeunterlagen eigenverantwortlich auf Vollständigkeit, Plausibilität und Erkennbarkeit von Unklarheiten zu prüfen. Etwaige Unklarheiten oder Widersprüche sind dem Auftraggeber vor Angebotsabgabe mitzuteilen.
Mit Abgabe des Angebotes bestätigt der Bieter, dass er die Vergabeunterlagen geprüft und bei seiner Kalkulation berücksichtigt hat.
I.III. VERTRAGSGRUNDLAGEN
Bestandteile des Vertrages sind in der nachstehenden Reihenfolge:
- das Auftragsschreiben,
- das Angebot des Auftragnehmers einschließlich des Leistungverzeichnisses
- diese Besonderen Vertragsbedingungen für die Ausführung von Bauleistungen (BVB)
- die Allgemeinen Technischen Vertragsbedingungen der VOB/C
- die Allgemeinen Vertragsbedingungen für die Ausführung von Bauleistungen (VOB/B)
- die einschlägigen gesetzlichen Vorschriften, insbesondere die Regelungen des Bürgerlichen Gesetzbuches (BGB).
Die den Ausschreibungsunterlagen beiliegenden Planunterlagen sind bei der Angebotsbearbeitung und Kalkulation zu berücksichtigen.
Die nachfolgend aufgeführten Vertragsbedingungen ergänzen die Bestimmungen der VOB/B. Soweit in diesen Besonderen Vertragsbedingungen keine abweichenden Regelungen getroffen werden, gelten die Bestimmungen der VOB/B in der jeweils gültigen Fassung.
Im Falle von Widersprüchen gelten die Vertragsbestandteile in der vorstehend genannten Reihenfolge.

Näheres siehe auch Anlage Formular 214, Punk 7

II. ERGÄNZUNGEN ZUR VOB, Teil B

ZU § 1 VOB/B  ART UND UMFANG DER LEISTUNG

  ZU ABS. 4: ZUSÄTZLICHE LEISTUNGEN

  Die angebotenen Einheitspreise gelten als Festpreise für die vertraglich vereinbarten Ausführungsfristen. Im Übrigen gelten die Regelungen der VOB/B.

ZU § 2 VOB/B VERGÜTUNG

  ZU ABS. 1 UND 2: PREISBINDUNG

  Die vereinbarten Preise sind Festpreise für die Dauer der Gesamtbaumaßnahme bis zur Anerkenntnis der Schlussrechnung, unabhängig von evtl. Materialpreis- oder Lohnerhöhungen während dieser Zeit. Dies gilt auch für Verlängerungen der Ausführungsfristen gem. § 6 Abs. 2 und 6, VOB/B.

  NACHLASS / SKONTO

  Der Abzug von vereinbarten Nachlässen, Skonto und sonstigen Zahlungsvergünstigungen erfolgt grundsätzlich bei allen Rechnungen (Einzel- oder Teilzahlungen, Schluss- und Teilschlusszahlungen).

  Wird bei einer oder auch mehreren Zahlungen das vereinbarte Skonto-Zahlungsziel überschritten, so verfällt der Skontierungsanspruch des AG nur für diese Zahlungen. Für alle vorangegangenen und künftigen Zahlungen besteht nach wie vor Anspruch auf Skontoabzug durch den AG.

  Nachträge werden auf der Grundlage der VOB/B beauftragt und abgerechnet, wobei für die Höhe der Nachtragsvergütung gemäß § 2 Abs. 5 und 6 VOB/B die Kalkulationsgrundlagen des Auftragnehmers (Basis  Urkalkulation für das Angebot) maßgebend sind (vorkalkulatorische Preisfortschreibung).

  Vereinbarte Nachlässe für Positionen des Hauptauftrages, gelten auch für alle Positionen von Nachtragsangeboten und -vereinbarungen.

  ZU ABS. 6. / NR. 1 UND 2: ZUSÄTZLICHE LEISTUNGEN

  Werden im Vertrag nicht vorgesehene Leistungen gefordert, so ist vom AN unaufgefordert ein Nachtragsangebot einzureichen.
  Werden zusätzliche oder geänderte Leistungen erforderlich, hat der Auftragnehmer diese dem Auftraggeber unverzüglich anzuzeigen und ein Nachtragsangebot vorzulegen. Die Ausführung erfolgt nach Anordnung durch  den Auftraggeber. In dringenden Fällen bleiben die Regelungen der VOB/B unberührt.

  Nachträge werden auf der Grundlage der VOB/B beauftragt und abgerechnet, wobei für die Höhe der Nachtragsvergütung gemäß § 2 Abs. 5 und 6 VOB/B die Kalkulationsgrundlagen des Auftragnehmers (Basis  Urkalkulation für das Angebot) maßgebend sind (vorkalkulatorische Preisfortschreibung).

  Der AN verpflichtet sich im Auftragsfall, dem AG die dem Angebot zugrundeliegende Preisermittlung für die vertragliche Leistung (Urkalkulation) in einem verschlossenen Umschlag zur Aufbewahrung zu übergeben. Bei  Uneinigkeit über angebotene Nachtragspreise ist eine einvernehmliche Vereinbarung auf Basis dieser  Urkalkulation herbeizuführen.

ZU § 3 VOB/B AUSFÜHRUNGSUNTERLAGEN

  ZU ABS. 1: PLANUNTERLAGEN

  Die zur Ausführung erforderlichen Unterlagen werden in digitaler Form zur Verfügung gestellt. Ein Anspruch auf Papierunterlagen besteht nicht.

  ZU ABS. 3: PRÜFUNG DER UNTERLAGEN DURCH DEN AN

  Der AN hat sämtliche ihm übergebenen Unterlagen und Vorgaben ausnahmslos rechtzeitig vor Ausführungsbeginn zu prüfen und auf Unstimmigkeiten oder Mängel hinzuweisen und diesbezüglich Bedenken  anzumelden.

ZU § 4 VOB/B AUSFÜHRUNG

  ZU ABS. 1 / Nr.1: ÖFFENTLICHRECHTLICHE GENEHMIGUNGEN

  Soweit die erforderlichen öffentlich-rechtlichen Genehmigungen und Erlaubnisse nicht das Bauwerk selbst betreffen sondern für die Durchführung der Leistungen des AN erforderlich sind, z.B. Nutzung öffentlicher Flächen (Straßen, Gehwege, Grünanlagen, usw.), öffentlicher Einrichtungen oder solcher von Dritten wie  Nachbarn etc., z.B. als Lagerflächen, für Aufgrabungen, u.ä. ist deren rechtzeitige Besorgung einschließlich der  Kostentragung Sache des AN. Sie sind vom AN unaufgefordert, rechtzeitig und auf seine Kosten einzuholen.

  ZU ABS. 1 / Nr.1: ORDNUNG AUF DER BAUSTELLE / WERBUNG DES AN

  Gewerbliche Werbung auf der Baustelle; z.B. Banner oder Schilder an Gerüsten oder Fassaden, u.ä. ist grundsätzlich nicht erlaubt. Veröffentlichungen über das Bauwerk oder die Baudurchführung bedürfen der schriftlichen Genehmigung des AG.
  Lager- und Arbeitsplätze sind vorhanden. Die Baustelleneinrichtungsfläche ist dem Baustelleneinrichtungsplan hezunehmen.

  Näheres siehe auch Anlage Formular 214, Punk 8

  ZU ABS. 1 / Nr.1 und 2: ORDNUNG AUF DER BAUSTELLE / VERTRETUNG DES AG

  Der Auftraggeber hat ein Architekturbüro im Sinne von § 4, Abs. 1, VOB/B mit der Vertretung seiner Interessen auf der Baustelle beauftragt. Die Bauleitung handelt insoweit im Namen des Auftraggebers. Der AN hat den Weisungen der Vertreter auf der Baustelle (Bauleiter) Folge zu leisten.

  Bei nicht vertragsgemäßer Ausführung der Leistung kann sich der AN jedoch nicht auf ungenügende oder nicht erfolgte Überwachung durch den AG bzw. seiner Erfüllungsgehilfen z.B. Architekt, SiGe-Koordinator oder
  die Fachingenieure berufen.

  ZU ABS. 1 / Nr.3: AUFSICHTSPERSONAL

  Für die Leitung der vertraglich vereinbarten Leistungen ist durch den AN ein bevollmächtigter Vertreter auf der Baustelle des AG für den benötigten Leistungszeitraum zu stellen. Dieser darf nur in besonderen Fällen und mit Genehmigung des AG ausgetauscht werden. Über einen etwaigen Wechsel des Bauleiters hat der  Auftragnehmer den Auftraggeber unverzüglich schriftlich zu informieren. Der Auftragnehmer hat  sicherzustellen, dass der bestellte Bauleiter der deutschen Sprache hinreichend mächtig ist. Aus triftigen  Gründen kann der AG jedoch die sofortige Ablösung verlangen.

  Der AN ist verpflichtet, an jeweils wöchentlich stattfindenden Jour-Fixe-Terminen teilzunehmen. Diese werden durch die Bauleitung des AG jeweils zeitgerecht vorab bekannt gegeben. Auf vorheriges Verlangen ist ein  rechtsgeschäftlich bevollmächtigter Vertreter zu entsenden.

  Der AN wird ausdrücklich darauf hingewiesen, dass er alle gesetzlichen Vorgaben im Bereich des Steuer-, Arbeits- und Sozialrechts in jeder Beziehung einzuhalten hat. Es wird hierzu insbesondere auf die  einschlägigen Vorgaben im Vergabe- und Vertragshandbuch für die Baumaßnahmen des Bundes Bezug  genommen. Der AN verpflichtet sich, die dortigen Inhalte (abrufbar u.a. auf den Internetseiten der  Fachinformation Bundesbau - FIB) im Einzelnen einzusehen und zu beachten. Der AG macht sich die dortigen  Rechte des öffentlichen Auftraggebers im Rahmen der hier gegenständlichen Vereinbarung mit Einverständnis  des AN zu eigen.

  ZU ABS. 2 / Nr.1: BAUTAGEBUCH

  Der AN ist verpflichtet Bautagesberichte zu führen und auf Verlangen des Auftraggebers diese vorzulegen.. Die Tagesberichte müssen die Angaben enthalten, die für die Ausführung; Abrechnung und Dokumentation der Baumaßnahme von Bedeutung sind, ferner Angaben über Wetter, Temperaturen, Anzahl und Art der auf der  Baustelle beschäftigten Arbeitskräfte, eingesetzte Großgeräte, durchgeführte Arbeiten und Abnahmen,  Arbeitsunterbrechungen mit Angabe der Gründe, Unfälle und sonstige Vorkommnisse, die für den
  Arbeitsablauf von besonderer Bedeutung sind.

  ZU ABS. 3: BEDENKEN DES AN GEGEN DIE VORGESEHENE AUSFÜHRUNG; ETC:

  Der AN hat Bedenken unverzüglich schriftlich mitzuteilen. Die weitere Ausführung erfolgt in Abstimmung mit dem AG.

  ZU ABS. 4 / Nr. 3: WASSER- UND STROMANSCHLÜSSE

  Bauseits wird in jedem Bauabschnitt in jedem Bauabschnitt jeweils ein zentraler Anschluss für Wasser und Strom bereitgestellt.
  Die Verteilung und Zuleitung zur jeweiligen Arbeitsstelle ist Sache des AN.

  ZU ABS. 5: SICHERUNG VON LEISTUNG UND STOFFEN

  Es ist Sache des AN, seine Leistungen und Materialien gegen Winterschäden, Grund- und Tagwasser, Schnee, Eis u. ä. zu schützen. Dies gilt auch für die ihm vom AG übergebenen Materialien.
  Die Sicherung der Baustelle ist in jedem Falle Sache des AN und zwar in der Weise, dass die Belange des öffentlichen Verkehrs, des AG, der übrigen AN und der Grundstücksanlieger gewahrt werden.

  ZU ABS. 6: ORDNUNG AUF DER BAUSTELLE / SCHUTTBESEITIGUNG

  Kommt der Auftragnehmer seinen Verpflichtungen aus DIN 18299, Abs. 4.1.11 und 4.1.12, VOB/C, zur Beseitigung von Abfall, dazu gehören auch Materialreste, Verpackungen, etc. und sonstigen Verunreinigungen  nicht nach, so wird der Auftraggeber nach einmaliger, auch mündlicher, Fristsetzung eine andere Firma mit den  Reinigungs- und Entsorgungsarbeiten beauftragen. Die anfallenden Kosten werden von den Abschlagszahlungen und der Schlusszahlung einbehalten.

  Der Auftragnehmer wird vorsorglich im Hinblick auf Maßnahmen der Abfallentsorgung (insbesondere DIN 18299 Abschnitt 4.1.11 und 4.1.12) sowie Abbruch- und Rückbauarbeiten im Sinne der DIN 18459 darauf  hingewiesen, dass er alle insoweit bestehenden gesetzlichen Verpflichtungen (insbesondere  Kreislaufwirtschaftsgesetz [KRwG] und die Gewerbeabfallverordnung [GewAbfV]) selbstverständlich  einzuhalten und nachzuweisen hat. Die dort im Einzelnen festgelegten Dokumentationspflichten bestehen auch  gegen-über dem Auftraggeber. Auf Anforderung sind sie diesem unverzüglich vorzulegen.

  Insbesondere gilt, dass Bauabfälle (nach Gewicht)entsprechend den geltenden gesetzlichen Anforderungen für die Wiederverwendung aufbereitet oder dem Recycling oder einer anderen stofflichen Verwertung zugeführt  werden müssen. Die nachfolgenden Baustellen-Abfallfraktionen werden getrennt erfasst und zu entsorgen:
        - Metallfraktionen nach Metallart getrennt (Alu, Kupfer, etc.)
        - Mineralische Baumischabfälle
        - Kunstschäume- und Schaumdämmstoffe
        - Kunststofffolien und -planen
        - Vollholz und Rohholz
        - Belastete Holzwerkstoffe (z.B. Schalplatten, MDF-Platten, Leimhölzer usw.)
        - Gips-Abfälle
        - Dämmplatten gem. Vorgaben des TRGS 521

  ZU ABS. 8 / Nr. 1 und 3: MELDUNG VON SUBUNTERNEHMERN

  Beabsichtigt der AN Teilleistungen von Sub- bzw. Nachunternehmern ausführen zu lassen, so hat er dies anders als in § 4, Abs. 8; Nr.1, beschrieben ausnahmslos bei der Angebotsabgabe die Sub- bzw.  Nachunternehmern zu benennen.

  ZU ABS. 8 / NR. 2: VERTRAGSBEDINGUNGEN FÜR SUBUNTERNEHMER

  Der AN verpflichtet sich und versichert, dass er gegenüber seinen Subunternehmern die vorliegenden Vertragsbedingungen vereinbart.

  ZU ABS. 10: FESTSTELLUNG VON TEILLEISTUNGEN

  Der AN ist verpflichtet vor der Verdeckung von Teilleistungen diese dem AG rechtzeitig zu melden und die gemeinsame Feststellung der Vertragskonformität zu veranlassen.

ZU § 5 VOB/B: AUSFÜHRUNGSFRISTEN der Bauabschnitte

  GESAMTBAUZEIT

  BA 1: Ausführungsbeginn: Feb. / 2027 Fertigstellung: April / 2027
  BA 2: Ausführungsbeginn: Sept. / 2027 Fertigstellung: Nov / 2027
  BA 3: Ausführungsbeginn: März / 2028 Fertigstellung: Mai / 2028

  TERMINE :

  Die Ausführungsfristen ergeben sich aus dem Formular 214.1

ZU § 7 VOB/B: VERTEILUNG DER GEFAHR

  BAUWESENVERSICHERUNG

  Der AG schließt eine Bauleistungsversicherung in angemessener und üblicher Höhe ab.
  Eine Beteiligung des AN an den Kosten, etwa durch Abzug von Rechnungen, erfolgt nicht.
  Die Selbstbeteiligung je Versicherungsfall (Einzelschaden) beträgt 500 EUR.

ZU § 10 VOB/B: HAFTUNG DER VERTRAGSPARTEIEN

  ABS. 2 / Nr.2: BETRIEBSHAFTPFLICHTVERSICHERUNG

  Der AN hat vor Auftragserteilung durch Vorlage einer Versicherungspolice oder einer Bestätigung der Versicherung das Bestehen einer zur Absicherung der vertraglichen Leistungen ausreichenden  Betriebshaftpflichtversicherung nachzuweisen.

ZU § 11 VOB/B: VERTRAGSSTRAFE

  Näheres siehe auch Anlage Formular 214, Punk 2

ZU § 12 VOB/B: ABNAHME

  ABS. 4: ABNAHMEVERLANGEN

  Es wird ausdrücklich die förmliche Abnahme vereinbart.
  Eine fiktive oder konkludente Abnahme, z.B. durch Nutzung oder Inbetriebnahme, auch einzelner Anlagen oder Teile der Leistung oder Begleichung der Schlussrechnung wird ausdrücklich ausgeschlossen. Das  gemeinsame Aufmaß mit der Bauleitung gehört mit zur Vollständigkeit der Leistung.
  Die Schlussrechnung ist nach erfolgter Abnahme der Leistung einzureichen.

ZU § 13 VOB/B: MÄNGELANSPRÜCHE

  ZU ABS. 1: QUALITÄT

  Zu den gewährleistungsrechtlichen Qualitätserfordernissen gemäß § 13 Abs. 1 VOB wird klargestellt, dass die vereinbarte Beschaffenheit und die allgemein anerkannten Regeln der Technik gelten. Insofern treten die  Vorgaben in den DIN-Normen der VOB/C im Zweifelsfalle zurück.

  ZU ABS. 4 / NR. 1: VERJÄHRUNGSFRISTEN

  Für die Mängelansprüche wird im Werkvertrag eine Verjährungsfrist von 5 Jahren für Bauwerke vereinbart. Für andere Werke, deren Erfolg in der Herstellung, Wartung oder Veränderung einer Sache besteht, und für die vom Feuer berührten Teile von Feuerungsanlagen wird ebenso eine Verjährungfrist von 5 Jahren vereinbart.

  ZU ABS. 4 / NR. 2: WARTUNGSABHÄNGIGE VERJÄHRUNGSFRISTEN

  Für Teile von maschinellen und elektrotechnischen / elektronischen Anlagen wird eine Verjährungsfrist von 5 Jahren im Werkvertrag vereinbart. Durch den AG oder einen Dritten, z.B. Nutzer oder Mieter wird der  erforderliche Wartungsvertrag über die Verjährungsfrist für Mangelansprüche mit dem AN gesondert vereinbart.
  Vom AN ist spätestens zur Abnahme der Leistung ein entsprechendes Wartungsvertragsangebot vorzulegen.

  ZU ABS. 4 / NR. 3: VERJÄHRUNGSFRISTEN BEI TEILABNAHMEN

  Es wird vereinbart, dass die Verjährungsfristen als Teilleistung am Ende jedes Bauabschnittes ab kommenden Tag nach der Teilabnahme beginnen.

ZU § 14 VOB/B: ABRECHNUNG

  ANSCHRIFTEN:

  Alle Rechnungen sind wie folgt an den AG zu adressieren:

  Verwaltungs-Berufsgenossenschaft (VBG)
  Beschaffung
  Massaquoipassage 1
  22305 Hamburg

  und ausschließlich digital an folgende E-Mailadresse im Format PDF zusenden:

  eingangsrechnung@vbg.de

  ZU ABS. 1: NACHWEISE

  Die in der VOB beschriebenen prüfbaren Nachweise sind ausdrücklich auch bei jeder Teil- bzw. Einzelrechnung vorzulegen. Nicht mit ausreichenden prüfbaren Nachweisen ausgestattete Rechnungen  werden zurückgewiesen. Fälligkeiten und Skonto-; Prüf- und sonstige Fristen werden insoweit nicht ausgelöst.

  Der Auftragnehmer hat im Hinblick auf das Gesetz zur Eindämmung illegaler Betätigung im Baugewerbe (Bauabzugssteuer) eine gültige Freistellungserklärung gemäß § 48b Einkommensteuergesetz (EStG) im  Original oder als beglaubigte Kopie vorzulegen. Liegt eine gültige Freistellungserklärung gemäß § 48b EStG  bei Fälligkeit von Forderungen aus Abschlagsrechnungen oder der Schlussrechnung nicht vor, hat der AG  fünfzehn Prozent der jeweils fälligen Zahlung gemäß §§ 48 ff. EStG als Steuerabzug vorzunehmen. Diesen  Steuerabzug muss der Auftragnehmer als auf den Werklohn geleistet gegen sich gelten lassen.

  ZU ABS. 3: EINREICHNUNG VON ZAHLUNGSANFORDERUNGEN UND RECHNUNGEN

  Rechnungen sind an den Auftraggeber zu adressieren und entsprechend den vorgegebenen Rechnungswegen einzureichen.

  Prüfungs- und Zahlungs- und Skontofristen beginnen generell erst mit Eingang einer prüfbaren Rechnung beim Auftraggeber bzw. dessen beauftragter Rechnungsprüfstelle.

ZU § 15 VOB/B: STUNDENLOHNARBEITEN

  ZU ABS. 3: ANZEIGE VON STUNDENLOHNARBEITEN / VORLAGE VON NACHWEISEN

  Die Bauleitung des Auftraggebers ist bevollmächtigt, Stundenlohnarbeiten anzuordnen sowie Stundenlohnnachweise entgegenzunehmen und zu prüfen.

  Stundenlohnarbeiten sind, auch soweit sie in der Leistungsbeschreibung erfasst und Stundenzahlen hinterlegt sind ausdrücklich und ausschließlich Bedarfspositionen die nur nach Freigabe auszuführen sind. Sie sind demzufolge generell vor dem Beginn bei der Bauleitung anzuzeigen und freigeben zu lassen.
  Stundenzettel sind werktäglich einzureichen.

ZU § 16 VOB/B: ZAHLUNG

  ZU ABS. 1 / Nr. 1: EINZELRECHNUNGEN / REGIERECHNUNGEN

  Einzelrechnungen und Regierechnungen werden nicht anerkannt. Diese zu verrechnenden Leistungen sind wie Positionen des LV's zu behandeln und in die Abschlagszahlungen, bzw. die Schlussrechnung aufzunehmen.

  ZU ABS. 1 / Nr. 3 und ABS. 3 / Nr. 1: ZAHLUNG / ZAHLUNGSFRISTEN

  Für die Fälligkeit prüfbarer Rechnungen und Zahlungsanforderungen werden Fristen nach § 16 der VOB/B, ab Eingang beim AG vereinbart.

  Achtung:
  Prüfungs- und Zahlungs- und Skontofristen beginnen generell erst mit Eingang einer prüfbaren Rechnung beim Auftraggeber bzw. dessen beauftragter Rechnungsprüfstelle.

  ZU ABS. 6: FORDERUNGSABTRETUNG

  Forderungsabtretungen des AN an Dritte aus vorliegendem Vertrag sind nur mit schriftlicher Zustimmung des Auftraggebers zulässig]

  Näheres siehe auch Anlage Formular 214, Punk 3

ZU § 17 VOB/B: SICHERHEITSLEISTUNG

  ZU ABS. 1 bis 8: SICHERHEITSLEISTUNG

  Es wird Sicherheitsleistung sowohl für die Vertragserfüllung als auch Mängelansprüche vereinbart.

  ZU ABS. 4 SICHERHEITSLEISTUNG FÜR VERTRAGSERFÜLUNG

  Als Sicherheit für die Vertragserfüllung hat der Auftragnehmer eine Bürgschaft gemäß § 17 Abs. 4 VOB/B in Höhe von 10 v.H. der Auftragssumme zu stellen. Sie wird vom AG von den jeweiligen Zahlungen einbehalten.  Bei jeder Zahlung wird ein Einbehalt von 10% vorgenommen, bis die Gesamthöhe erreicht ist. Die Parteien verzichten auf die Einzahlung des jeweiligen Sicherheitsbetrages auf ein Sperrkonto gemäß VOB.  Sicherheitsleistung durch Bankbürgschaft gem. VOB in Höhe der Gesamtsicherungssumme ist zulässig.
  Die Vertragserfüllungssicherheit ist nach Maßgabe von § 17 Abs. 8 Ziff. 1 VOB/B zurückzugewähren.

  Näheres siehe auch Anlage Formular 214, Punk 4 und 6

  ZU ABS . 4 SICHERHEITSLEISTUNG FÜR MÄNGELANSPRÜCHE

  Der AG hat mit der Abnahme Anspruch auf eine Gewährleistungssicherheit 3 % v.H. der Abrechnungssumme (= Rechnungsprüfungsergebnis ohne Mängeleinbehalte brutto). Soweit der Auftraggeber zu diesem Zeitpunkt noch über die Sicherheit gemäß Ziff. 1 verfügt, ist der Differenzbetrag zwischen der Vertragserfüllungs- und der  Gewährleistungssicherheit dem Auftragnehmer zurückzugewähren oder die Bürgschaften sind auszutauschen.

  Der Auftragnehmer kann in Höhe der Gewährleistungssicherheit eine Mängelansprüche-Bürgschaft stellen, die dem Auftraggeber Zug-um-Zug gegen Rückgabe der Vertragserfüllungssicherheit gemäß Ziff. 1 zu übergeben ist.
  Sicherheitsleistung durch eine Bankbürgschaft gem. VOB wird ausdrücklich vereinbart. Die Sicherheit ist durch den AN nach Ablauf der Sicherungsfrist schriftlich zurückzufordern. Eine automatische Rückgabe durch den AG erfolgt nicht.

  Der Bürge hat in allen Fällen den Vorgaben des § 17 Abs. 2 VOB/B zu entsprechen. Die Gewährleistungssicherheit wird – abweichend von § 17 Abs. 8 VOB/B - für die Dauer der Gewährleistungsfrist  gestellt und erst nach Ablauf dieser zurückgegeben. Die Bürgschaft darf nicht zeitlich begrenzt sein.

  Näheres siehe auch Anlage Formular 214, Punk 5 und 6

III. SONSTIGES

MINDESTLOHN

Die Verpflichtungen aus dem Mindestlohngesetz (MiLoG) sowie sonstigen einschlägigen arbeits-, sozial- und tarifrechtlichen Vorschriften sind durch den Auftragnehmer und dessen Nachunternehmer einzuhalten.

Mit Angebotsabgabe bzw. Vertragsabschluss bestätigt der Auftragnehmer die Einhaltung der jeweils geltenden gesetzlichen Bestimmungen.

DATENSCHUTZ

Die geltenden datenschutzrechtlichen Bestimmungen sind einzuhalten.
Sofern vom Auftraggeber gefordert, sind entsprechende Erklärungen und Nachweise vorzulegen.

VERSCHWIEGENHEIT

Der Auftragnehmer hat alle im Zusammenhang mit dem Bauvorhaben erlangten Informationen vertraulich zu behandeln.
Sofern vom Auftraggeber gefordert, ist vor Ausführungsbeginn eine gesonderte Verschwiegenheitserklärung zu unterzeichnen.

IV. SCHLUSSBESTIMMUNGEN

Mündliche Nebenabreden bestehen nicht.
Änderungen und Ergänzungen des Vertrages bedürfen der Textform, soweit gesetzlich zulässig.
Sollten einzelne Bestimmungen dieser Vertragsbedingungen ganz oder teilweise unwirksam sein oder werden, bleibt die Wirksamkeit der übrigen Bestimmungen unberührt.

*Hinweis: ALLGEMEINE TECHNISCHE VERTRAGSBEDINGUNGEN (ATV)*
ALLGEMEINE TECHNISCHE VERTRAGSBEDINGUNGEN (ATV)

I. AUSSCHREIBUNGSGRUNDLAGEN

Trotz Gliederung des Leistungsverzeichnisses in einzelne Titel ist die Gesamtleistung einschl. zu erbringender Berechnungen, Nachweise, Prüfungen, Planungen etc. ein Werk.

Die Ausschreibung erfolgt, soweit vom Bauherrn nicht für einzelne Produkte gefordert fabrikats - bzw. systemunabhängig. Dem Bieter ist die Wahl der Fabrikate frei gestellt. Die Gleichwertigkeit mit beschriebenen Bauteilen und Baustoffen ist durch den Bieter bei Angebotsabgabe nachzuweisen.

Der Bauherr behält sich ausdrücklich vor, die Arbeiten getrennt nach Losen, in Sonderfällen getrennt nach Titeln zu vergeben, soweit das Leistungsverzeichnis in dieser Form gegliedert ist.

II. PREISBILDUNG

In die Einheitspreise sind alle erkennbaren, zur ordnungsgemäßen und kompletten Erbringung der Leistung erforderlichen Arbeiten einzurechnen. Im Zweifelsfall ist die ausschreibende Stelle bei Abgabe des Angebotes gesondert über Unklarheiten zu informieren.
Die Einheitspreise der jeweiligen Position beinhalten, soweit im Leistungsverzeichnis nichts anderes vermerkt ist, die Lieferung und Montage der zur Erbringung einer vollständigen Leistung notwendigen Materialien.
In die Einheitspreise ist das Einholen sämtlicher Genehmigungen, die Stellung von Anträgen jeglicher Art, die Abstimmung mit allen am Bau Beteiligten, sowie mit den zuständigen Behörden einzurechnen.
Die örtlichen Verhältnisse der Baustelle sind bei der Preisbildung zu berücksichtigen. Mehrforderungen wegen Unkenntnis oder Erschwernis werden nicht anerkannt.

III. AUSFÜHRUNG

Vom AN Werkstatt- und Montagepläne - einschl. statischer Einzelnachweise - sind entsprechend den terminlichen Erfordernissen rechtzeitig, jedoch mind. 4 Wochen vor Ausführung dem AG zur Freigabe und ggf. Korrektur vorzulegen. Dem AG steht hierfür eine Genehmigungszeit von 2 Wochen zur Verfügung. Korrektureintragungen sind einzuhalten.

Die Vergütung für Konstruktionszeichnungen, welche zur Leistungserbringung nach den anerkannten Regeln der Technik erforderlich werden, sind wenn nicht gesondert beschrieben, in die Einheitspreise einzukalkulieren.
Aus den Konstruktionszeichnungen müssen Konstruktion, Maße, Einbau, Befestigung und Bauanschlüsse der Bauteile sowie die Einbaufolge erkennbar sein.
Der AN hat auf Verlangen des AG Ablaufpläne und Musterstücke anzufertigen und zur Freigabe beim AG vorzulegen.
Der zeitliche Ablauf der Bauarbeiten richtet sich nach den Terminplänen der Fischer Planen und Bauen GmbH. Bei Ineinandergreifen von Einzelgewerken sind Abstimmungen untereinander vom Bieter eigenverantwortlich in Absprache mit dem SiGe-Koordinator bzw. der Bauleitung vorzunehmen.

IV. BAUSTELLENBETRIEB

Es wird ausdrücklich darauf hingewiesen, dass alle der Baustellenverordnung zugrunde liegenden Gesetze, deren Rechtsverordnungen und -normen, sowie alle darauf beruhenden Regelungen ausnahmslos einzuhalten sind.

Hierzu wird insbesondere auf das Arbeitsschutzgesetz (ArbSchG) und das Arbeitssicherheitsgesetz (ASiG), die Arbeitsstättenverordnung (ArbStättV) und die Baustellenverordnung (BaustellV), sowie die Unfallverhütungsvorschriften (UVV) der Bauberufsgenossenschaften (BauBG) hingewiesen.

Schutzvorrichtungen, auch von anderen am Bau beteiligten Firmen, dürfen nur nach ausdrücklicher Genehmigung des SiGe-Koordinators bzw. der Bauleitung entfernt werden. Nach erfolgter Leistung sind sie unverzüglich wieder zu montieren.

Den Anweisungen des SiGe-Koordinators bzw. der Bauleitung ist unverzüglich Folge zu leisten.

*Hinweis: SCHADSTOFFARME UND EMMISSIONSARME BAUPRODUKTE*
1. Allgemeine Anforderungen
Bei der Sanierung des Verwaltungsgebäudes dürfen nur Bauprodukte und Materialien verwendet werden, die für den vorgesehenen Zweck geeignet sind und den geltenden gesetzlichen und technischen Anforderungen entsprechen.
Die eingesetzten Produkte sind so auszuwählen, dass vermeidbare Belastungen für die Gesundheit von Beschäftigten, Nutzern und Dritten sowie für die Umwelt möglichst weitgehend vermieden werden.
Es sind grundsätzlich schadstoffarme und emissionsarme Produkte zu bevorzugen.

2. Besonders problematische Stoffe
Der Einsatz von Produkten mit besonders gesundheits- oder umweltgefährdenden Stoffen ist zu vermeiden, sofern technisch geeignete und wirtschaftlich vertretbare Alternativen mit geringerer Belastung verfügbar sind.
Dies gilt insbesondere für krebserzeugende, erbgutverändernde oder fortpflanzungsgefährdende Stoffe sowie für besonders besorgniserregende Stoffe (SVHC).
Der Einsatz von Formaldehyd, relevanten VOC-Emissionen und Bioziden Wirkstoffen ist auf das technisch erforderliche Maß zu beschränken.

3. Innenräume
Für alle in Innenräumen eingesetzten Produkte, die die Innenraumluft beeinflussen können, sind emissionsarme Produkte zu verwenden.
Dies betrifft insbesondere Farben, Lacke, Beschichtungen, Klebstoffe, Spachtelmassen, Dichtstoffe, Bodenbeläge, Holzwerkstoffe, Dämmstoffe und Akustikprodukte.
Bei großflächig eingesetzten oder besonders emissionsrelevanten Produkten sind die in den jeweiligen Leistungspositionen geforderten Emissionsgrenzwerte und Nachweise einzuhalten.

4. Bestand und vorhandene Schadstoffe
Bei der Sanierung sind vorhandene schadstoffhaltige oder schadstoffverdächtige Bauteile und Materialien zu berücksichtigen.
Neue Bauprodukte dürfen keine zusätzlichen vermeidbaren Schadstoffbelastungen verursachen.
Vorhandene schadstoffhaltige Materialien dürfen nur überdeckt oder überbaut werden, wenn dies planerisch vorgesehen und technisch sowie rechtlich zulässig ist.

5. Nachweise und Freigabe
Auf Verlangen sind geeignete Nachweise zu den eingesetzten Produkten vorzulegen. Hierzu können insbesondere technische Datenblätter, Sicherheitsdatenblätter, Herstellererklärungen, Prüfberichte oder gleichwertige Nachweise dienen.
Produkte, für die besondere Anforderungen an Schadstoffgehalt oder Emissionen festgelegt sind, dürfen erst nach Vorlage der geforderten Nachweise und – soweit vorgesehen – nach Freigabe eingebaut werden.
Die Verantwortung für die vertragsgemäße Beschaffenheit der Produkte verbleibt beim Auftragnehmer.

6. Gleichwertige Produkte
Soweit in den Vergabeunterlagen auf bestimmte Normen, Prüfverfahren, Umweltzeichen oder technische Spezifikationen verwiesen wird, sind gleichwertige Produkte und Nachweise zulässig.
Die Gleichwertigkeit ist vom Auftragnehmer nachzuweisen.

7. Materialwechsel
Ein Wechsel von angebotenen oder freigegebenen Produkten ist nur zulässig, wenn das Ersatzprodukt die Anforderungen der Leistungsbeschreibung mindestens gleichwertig erfüllt und der Wechsel vor dem Einbau angezeigt und nachgewiesen wird.

8. Vertragskonformität
Produkte, die die Anforderungen der Leistungsbeschreibung an Schadstoffgehalt, Emissionen oder Umweltverträglichkeit nicht erfüllen, gelten als nicht vertragsgemäß und sind auf Verlangen durch vertragskonforme Produkte zu ersetzen.

*Hinweis: INNENAUSBAUARBEITEN*
INNENAUSBAUARBEITEN

1. Umfang der Leistung

Die Ausführungszeiträume der einzelnen Bauabschnitte sind wie folgt vorgesehen:
  BA 1: Ausführungsbeginn: Feb. / 2027 Fertigstellung: April / 2027
  BA 2: Ausführungsbeginn: Sept. / 2027 Fertigstellung: Nov / 2027
BA 3: Ausführungsbeginn: März / 2028 Fertigstellung: Mai / 2028

Das Gewerk umfasst insbesondere die Herstellung von Trockenbauwänden, Vorsatzschalen, Installationsverkleidungen, abgehängten Decken sowie die Lieferung und Montage von Innentüren einschließlich der hierfür erforderlichen Zargen, Beschläge und Nebenleistungen.

Vor Beginn der Arbeiten sind sämtliche Bestandsmaße sowie die örtlichen Gegebenheiten eigenverantwortlich zu überprüfen. Abweichungen gegenüber den Planunterlagen sind der Bauleitung unverzüglich mitzuteilen.

Im Bestand wurden Trockenbaukonstruktionen teilweise zur Verkleidung der vorhandenen Massivkonstruktion, insbesondere von Stahlstützen, hergestellt. In diesen Bereichen wurde die Unterkonstruktion entsprechend aufgedoppelt und beidseitig mit einer doppelten Beplankung ausgeführt. Im Zuge der Baumaßnahme werden einzelne dieser Trockenbaukonstruktionen geöffnet bzw. teilweise zurückgebaut. Nach Abschluss der erforderlichen Arbeiten sind die betroffenen Bereiche entsprechend der vorhandenen Bestandskonstruktion wieder fachgerecht herzustellen. Der Anschluss an die bestehende Trockenbaukonstruktion ist hinsichtlich Konstruktion, Beplankung, Schichtaufbau sowie der erforderlichen Schall- und Brandschutzanforderungen an den vorhandenen Bestand anzupassen. Die Ausführung erfolgt nach Freigabe und Anweisung der Bauleitung.
Sämtliche hierfür erforderlichen Anpassungsarbeiten, Anschlussprofile, Verstärkungen, Befestigungsmittel sowie sonstige Nebenleistungen sind in die Einheitspreise zu berücksichtigen und einzukalkulieren.

Die Anforderungen des Schall-, Wärme-, Feuchte- und Brandschutzes sind entsprechend den jeweiligen Bauteilanforderungen einzuhalten.

Anschlüsse an bestehende Bauteile sind dauerhaft, fachgerecht und entsprechend den jeweiligen technischen Anforderungen herzustellen. Erforderliche Anschlussprofile, Dichtbänder, Trennstreifen, Befestigungsmittel, Aussteifungen, Unterkonstruktionen sowie sämtliche sonstigen Nebenleistungen sind in die Einheitspreise einzukalkulieren, sofern hierfür keine gesonderten Positionen vorgesehen sind.

Nicht zum Rückbau vorgesehene Bauteile, technische Anlagen, Verglasungen, Bodenbeläge sowie sonstige Einbauten sind während der gesamten Bauzeit gegen Beschädigungen und Verschmutzungen zu schützen. Arbeitsbereiche sind nach Abschluss der jeweiligen Leistungen sauber zu hinterlassen.

Die Arbeiten sind abschnittsweise entsprechend dem Bauzeitenplan auszuführen. Die Bauausführung erfolgt grundsätzlich von den oberen Geschossen in Richtung Erdgeschoss. Der Auftragnehmer hat seine Leistungen mit der Bauleitung sowie den übrigen am Bau Beteiligten abzustimmen und den Bauablauf entsprechend zu koordinieren.

Es gibt keine Fläche, die zur Lagerung der Materialien zur Verfügung steht, daher muss die Anlieferung so eingetaktet werden, dass die Baustoffe sofort in die jeweiligen Geschosse gebracht und zeitnah eingebaut werden.

*Hinweis: Anlagenverzeichnis*
BAUMEISTERARBEITEN

Anlagen:

Planunterlagen: Werkpläne (beispielhaft)

  2501_DS6920_Deckenspiegel_Erdgeschoss_26-08-28_pdf
  W3925_1.Obergeschoss_3925

### 01 BAUABSCHNITT 1 - Ostflügel

#### 01.01 Baustelleneinrichtung

##### 01.01.01 Baustelleneinrichtung

**01.01.01.0001 Einrichten der Baustelle**
für sämtliche in der Leistungsbeschreibung aufgeführten Leistungen.

Auf- und Abbauen, geschossweises umsetzen sowie Vorhalten aller erforderlichen Geräte, Arbeits- und Schutzgerüste, Arbeitsbühnen, Rollgerüste, geeignete Hebewerkzeuge etc. nach UVV.
Auch in Fällen, in denen Arbeitsbühnen mehr als 2 m über Gelände oder Fußboden liegen, bzw. für zu bearbeitende Flächen über 3,50 m. über der Standfläche des Gerüstes, bzw. Gerüste/Arbeitsbühne auf abgestufter oder geneigter Standfläche bei der ein Höhenausgleich über 40 cm. notwendig ist.

Es ist mindestens 1 Roll-Gerüst oder Arbeitsbühne in jedem der Geschosse EG bis 3.OG vorzuhalten.

Die Pauschale versteht sich zur Erstellung aller notwendigen Leistungen.

Da die Platzverhältnisse auf der Baustelle sehr beengt sind und auch noch Fluchtwege berücksichtigt werden müssen, ist der Aufenthaltsort, die Größe der Container usw. mit der Bauleitung abzustimmen. Der Auftragnehmer hat sich vor Abgabe seines Angebotes über die Möglichkeiten der Containeraufstellung sowie des An- u. Abtransportes zu informieren.

Räumen der Baustelle Räumen der Baustelle für sämtliche in der Leistungsbeschreibung aufgeführten Leistungen. Geländeflächen, auf denen sich Baustelleneinrichtungen befunden haben, sind dem früheren Zustand entsprechend wiederherstellen.

Anmerkung: Bei der Erstellung von Nachträgen sind weitere Leistungen für Baustelleneinrichtung entsprechend in die jeweiligen Nachtragspositionen einzukalkulieren
Menge: 1,000 psch

**01.01.01.0002 Vorhalten der Baustelleneinrichtung**
für die gesamte Dauer der Ausführungszeit
Menge: 30,000 Wo

**01.01.01.0003 Schutz senkrecht_PE-Folie**
Schutz von senkrechten Flächen wie Fenster, Stahlträger, etc. sowie aller benachbarter Flächen einschl. aller dazugehörigen Bauteile wie Fensterbänke, Lisenen und dgl., durch vollflächiges Abkleben mit PE-Folie. Die verwendeten Klebemittel müssen frei von schädl. Einflüssen auf Farbbeschichtungen, etc. von vorh. Einbauteilen sein. Einschl. Unterhalt bis zum Entfernen. Nach Abschluss der Arbeiten sind die Folien rückstandfrei zu entfernen. Anfallendes Material ist fachgerecht zu entsorgen, einschl. aller anfallender Entsorgungskosten
Menge: 300,000 m2

#### 01.02 Trockenbau

##### 01.02.01 Wände

*Hinweis: Öffnen / Abbruch Trockenbauwände*
Im Bestandsgebäude wurden Trockenbaukonstruktionen teilweise zur Verkleidung der vorhandenen Stahlbetonkonstruktion, insbesondere von Stahlbetonstützen, hergestellt.

Diese Wandbereiche weisen eine Gesamtwandstärke von ca. 29 cm auf und bestehen aus einer aufgedoppelten Metallunterkonstruktion mit beidseitig doppelter Gipskartonbeplankung. Je nach Wandbereich können Anforderungen an den Brand- und Schallschutz bestehen.

Bei Trockenbauwänden mit Anforderungen an den Brand- und/oder Schallschutz ist die vorhandene Klassifizierung nach Abschluss der Installationsarbeiten vollständig wiederherzustellen.

Erforderliche Verstärkungen, Unterkonstruktionen, Beplankungen, Fugenausbildungen sowie brandschutztechnische und schallschutztechnische Anschlüsse sind Bestandteil der Leistung und sind unter den jeweiligen Positionen zu brücksichtigen.

Beschädigungen der angrenzenden Wandflächen, d.h. Überschreitung der maximalen Breite von 62,5 cm, die über den erforderlichen Arbeitsbereich hinausgehen, sind vom Auftragnehmer auf eigene Kosten instand zu setzen.

**01.02.01.0001 LTW, W112, 150mm, Q2,**
Liefern und herstellen von Metallständerwände
Wanddicke  150 mm
Höhe  bis 3,50 m
Feuerwiderstandsklasse--
bewertetes
Schalldämm-MaßR`w,R = 55,9
Dämmschicht:  mind. 60mm
Einbaubereich  1 nach DIN 4103-1
Oberfläche  Q2, geschliffen

Ausführungsort:  EG bis 3.OG

inkl. herstellen sämtlicher umlaufender Anschlüsse mit geeigneten Dübeln, sowie Verwendung von Knauf-Dichtungsband / Trennwandkitt oder gleichwertiger Art.
inkl. aller Materialien und Nebenleistungen.

Leitfabrikat: System Knauf W 112
Menge: 600,000 m2

**01.02.01.0002 Zulage F90 für LTW, W112, 150mm**
Zulage zu der Vorposition Metallständerwände für das Ausbilden
FeuerwiderstandsklasseF 90 A
Beplankung  Feuerschutzplatten
Schalldämm-MaßR`w,R = 57,2
Dämmschicht:  mind. 60mm
Ausführungsort  EG bis 3.OG
Menge: 200,000 m2

**01.02.01.0003 Zulage Gleitender Deckenanschluss**
Zulage zu den Vorpositionen Metallständerwände für den gleitenden Deckenanschluß, unsichtbar, bestehend aus:
- Dichtungsband
- 3 Lagen Plattenstreifen
- CW-Profilen
Lichter Abstand zwischen der Wandbeplankung und der Rohdecke gemäß Brandschutz max. 20 mm

Wanddicke  150 mm
Wandhöhe  3,00 bzw. 3,50 m
AusführungsortEG bis 3.OG
Menge: 189,000 m

**01.02.01.0004 Zulage Gleitender Deckenanschluss F90**
Zulage zu den Vorpositionen Metallständerwände für den gleitenden Deckenanschluß, unsichtbar, bestehend aus:
- Dichtungsband
- 4 Lagen Plattenstreifen
- CW-Profilen
Lichter Abstand zwischen der Wandbeplankung und der Rohdecke gemäß Brandschutz max. 20 mm

Wanddicke  150 mm
Wandhöhe  3,00 bzw. 3,50 m
AusführungsortEG bis 3.OG
Menge: 42,000 m

**01.02.01.0005 Zulage Abschlussprofil oberes Wandende**
Liefern und fachgerechtes montieren von Abschlussprofilen (Göppinger Profil oder gleichwertig) als sauberer Wandabschluss von Trockenbauwänden und Vorsatzschalen im Anschluss an bestehenden Deckenbereiche ohne abgehängte Decke.

Leistungsumfang:
- Liefern der erforderlichen Abschlussprofile,
- Fachgerechtes Ausrichten und Befestigen entsprechend den Herstellervorgaben,
- Einspachteln und flächenbündiges Einarbeiten in die Trockenbaukonstruktion,
- Schleifen der verspachtelten Anschlüsse bis zur Erreichung einer für nachfolgende Malerarbeiten geeigneten Oberfläche,
- Einschließlich sämtlicher Befestigungs- und Hilfsmittel sowie aller erforderlichen Nebenleistungen.

Die Montage erfolgt gemäß den Ausführungsplänen bzw. nach Anweisung der Bauleitung. Die Profile sind in Bereichen ohne abgehängte Decke (bespieslweise Büroräume oder Lounges) einzubauen.

Abrechnung nach eingebauter Profillänge.
Wandhöhe  bis 3,50 m
AusführungsortEG bis 3.OG
Menge: 345,000 m

**01.02.01.0006 Zulage Gleitender Deckenanschluß an Unterzügen**
Zulage zu den Vorpositionen Metallständerwände für den gleitenden Deckenanschluß, unsichtbar, bestehend aus:
- Dichtungsband
- 3 Lagen Plattenstreifen
- CW-Profilen
Lichter Abstand zwischen der Wandbeplankung und dem Unterzug gemäß Brandschutz max. 20 mm
an die Unterzüge mit rechteckigem Querschnitt
UZ h = ca. 40-50 cm
UZ b = ca. 20 cm

Wanddicke  150 mm
Wandhöhe  bis 3,50 m
AusführungsortEG bis 3.OG
Menge: 11,000 m

**01.02.01.0007 Zulage Wandanschluss an Massivwände**
Zulage zu den Vorpositionen Metallständerwände für das bündige Anarbeiten inkl. Anspachteln der neuen GK-Wände an angrenzende bestehende Massivvvände inkl. Trennstreifen. Abgerechnet wird die Wandhöhe des Anschlusses.

Wandhöhe  bis 3,50 m
AusführungsortEG bis 3.OG
Menge: 200,000 m

**01.02.01.0008 Zulage Freistehendes Wandende**
Zulage zu den Vorpositionen Metallständerwände für das Ausbilden eines freistehenden Wandendes, incl. Verstärkung durch Einbau von UA-150-2 Profilen (in gesonderter Position) an der Stirnseite, raumhoch, incl. Lieferung und Einbau aller Befestigungsmittel und dem Einspachteln von zwei Eckschutzschienen über die Wandhöhe.

Wanddicke  150 mm
Wandhöhe  bis 3,50 m
AusführungsortEG bis 3.OG
Menge: 19,000 m

**01.02.01.0009 Zulage T-Verbindung**
Zulage zu den Vorpositionen Metallständerwände für das Ausbilden einer T-Verbindung mit Plattenstoß und durchgehender Beplankung einer Wand, inkl. aller Materialien und Nebenleistungen

Wanddicke  150 mm
Wandhöhe  bis 3,50 m
AusführungsortEG bis 3.OG
Menge: 48,000 m

**01.02.01.0010 Zulage Innen-/Außenecke 90 Grad**
Zulage zu den Vorpositionen Metallständerwände das Ausbilden einer 90° Ecke inkl. des Einspachteln von einer Eckschutzschiene und aller Materialien und Nebenleistungen. Abrechnung gesamte Eckausbildung einer Wand (beide Beplankungslagen (Aussen- u. Innenecke) als 1 Stück Ecke in lfm.

Wanddicke  150 mm
Wandhöhe  bis 3,50 m
AusführungsortEG bis 3.OG
Menge: 235,000 m

**01.02.01.0011 Zulage Kleinflächen bis 1,50m2**
Zulage zu den Vorpositionen Metallständerwände für die Ausführung als Kleinflächen bis 1,5m²

Wanddicke  150 mm
Wandhöhe  bis 3,50 m
AusführungsortEG bis 3.OG
Menge: 5,000 m2

**01.02.01.0012 Zulage Kleinflächen bis 2,50m2**
Zulage zu den Vorpositionen Metallständerwände für die Ausführung als Kleinflächen bis 2,5m²

Wanddicke  150 mm
Wandhöhe  bis 3,50 m
AusführungsortEG bis 3.OG
Menge: 11,000 m2

**01.02.01.0013 Zulage Wandabstellung vorab**
Zulage / Mehrkosten für den Mehraufwand der Wandabstellungen vorab, vor der Gesamtschließung der Trockenbauwand zur frühzeitigeren Einbringung des Estrichs.
Abrechung nach lfdm Wandabstellung.
Menge: 174,000 m

**01.02.01.0014 Türöffnungen bis 125 cm Breite, Wanddicke bis 150 cm UA**
herstellen in verschiedenen Abmessungen, in vor beschriebenen Metallständerwänden
- inkl. seitlicher Verstärkung Raumhoch und Verstärkung im Sturz mit einem Kämpferprofil, durch Einbau von verstärkten UA-100/40/2 Profilen (in gesonderter Position)
- inkl. Lieferung und Einbau aller Befestigungsmittel wie Türpfostensteckwinkel u.ä.

Öffnungsgröße:
- Breite: ca. 100 - 160cm
- Höhe: ca. 210 - 225cm
- Wanddicke bis 150 mm

Ausführungsort: EG - 3.OG
Menge: 27,000 St

**01.02.01.0015 Türöffnungen bis 125 cm Breite, Wanddicke bis 27 cm UA**
Herstellen von Türöffnungen bis 1,25 m lichter Breite in bestehenden sowie zu ergänzenden Trockenbauwänden mit einer Gesamtwanddicke bis 27 cm.

Im Bestand wurden Trockenbauwände teilweise um vorhandene Stahlbetonstützen bzw. Stahlbetonbauteile geführt. Hierdurch ergeben sich Wandkonstruktionen mit erhöhter Wanddicke sowie aufgedoppelter Unterkonstruktion.

Die Türöffnungen sind entsprechend dieser Bestandskonstruktion herzustellen und umfassen insbesondere:

- Herstellen der erforderlichen Unterkonstruktion mit beidseitig angeordneten, gegenüberliegenden UA-Profilen als Türverstärkung,
- Herstellung der erforderlichen Querriegel und Anschlusskonstruktionen,
- Einbau einer doppelten Mineralwolledämmung entsprechend der Wandtiefe,
- Beidseitige doppelte Beplankung entsprechend der vorhandenen Wandkonstruktion,
- Ausbildung sämtlicher Anschlüsse an bestehende Trockenbau- und Massivbauteile,
- Einschließlich sämtlicher Befestigungs- und Verbindungsmittel sowie aller erforderlichen Nebenleistungen.

Die Ausführung hat entsprechend der vorhandenen Wandkonstruktion sowie den Ausführungsplänen bzw. den Anweisungen der Bauleitung zu erfolgen.

Öffnungsgröße:
- Breite: ca. 100 - 125cm
- Höhe: ca. 210 - 225cm
- Wanddicke 200 bis 290 mm

Ausführungsort: EG - 3.OG
Menge: 1,000 St

**01.02.01.0016 Öffnungen ohne Leibungsauskleidung bis ca. 10 x 10 cm**
*** Bezugsbeschreibung
Zulage zu den Vorpositionen Metallständerwände für die Herstellung von Öffnungen ohne Leibungsauskleidung. Im Zuge der Wandmontage, durchgehend herstellen, zur Durchführung haustechnischer Installationsleitungen

Wanddicke: ca 150 - 290 mm
Wandhöhe: ca 2,96 - 3,53 m
Ausführungsort: EG bis 3.OG
Menge: 8,000 St

**01.02.01.0017 Öffnung bis ca. 20 x 20 cm**
*** wie Position 01.02.01.0016
Öffnungsgröße: bis ca. 20 x 20 cm
Menge: 44,000 St

**01.02.01.0018 Öffnungen mit Leibungsauskleidung bis ca. 10 x 10 cm**
*** Bezugsbeschreibung
Zulage zu den Vorpositionen Metallständerwände für die Herstellung von Öffnungen mit Leibungsauskleidung. Im Zuge der Wandmontage, durchgehend herstellen, zur Durchführung haustechnischer Installationsleitungen
- Leibungsauskleidung: Beplankung mind. 2 x12,5 GKF od. 1 x 25 mm
- Plattenbreite im Leibungsbereich: mind. Wanddicke des Schotts
- Fugen mit Gipsspachtel füllen
- inkl. erforderlicher Unterkonstruktion

Wanddicke: ca 150 - 290 mm
Wandhöhe: ca 2,96 - 3,53 m
Ausführungsort: EG bis 3.OG

Öffnungsgröße: ca. bis 10 x 10 cm
Menge: 1,000 St

**01.02.01.0019 Öffnung bis ca. 20 x 20 cm**
Öffnungsgröße: bis ca. 20 x 20 cm
Menge: 10,000 St

**01.02.01.0020 Öffnung bis ca. 30 x 30 cm**
*** wie Position 01.02.01.0018
Öffnungsgröße: bis ca. 30 x 30 cm
Menge: 40,000 St

**01.02.01.0021 Öffnungen ohne Leibungsauskleidung rund bis ca. 5 cm**
*** Bezugsbeschreibung
Zulage zu den Vorpositionen Metallständerwände für die Herstellung von Öffnungen ohne Leibungsauskleidung. Im Zuge der Wandmontage, durchgehend herstellen, zur Durchführung haustechnischer Installationsleitungen

Wanddicke: ca 150 - 290 mm
Wandhöhe: ca 2,96 - 3,53 m
Ausführungsort: EG bis 3.OG

Öffnungsgröße: rund, Durchmesser bis ca. 5 cm
Menge: 165,000 St

**01.02.01.0022 Öffnungen rund bis ca. 10 cm**
*** wie Position 01.02.01.0021
Abmessungen: rund, Durchmesser bis ca. 10 cm
Menge: 3,000 St

**01.02.01.0023 Öffnungen rund bis ca. 20 cm**
*** wie Position 01.02.01.0021
Abmessungen: rund, Durchmesser bis ca. 20 cm
Menge: 32,000 St

**01.02.01.0024 Öffnungen rund bis ca. 30 cm**
*** wie Position 01.02.01.0021
Abmessungen: rund, Durchmesser bis ca. 30 cm
Menge: 5,000 St

**01.02.01.0025 Öffnungen rund bis ca. 40 cm**
*** wie Position 01.02.01.0021
Abmessungen: rund, Durchmesser bis ca. 40 cm
Menge: 1,000 St

**01.02.01.0026 Öffnungen mit Leibungsauskleidung rund bis ca. 5 cm**
*** Bezugsbeschreibung
Zulage zu den Vorpositionen Metallständerwände für die Herstellung von Öffnungen mit Leibungsauskleidung. Im Zuge der Wandmontage, durchgehend herstellen, zur Durchführung haustechnischer Installationsleitungen
- Auskleidung der Leibungen gem. Zulassung
- Plattenbreite im Leibungsbereich: mind. Wanddicke des Schotts
- Fugen mit Gipsspachtel füllen
- inkl. erforderlicher Unterkonstruktion

Wanddicke: ca 150 - 290 mm
Wandhöhe: ca 2,96 - 3,53 m
Ausführungsort: EG bis 3.OG
Öffnungsgröße: rund, Durchmesser bis ca. 5 cm
Menge: 1,000 St

**01.02.01.0027 Öffnungen rund bis ca. 10 cm**
*** wie Position 01.02.01.0026
Abmessungen: rund, Durchmesser bis ca. 10 cm
Menge: 1,000 St

**01.02.01.0028 Öffnungen rund bis ca. 20 cm**
*** wie Position 01.02.01.0026
Abmessungen: rund, Durchmesser bis ca. 20 cm
Menge: 1,000 St

**01.02.01.0029 Öffnungen rund bis ca. 30 cm**
*** wie Position 01.02.01.0026
Abmessungen: rund, Durchmesser bis ca. 30 cm
Menge: 1,000 St

**01.02.01.0030 Öffnungen rund bis ca. 40 cm**
*** wie Position 01.02.01.0026
Abmessungen: rund, Durchmesser bis ca. 40 cm
Menge: 1,000 St

**01.02.01.0031 Öffnen Wände für TGA Zuleitung Raumhoch**
Vorhandene Trockenbauwände zur Durchführung der TGA-Installationen schlitzartig öffnen. Vor dem Öffnen bestehender Trockenbaukonstruktionen ist der vorhandene Wandaufbau zu prüfen. Soweit Anforderungen an den Brand- oder Schallschutz bestehen, sind diese nach Abschluss der Installationsarbeiten vollständig und entsprechend der ursprünglichen Konstruktion wiederherzustellen.

Die unteren 5-10 cm sowie die oberen 10-15 cm sind zu erhalten. Die Ausführung ist nach Detailsplanung mit der Bauleitung abzustimmen.

Leistungsumfang:
- Herstellen von schlitzförmigen Wandöffnungen in vorhandenen Trockenbauwänden zur Führung der TGA-Leitungen von der Rohdecke bis in den Doppelboden,
- Öffnen der Wandbekleidung unter Berücksichtigung des vorhandenen Wandaufbaus,
- Ausführung der Wandöffnungen in einem Rastermaß der Trockenbaukonstruktion (Achsmaß max. 62,5 cm),
- Öffnen grundsätzlich auf der Büroseite der Wand unter Berücksichtigung der vorhandenen doppelten Beplankung sowie der örtlichen Gegebenheiten,
- Die Lage der Wandöffnungen richtet sich nach den Ausführungsplänen der Technischen Gebäudeausrüstung sowie den Vorgaben der Bauleitung,
- Die Wandöffnungen sind so anzuordnen, dass eine gemeinsame Leitungsführung für die angrenzenden Büroräume ermöglicht wird,
- Einschließlich aller erforderlichen Nebenleistungen.

Die Öffnungen müssen so platziert werden, dass zwei Räume mit einem Wandschlitz versorgt werden können.

Wände bestehend aus Trockenbau
Wanddicke: ca 125 - 290 mm
Wandhöhe: ca 2,96 - 3,53 m
Breite Wandschlitz: max. 62,5 cm
Ausführungsort: EG bis 3.OG

Abrechnung je Wandöffnung.

inkl. aller benötigten Materialien und Geräte
inkl. Trennung und Entsorgung des Abbruchmaterials
Menge: 39,000 St

**01.02.01.0032 Schließen Wände für TGA Zuleitung Raumhoch**
Die zuvor für die Durchführung der TGA-Installationen geöffneten Trockenbauwände nach Abschluss der Installationsarbeiten entsprechend der vorhandenen Bestandskonstruktion fachgerecht schließen.

Leistungsumfang:

- Ergänzen bzw. Erneuern der erforderlichen Unterkonstruktion,
- Ergänzen der Wärmedämmung bzw. Mineralwolledämmung entsprechend der vorhandenen Konstruktion,
- Wiederherstellen der Beplankung entsprechend dem vorhandenen Wandaufbau (doppelt beplankt),
- Herstellen sämtlicher Anschlüsse an die bestehende Massiv- und Trockenbaukonstruktion,
- Fachgerechtes Verspachteln der Plattenstöße und Anschlüsse,
- Herstellen einer für nachfolgende Malerarbeiten geeigneten Oberfläche,
- Einschließlich sämtlicher Befestigungs- und Anschlussmittel sowie aller erforderlichen Nebenleistungen.

Bei den Wänden mit Anforderungen an den Brand- und/oder Schallschutz sind die ursprünglichen Eigenschaften der Wand vollständig wiederherzustellen. Die Ausführung hat entsprechend der vorhandenen Systemkonstruktion, den Herstellerzulassungen sowie den Vorgaben der Bauleitung zu erfolgen.

Abrechnung je geschlossener Wandöffnung.

Wände bestehend aus Trockenbau
Wanddicke  290 mm
Wandhöhe  bis 3,00 m
AusführungsortEG bis 3.OG
Abrechnung je Wandöffnung.

inkl. aller benötigten Materialien und Geräte
inkl. Schließen der Wände in der dazugehörigen Wandqualität (Brandschutz, Schallschutz etc.)
Menge: 39,000 St

**01.02.01.0033 Zulage für Herstellen Öffnungen F90**
Zulage zu allen Vorpositionen Öffnungen für das Herstellen in allen Öffnungsgrößen in F90-Wänden.

Wanddicke: ca 150 - 290 mm
Wandhöhe: ca 2,96 - 3,53 m
Ausführungsort: EG bis 3.OG
Menge: 1,000 St

**01.02.01.0034 Zulage für Herstellen Öffnungen um vorh. Leitungen**
Zulage zu allen Vorpositionen Öffnungen für das Herstellen im Zuge der Wandstellung in allen Öffnungsgrößen um bereits montierte haustechnische Leitungen, Kanäle, etc. herum.
Menge: 1,000 St

**01.02.01.0035 Zulage für nachträgliches Herstellen Öffnungen**
Zulage für nachträgliches Herstellen der vorbeschriebenen Öffnungen in allen Öffnungsgrößen.
Menge: 1,000 St

**01.02.01.0036 Revisionklappen 30 x 30 cm**
Abmessung: 30 x 30 cm

Leitfabrikat: System Knauf Revo 25

Ang. Fabrikat/Typ Ständerwand: '..........................................................'
Menge: 5,000 St

**01.02.01.0037 Revisionklappen 40 x 40 cm**
Abmessung: 40 x 40 cm
Menge: 5,000 St

**01.02.01.0038 Revisionklappen 50 x 50 cm**
Abmessung: 50 x 50 cm
Menge: 10,000 St

**01.02.01.0039 Zulage Nachträglicher Einbau Revisionsklappen**
Zulage für nachträgliches Einbauen der vorbeschriebenen Revisionsklappen in allen Öffnungsgrößen.
Menge: 15,000 St

**01.02.01.0040 Verstärkung Seekieferplatte**
Herstellen, liefern und montieren von Seekieferplattenstreifen als Unterkonstruktion zwischen den senkrechten Ständer eingebaut, für die spätere Montage von wandhängenden Einbauteilen, Handläufen, Wandschutzplatten, o.ä., Dicke der Plattenstreifen30 cm bis zu 1,40 m
Einbauhöhe  bis 3,50m
Menge: 65,000 m2

**01.02.01.0041 UA-Profile - 100/40/2mm**
Liefern und im Zuge der Wand- und Vorsatzschalenmontage einbauen als ungelochte senkrechte und waagrechte Profile für Türen, Fenster, freien Wandenden, UK Verstärkung, etc. Befestigung an rohen oder verputzten Stahlbeton-, MW-, GK-Wänden und an Estrichflächen und Rohbetondecken

inkl. aller erforderlichen Befestigungsmittel.

Einzellängen Senkrechtbis 350 cm
Einzellängen Waagrecht100 - 150 cm
AusführungsortEG bis 3.OG
Menge: 53,000 m

**01.02.01.0042 UA-Profile - 100/40/2mm ohne Langloch**
Liefern und fachgerechtes Montieren von UA-Profilen ohne Langloch als Verstärkungsprofile innerhalb von Trockenbauwänden und Vorsatzschalen zur Ausbildung von Wandabschlüssen sowie zur Vorbereitung der Aufnahme von Ganzglasanlagen.

Leistungsumfang:
- Liefern der erforderlichen UA-Profile,
- Ausrichten und lotgerechtes Montieren der Profile,
- Befestigung an angrenzenden Massivbauteilen und Trockenbaukonstruktionen, einschließlich Anschlüssen an Stahlbeton-, Mauerwerks- und Gipskartonwände sowie an Rohbetondecken und Estrichflächen,
- Einschließlich sämtlicher erforderlicher Befestigungsmittel, Verbindungselemente und Nebenleistungen.

Die Montage erfolgt gemäß den Ausführungsplänen bzw. nach Anweisung der Bauleitung.

Einzellängen Senkrecht ca. 296 - 353 cm
Einzellängen Waagrecht ca. 100 - 150 cm
Ausführungsort: EG bis 3.OG
Menge: 10,000 m

**01.02.01.0043 Quadratrohre, verzinkt, 100 x 100 x 4,0 mm**
Liefern und im Zuge der Wand- und Vorsatzschalenmontage einbauen als senkrechte und waagrechte Profile für Türen, UK Verstärkung, etc. Befestigung an rohen oder verputzten Stahlbeton-, MW-, GK-Wänden und an Estrichflächen und Rohbetondecken

inkl. aller erforderlichen Bohrungen im Stahl, Stahlbeton, Estrich und/oder Mauerwerk,
inkl. Stahlwinkel ca. 70 x 50 x 4 mm, ca. 50 mm breit,
inkl. Einbau mit angeschweißter Fussplatte und Teleskopkopfstück (Verschweiße Fussplatte und Teleskopkopfstück in ges. Pos.) und aller Befestigungsmittel wie Schrauben, Dübel, etc.

Einzellängen Senkrecht ca. 296 - 353 cm
Einzellängen Waagrecht ca. 100 -200 cm
Ausführungsort: EG bis 3.OG
Menge: 87,000 m

**01.02.01.0044 Fussplatte, verzinkt, 100 x 200 mm**
Zulage zu der Vorposition Quadratrohr für das Liefern und Einbauen einer verschweißten Fussplatte ca 100 x 200 x 4mm am Rohr. Befestigung in Verbundestrichflächen oder Stahlbetondecke

inkl. aller erforderlichen Bohrungen im Stahlbeton und Estrich und aller Befestigungsmittel wie Schrauben, Dübel, etc.
Menge: 15,000 St

**01.02.01.0045 Teleskopkopfstück, verzinkt, 100 x 200 mm**
Zulage zu der Vorposition Quadratrohr für das Liefern und Einbauen eines Teleskopkopfstücks als Quadratrohr ca. 90 x 90 x 4mm, Länge ca. 50cm mit verschweißter Fussplatte ca 100 x 200 x 4mm am Rohr. Befestigung in Rohbetondecken
inkl. aller erforderlichen Bohrungen im Stahlbeton und Estrich und aller Befestigungsmittel wie Schrauben, Dübel, etc.
Menge: 12,000 St

**01.02.01.0046 Zementgebundene Platten**
Zulage für Beplankung aller vorbeschriebenen Wand- und Vorsatzschalensysteme mit zementgebundene Platten, 2-lagig pro Sichtfläche.

Leitfabrikat: AQUAPANEL Cement Board Indoor

Montageort gem. Plan bzw. nach Absprache mit der Bauleitung
Menge: 10,000 m2

**01.02.01.0047 Zulage Beplankung Hartgipsplatte, einlagig**
Zulage für Beplankung aller vorbeschriebenen Wand- und Vorsatzschalensysteme mit einer Lage GK-Diamantplatte  anstatt GKB/GKF Platten als oberste Lage

Montageort gem. Plan bzw. nach Absprache mit der Bauleitung
Menge: 10,000 m2

**01.02.01.0048 Dauerelastischer Anschluss, 10 mm**
aller GK-Bauplatten an Wand, Decke und Zarge, auf Acrylbasis überstreichbar,
Farbe weiß

Wanddicke: ca 150 - 290 mm
Wandhöhe: ca 2,96 - 3,53 m
Ausführungsort: EG bis 3.OG
Fugenbreite bis 10 mm
Menge: 600,000 m

**01.02.01.0049 Dauerelastischer Anschluss, 15 mm**
aller GK-Bauplatten an Wand, Decke und Zarge, auf Acrylbasis überstreichbar,
Farbe weiß,
Wanddicke: ca 150 - 290 mm
Wandhöhe: ca 2,96 - 3,53 m
Ausführungsort: EG bis 3.OG
Fugenbreite bis 15 mm
Menge: 600,000 m

**01.02.01.0050 Sanierung Gebäudedehnfuge in Massivbauteilen_F90**
Bestehende Gebäudedehnfugen im Bereich der Geschossdecken, -boden und -wände fachgerecht sanieren.
Brandschutzfugenabdichtung F90 bzw. EI90 für Massivbaudecken- und Wände >=150mm mit dem elastischen Fugenfüll-System für Fugenbreiten bis 40mm mit Weitung um max. 20 mm, sowie 25 mm Scherung

Besteh. Dehnfugendämmung und Verfugungsmaterial aus Gebäudedehnfugen an der Decke auskratzen,
offenen Fuge b = ca. 40mm, Tiefe= Dicke
Decke = ca. 20 - 25cm
und mit Einkomponenten-Silikondichtstoff F-90 schliessen

Leistungsumfang:
- Entfernen des vorhandenen Fugendichtstoffes sowie der bestehenden Fugenausfüllung,
- Reinigen und Vorbereiten der Fugenflanken,
- Liefern und Einbauen eines bauaufsichtlich zugelassenen Brandschutz-Dehnfugensystems für Bewegungsfugen,
- Einbau sämtlicher systemzugehöriger Komponenten, wie Hinterfüllmaterial, Brandschutzdämmung, Fugendichtstoffe und sonstiger Systembestandteile entsprechend der jeweiligen Herstellerzulassung,
- Fachgerechte Ausbildung der Fugenoberfläche,
- Einschließlich sämtlicher Nebenleistungen.

Bestandsfuge: Fugenbreite: ca. 40 mm
  Fugentiefe: ca. 200 - 250 mm

Das eingebaute System muss die Bewegungen der Gebäudedehnfuge dauerhaft aufnehmen und gleichzeitig die gemäß Brandschutzkonzept geforderte Feuerwiderstandsdauer erfüllen. Das System muss so ausgewählt werden, dass es von der Unterseite der Decke eingebaut werden kann, aber die F90 Funktion beidseitig (Decke und Boden OG) bringen kann.
Die Ausführung hat entsprechend der allgemeinen bauaufsichtlichen Zulassung bzw. der ETA des verwendeten Systems sowie den Herstellervorgaben zu erfolgen.

Abrechnung nach Fugenlänge.
Ausführungsort: EG bis 4.OG
Leitfabrikat: MIGUFIRE FRX

Ang. Fabrikat/Typ: '..........................................................'
Menge: 42,000 m

**01.02.01.0051 Sanierung Gebäudedehnfuge in Trockenbauwände**
Liefern und Herstellen einer Bewegungsfuge im Bereich der Trockenbaukonstruktion über bestehender Gebäudedehnfuge. Die Konstruktion ist unter Erhaltung der Bewegungsaufnahme auszuführen. Hierfür ist ein bauaufsichtlich zugelassenes Bewegungsfugenprofil, bei brandschutztechnischen Anforderungen als geprüftes Brandschutz- Bewegungsfugensystem, einschließlich aller erforderlichen Unterkonstruktionen, Anschlussprofile, Fugenausbildungen und Nebenleistungen einzubauen. Die Ausführung hat gemäß den Herstellervorgaben und den Ausführungsplänen zu erfolgen.

Besteh. Dehnfugendämmung und Verfugungsmaterial aus Gebäudedehnfugen auskratzen, offenen Fuge b= ca. 30mm, t=ca. 40mm und mit Einkomponenten-Silikondichtstoff schliessen

Abrechnung nach Fugenlänge.
Ausführungsort: EG bis 4.OG
Leitfabrikat: Promaseal-Silikon

Ang. Fabrikat/Typ: '..........................................................'
Menge: 56,000 m

**01.02.01.0052 Öffnen Doppelboden und seitl. Lagern**
Vorhandene Doppelbodenplatten im erforderlichen Umfang beschädigungsfrei aufnehmen und seitlich lagern, um die Verlegung der Elektroinstallationen im Doppelboden zu ermöglichen.

Leistungsumfang:
- Aufnehmen der vorhandenen Doppelbodenplatten einschließlich erforderlicher Rand- und Passplatten,
- Sortenreines und geordnetes Zwischenlagern der aufgenommenen Platten im jeweiligen Arbeitsbereich,
- Schutz der aufgenommenen Doppelbodenplatten vor Beschädigung und Verschmutzung bis zum Wiedereinbau,
- Einschließlich sämtlicher erforderlicher Nebenleistungen.

Die Leistung umfasst ausschließlich das Öffnen und Zwischenlagern der Doppelbodenplatten. Der Wiedereinbau wird gesondert vergütet.

Ausführungsort  EG-3.OG
Menge: 50,000 m

**01.02.01.0053 Öffnen Doppelboden aufnehmen und entsorgen**
Vorhandene Doppelbodenplatten 60/60 cm Raster, seitlich lagernd, aufnehmen und entsorgen.
Transport von jeweiligen geschoss zur Entsorgungsstelle ist inkludiert.

Ausführungsort  EG-3.OG
Menge: 50,000 m

##### 01.02.02 Vorsatzschalen

**01.02.02.0001 VS, W626, 75 mm, Q2,**
Liefern und herstellen von Vorsatzständerwände
Wanddicke  100 mm
Höhe  bis 3,50 m
Feuerwiderstandsklasse--
bewertetes
Schalldämm-MaßR`w,R = -
Dämmschicht:  -
Einbaubereich  1 nach DIN 4103-1
Oberfläche  Q2, geschliffen
Ständerprofile  75 mm
Ausführungsort:  EG bis 3.OG

inkl. herstellen sämtlicher umlaufender Anschlüsse mit geeigneten Dübeln, sowie Verwendung von Knauf-Dichtungsband / Trennwandkitt oder gleichwertiger Art.
inkl. aller Materialien und Nebenleistungen.
freistehend.

Leitfabrikat: System Knauf W 626
Menge: 212,000 m2

**01.02.02.0002 W626 als Deckenschott, 100mm, Q2,**
Liefern und herstellen von Schachtwänden zwischen zweier Wandpfeiler, ausgeführt als Deckenschott.
UK Wand  ca. 2,50 m
Zulage für Quadratrohr in gesonderter Position
OK Wand  an UK Decke

Wanddicke  110 mm
Höhe  ca. 0,40 m
Feuerwiderstandsklasse--
bewertetes
Schalldämm-MaßR`w,R = 15
Dämmschicht:  mind. 60mm
Einbaubereich  1 nach DIN 4103-1
Oberfläche  Q2, geschliffen

Ausführungsort:  EG bis 3.OG

inkl. herstellen sämtlicher umlaufender Anschlüsse mit geeigneten Dübeln, sowie Verwendung von Knauf-Dichtungsband / Trennwandkitt oder gleichwertiger Art.
inkl. aller Materialien und Nebenleistungen.

Leitfabrikat: System Knauf W 626
Menge: 25,000 m2

**01.02.02.0003 Zulage Spachtlung Q3**
Mehrpreis für die Ausführung der Spachtelung an den Vorsatzschalen in  Q3, antelle der Q2 (siehe Vorposition).
Ausführungsort: EG bis 3. OG, oberhalb der Wandfliesen (ab ca. 1,2m).
Höhe Spachtelung bis 10 cm über abgeh. Decke in Q3.
Ausführung nach Anhang A, DIN 18340.
Menge: 125,000 m2

**01.02.02.0004 Minderpreis Spachtelung Q1**
Minderpreis für die Ausführung der Spachtelung an den Vorsatzschalen un Q1, antelle der Q2 (siehe Vorposition).
Ausführungsort: EG bis 3. OG, wo Wandfliesen angebracht werden.
Menge: 82,000 m2

**01.02.02.0005 Zulage für Kleinflächen**
Kleinflächen bis ca. 2,5 m²
Menge: 12,000 m2

**01.02.02.0006 Zulage Wandabstellung vorab**
Zulage / Mehrkosten für den Mehraufwand der Wandabstellungen vorab, vor der Gesamtschließung der Trockenbauwand zur frühzeitigeren Einbringung des Estrichs.
Abrechung nach lfdm Wandabstellung.
Menge: 63,000 m

**01.02.02.0007 Innen-/Außenecke 90 Grad**
Zulage zu den Vorpositionen Wand-Vorsatzschale das Ausbilden einer 90° Ecke incl. dem Einspachteln von einer Eckschutzschiene und aller Materialien und Nebenleistungen. Abrechnung gesamte Eckausbildung einer Wand (beide Beplankungslagen (Aussen- u. Innenecke) als 1 Stück Ecke in lfm.
Menge: 18,000 m

**01.02.02.0008 Abkofferungen/Rohrverkleidungen bis 0,60m**
*** Bezugsbeschreibung
Herstellen von Abkofferungen senkrecht und waagrecht mit GKB-Platten, D = 12,5 mm in verschiedenen Querschnitten, einschl. Unterkonstruktion, in Winkelform, einschl. malerfertiger Verspachtelung incl. aller Materialien und Nebenleistungen.
Abwicklungslänge bis ca. 0,60 m
Menge: 35,000 m

**01.02.02.0009 Abkofferungen/Rohrverkleidungen bis 1,00m**
*** wie Position 01.02.02.0008
wie vor, jedoch:
Abwicklungslänge bis ca. 1,00 m
Menge: 4,000 m

**01.02.02.0010 Abkofferungen/Rohrverkleidungen bis 1,00m, F90**
*** wie Position 01.02.02.0008
wie vor, jedoch:
Brandschutzanforderung  F-90
Abwicklungslängebis ca. 1,00 m
Menge: 4,000 m

**01.02.02.0011 Öffnung bis ca. 10 x 10 cm**
*** Bezugsbeschreibung
Zulage zu den Vorpositionen Wand-Vorsatzschale für die Herstellung von Öffnungen. Im Zuge der Wandmontage, durchgehend herstellen, zur Durchführung haustechnischer Installationsleitungen
- Fugen mit Gipsspachtel füllen
- inkl. erforderlicher Unterkonstruktion

Wanddicke  75 mm
Wandhöhe  bis 3,50 m
Ausführungsort  EG bis 3.OG
Öffnungsgröße  ca. bis 10 x 10 cm
Menge: 2,000 St

**01.02.02.0012 Öffnung bis ca. 20 x 20 cm**
*** wie Position 01.02.02.0011
wie vor, jedoch:
Öffnungsgröße  bis ca. 20 x 20 cm
Menge: 2,000 St

**01.02.02.0013 Öffnung bis ca. 30 x 30 cm**
*** wie Position 01.02.02.0011
wie vor, jedoch:
Öffnungsgröße  bis ca. 30 x 30 cm
Menge: 2,000 St

**01.02.02.0014 Öffnungen rund bis ca. 5 cm**
*** Bezugsbeschreibung
Zulage zu den Vorpositionen Wand-Vorsatzschale für die Herstellung von Öffnungen. Im Zuge der Wandmontage, durchgehend herstellen, zur Durchführung haustechnischer Installationsleitungen.
- Fugen mit Gipsspachtel füllen
- inkl. erforderlicher Unterkonstruktion

Wanddicke  75mm
Wandhöhe  bis ca 3,50 m
Ausführungsort  EG bis 3.OG
Öffnungsgröße  rund, Durchmesser bis ca. 5 cm
Menge: 165,000 St

**01.02.02.0015 Öffnungen rund bis ca. 10 cm**
*** wie Position 01.02.02.0014
Abmessungen: rund, Durchmesser bis ca. 10 cm
Menge: 36,000 St

**01.02.02.0016 Öffnungen rund bis ca. 20 cm**
*** wie Position 01.02.02.0014
Abmessungen: rund, Durchmesser bis ca. 20 cm
Menge: 11,000 St

**01.02.02.0017 Öffnungen rund bis ca. 30 cm**
*** wie Position 01.02.02.0014
Abmessungen: rund, Durchmesser bis ca. 30 cm
Menge: 2,000 St

**01.02.02.0018 Zulage für Herstellen Öffnungen F90**
Zulage zu allen Vorpositionen Öffnungen für das Herstellen in allen Öffnungsgrößen in F90-Vorsatzschalen.
Menge: 1,000 St

**01.02.02.0019 Zulage für Herstellen Öffnungen um vorh. Leitungen**
Zulage zu allen Vorpositionen Öffnungen für das Herstellen im Zuge der Wandstellung in allen Öffnungsgrößen um bereits montierte haustechnische Leitungen, Kanäle, etc. herum.
Menge: 5,000 St

**01.02.02.0020 Zulage für nachträgliches Herstellen Öffnungen**
Zulage für nachträgliches Herstellen der vorbeschriebenen Öffnungen in allen Öffnungsgrößen.
Menge: 2,000 St

**01.02.02.0021 Revisionklappen 30 x 30 cm**
Abmessung: 30 x 30 cm
Menge: 1,000 St

**01.02.02.0022 Revisionklappen 40 x 40 cm**
Abmessung: 40 x 40 cm
Menge: 10,000 St

**01.02.02.0023 Revisionklappen 50 x 50 cm**
Abmessung: 50 x 50 cm
Menge: 1,000 St

**01.02.02.0024 Revisionklappen F90 40 x 40 cm**
als Brandschutzausführung, Feuerwiderstandsklasse DIN
4102-2 F90

Abmessung: 40 x 40 cm.
Menge: 1,000 St

**01.02.02.0025 Zulage Nachträglicher Einbau Revisionsklappen**
Zulage für nachträgliches Einbauen der vorbeschriebenen Revisionsklappen in allen Öffnungsgrößen.
Menge: 5,000 St

**01.02.02.0026 Zulage Beplankung Hartgipsplatte, einlagig**
Zulage zu vor beschriebene Plankung für den Entfall der zweiten Lage Gipsbauplatte und der Lieferung und Montage einer HartgipsPlatte als zweite Lage.

Leitprodukte: Rigips Habito,
alternativ Knauf Diamant GKFI je nach verwendem System.
Menge: 65,000 m²

##### 01.02.03 Decken

*Hinweis: Langfeldrasterdecke, Ecophon Focus D/A_L.H. 2,50 m*

**01.02.03.0001 Abgehängte Akustikdecke 20mm_Ecophon Fokus D/A**
Akustikdeckensystem mit einem Schallabsorptionsgrad
αw = 0,90 gemäß DIN EN ISO 11654 bei 200mm totaler Konstruktionshöhe.
Akustikdeckensystem aus Glaswolle
- Format (mm): 1720x600, 2000x600, 2400x600 (*)
- Kantenausführung: Längsseite/ Querseite: D (ähnlich DIN EN 13964)/ A (gem. DIN EN 13964); farbbeschichtet weiß
- Demontierbarkeit: leicht montierbar, sowie de- und remontierbar
- Gesamtgewicht: 2 kg/m²
- Oberfläche: Akutex FT (*) sichtseitig homogene weiße Farboberfläche, Kanten farbbeschichtet (ähnlich NCS S 0500-N, ähnlich RAL 9003)
- Rückseite: Glasvlies
- Farbe: White Frost (*) ähnlich NCS S 0500-N, Lichtreflexionsgrad: 85%, Glanzgrad < 1
- Baustoffklasse: nicht brennbar, A2-s1,d0 (gem. DIN EN 13501-1)
- Umwelteinfluss: vollständig recycelbar;
- Absorptionsklasse: A (gem. DIN EN ISO 11654), αw = 0,90
- Praktischer Absorptionsgrad αp: 125Hz = 0,55; 250Hz = 0,80; 500Hz = 0,95; 1000Hz = 0,90; 2000Hz = 1,00; 4000Hz = 1,00 gemäß DIN EN ISO 11654 bei einer totalen Konstruktionshöhe von 200 mm
- Artikulationsklasse AC: 180 (gem. ASTM E 1111 und E 1110)
- Reinigung: täglich Staubwischen und Staubsaugen sowie wöchentliche Feuchtreinigung möglich
Produktname Akustikdeckenplatte: Ecophon Focus D/A
System-Unterkonstruktion
- verzinkte Stahlblechprofile für trockene Umgebungen in Korrosionsschutzklasse C1 nach EN ISO 12944-2
  sichtseitig schwarz matt

Ausführungsort: EG bis 3.OG
Abhanghöhe: EG  = ca. 1,23 m
        1. - 3. OG  = ca.  0,37 m

Leitfabrikat Deckensystem: Ecophon Fokus D/A

Ang. Fabrikat/Typ: '..........................................................'
Menge: 209,000 m2

**01.02.03.0002 Wandanschluss mittels Connect Stufenwandwinkel 8152, 17x8,5x10x15 mm**
Ausführung mittels Stufenwandwinkel, 17x8,5x10x15 mm, L=3000 mm, weiß
(ähnl. RAL 9003)

Der Stufenwandwinkel ist mit einem maximalen Befestigungsabstand von 300 mm mit
zugelassenen Befestigungsmitteln zu befestigen.
Je aufliegende T-Schiene ist ein zum System passender Aufstecksockel des Herstellers zwischen T-Schiene und Stufenwandwinkel einzusetzen
mit beispielsweise Ecophon Connect Stufenwandwinkel 8152, 17x8,5x10x15 mm

Ang. Fabrikat/Typ: '..........................................................'
Menge: 144,000 m

**01.02.03.0003 Kantenversiegelung mittels Connect Kantenfarbe 0691**
Entstandene Anschnitte sind mittels der zum System passenden Kantenfarbe des Herstellers zu versiegeln.
Menge: 100,000 m

**01.02.03.0004 Wandanschluss/ Gehrungsschnitt**
Die Profile sind in den Ecken sauber auf Gehrung zu schneiden.
Menge: 50,000 St

**01.02.03.0005 Zulage Verstärkung 10-20 kg**
Zulage zur Vorposition Abgehängte Akustikdecke für das Liefern und Montieren einer zusätzliche Verstärkung der Abhängekonstruktion für Einbauleuchten und andere Einbauten, Gewicht ca. 10 - 20 kg
Menge: 50,000 St

**01.02.03.0006 Zulage für Schrägschnitt**
Zulage zu den Vorpositionen Decke Gipskarton für den schrägen Verlauf  (ca. 45 ° Winkel) eines Deckenstreifens in der Breite von ca. 6,5 m in den Pantrys des Mittelbaus (Bauabschnitt 3)

Beplankung mit Akustikdeckenplatten, Dicke 20 mm
inkl. aller Materialien und Nebenleistungen.

Ausführung gem. Arhitekturplanung.

Einbauort: 2.OG und 3.OG
Menge: 20,000 m

*Hinweis: GK-Decke, geschlossen / gelocht_L.H. 2,50 m*

**01.02.03.0007 GK- Decke, abgehängt, MD 10RB**
Liefern, einbauen einer untergehängten Decke nach DIN 18168, Teil 1, incl. Unterkonstruktion als doppelter Metallprofilrost, Tragfähigkeitsklasse der Unterkonstruktion gemäß DIN 18168 Teil 2 - 0,4 kN (40 kg). Abhängung mit Noniushängern und Justierstäben an bauseitiger Stahlbetondecke und Beplankung Gipskartonbauplatten, Dicke 12, 5 mm, Fugen und Schraubenköpfe verspachtelt und malerfertig geschlifffen, Oberflächenqualität Q3, incl. aller Materialien und Nebenleistungen
Rohdecke bei ca. 4,75m über OK FFB. Die Abhängehöhe von UK-Trapezblechdach beträgt ca. 1,10 -2,30 m,

Ausführungsort: EG bis 3.OG
Abhanghöhe: EG  = ca. 1,23 m
        1. - 3. OG  = ca.  0,37 m

Leitfabrikat: MD 10RB oder gleichwertig

Ang. Fabrikat/Typ: '..........................................................'
Menge: 94,000 m2

**01.02.03.0008 Zulage GK-Decke als Akustikdecke, Quadratlochung 12/25 Q**
Zulage zu vorbeschriebenen Deckenbekleidungen / Unterdecken, für
oberste Lage als spezielle Gipskartonbauplatte als Schallschutzplatte
System  Rigips Quadratlochung 12/25 Q
  RiGitone ActiveÀir 12/25 Q oder gleichwertig
Menge: 35,000 m2

**01.02.03.0009 Zulage GK-Decke als Akustikdecke, Mineralwollauflage d=30 mm**
Zulage zu vorbeschriebenen Deckenbekleidungen / Unterdecken, für
den Mehrpreis der oberseitigen, flächign Verlegung einer Mineralwollauflage
System  Isover Akustic SSP 1 oder Ultimate TP-039_ d = 30 mm
Menge: 35,000 m2

**01.02.03.0010 Randfries, glatt = 20cm bei Lochdecke**
Zulage zu den Vorpositionen Gipskartondecken gelocht für das Herstellen eines Friesstreifens umlaufend durch verspachteln und sauber verschleifen der Lochung, einschl. aller erforderlichen Materialien und sonstiger Nebenleistungen
Ausführung Randfries ebenengleich zur Decke.
Oberfläche  glatt
Breite  20 cm
Spachtelung  Q3 nach Anhang A, DIN 18340
Menge: 15,000 m

**01.02.03.0011 Randfries, glatt; = 85cm**
Ausführung wie vor beschrieben, jedoch:
Ausführung Randfries ebenengleich zur Decke.
Oberfläche  glatt
Breite  85 cm
Spachtelung  Q3 nach Anhang A, DIN 18340
Menge: 80,000 m

**01.02.03.0012 Wandanschluss/ Gehrungsschnitt**
Die Profile sind in den Ecken sauber auf Gehrung zu schneiden.
Menge: 30,000 St

**01.02.03.0013 Zulage für Schrägschnitt**
Zulage zu den Vorpositionen Decke Gipskarton für den schrägen Verlauf  (ca. 45 ° Winkel) eines Deckenstreifens in der Breite von ca. 6,5 m in den Pantrys des Mittelbaus (Bauabschnitt 3)

Beplankung mit Akustikdeckenplatten, Dicke 20 mm
inkl. aller Materialien und Nebenleistungen.

Ausführung gem. Arhitekturplanung.

Einbauort: 2.OG und 3.OG
Menge: 10,000 m

*Hinweis: Rasterdecke, Ecophon Opta E_L.H. 2,50 m*

**01.02.03.0014 Abgehängte Rasterdecke 62,5x62,5, Sichtraster_Ecophon Opta E**
Liefern und fachgerecht montieren einer abgehängten Akustikdecke als Systemdecke, bestehend aus hochabsorbierenden Deckenplatten aus glasfaserverstärkter Glaswolle.
- Fabrikat: Ecophon Opta™ E
- Systemdetails: Vertiefte Unterkonstruktion (Kante E) mit Schatteneffekt zur Akzentuierung der einzelnen Platten und teilweiser Verdeckung des Profilsystems. Jede Platte einzeln leicht montierbar und demontierbar.
- Plattenformat: z. B.  625 x 625 mm
- Materialstärke: 15 mm
- Oberfläche: Sichtbare Seite mit eingefärbtem Glasvlies in Weiß (ähnlich White190), Rückseite mit unbeschichtetem Vlies.
- Schallabsorption: Absorptionsklasse A gemäß DIN EN ISO 11654.
- Brandschutz: Nicht brennbar, Klassifizierung A2-s1, d0 nach DIN EN 13501-1 (Glaswollkern geprüft nach EN ISO 1182).
- Unterkonstruktion: Sichtbares, vertieftes Korrosionsgeschütztes T-Profilsystem (z. B. Connect T24 / T15), abgehängt mit Schnellspannabhängeern und wandseitig eingefasst mit passenden Wandwinkeln gemäß Herstellervorgaben.

Ausführungsort: EG bis 3.OG

Leitfabrikat Deckensystem: Ecophon Opta E
Abhanghöhe:  EG = ca. 1,23 m
        1. - 3. OG  = ca.  0,37 m

Ang. Fabrikat/Typ: '..........................................................'
Menge: 87,000 m2

**01.02.03.0015 Kantenversiegelung**
Entstandene Anschnitte sind mittels der zum System passenden Kantenfarbe des Herstellers zu versiegeln.

mittels beispielsweise Connect Kantenfarbe 0691
Menge: 50,000 m

**01.02.03.0016 Zulage für Zuschnitt**
Zulage zu den Vorpositionen Rasterdecke für den  Zuschnitt der Profile und Einlegeplatten als Passstreifen.

Ausführung gem. Architekturplanung.

Einbauort: EG und 3.OG
Menge: 20,000 m

**01.02.03.0017 Bewegungsfuge in abgehängter Rasterdecke**
Herstellen einer Bewegungsfuge in einer abgehängten Trockenbaudecke gemäß den anerkannten Regeln der Technik und den Herstellervorgaben.

Die Bewegungsfuge ist durchgehend über die gesamte Konstruktion auszubilden und umfasst die Unterkonstruktion sowie die Beplankung.
Ausführung wie folgt:
- Unterbrechung der Akustikdecke und Montage zweier Streifen GK-Decke in einer Breite von jeweils 10 cm.
- Montage von Deckenkantenprofilen an den Schnittkanten der Beplankungslage der GK-Decke.
- Montage / Hinterlegung eines GK-Streifens an der Trennung der beiden "Friese". Fugenbreite ca. 2cm.

Einschließlich aller erforderlichen Befestigungs- und Anschlussmittel.
Ausführung einschließlich fachgerechter Ausbildung der Plattenanschlüsse, Verspachtelung der Anschlussbereiche sowie sauberem Übergang der sichtbaren Oberfläche.
Menge: 15,000 m

**01.02.03.0018 Dehnfuge ohne Anforderung in abgeh. Decke**
Zulage zu den Vorpositionen Gipskartondecken für das Herstellen einer Dehnungsfuge einschl. zusätzlicher Unterkonstruktion parallel zur Fuge, einschl. einseitig aufgeschraubtem Gipsplattenstreifen, einschl. gleitende Verbindung der Profile, einschl. aller erforderlichen Materialien und sonstiger Nebenleistungen.
Menge: 10,000 m

**01.02.03.0019 Anschluss Schiene mob. Trennwand**
Zulage zu den Vorpositionen Gipskartondecken für das Herstellen eines Anschlusses an die Schienen der mobilen Trennwände durch das Einbauen, Einspachteln und Verschleifen eines Abschlussprofils an der Schiene. Incl. aller Materialien und Nebenleistungen.
Menge: 9,000 m

**01.02.03.0020 Verstärkung auf der Decke - Schraubrecht**
Zulage zu den Vorpositionen abgeh. GK-Decken für das Liefern und Montieren von Verstärkungen  mit einer Tischlerplatte oder glw., d=ca. 13mm, Größe ca. 550x550mm, in die Decke zwischen der UK eingebaut im Bereich der abgehängten Lichtbänder als Schraubrecht.
Menge: 80,000 St

**01.02.03.0021 Verstärkung auf der Decke - Spot - 21 x 21cm**
*** Bezugsbeschreibung
Zulage zu den Vorpositionen abgeh. GK-Decken für das Liefern und Montieren von Verstärkungen mit einer Tischlerplatte oder glw., d=ca. 13mm, Größe ca. 550x550mm, in die Decke zwischen der UK eingebaut für den späteren Einbau eines Deckenspots. In der Platte ist ein Ausschnitt 210x210mm vorzusehen.
Menge: 84,000 St

**01.02.03.0022 Verstärkung auf der Decke - Spot - rund 68mm**
*** wie Position 01.02.03.0021
In der Platte ist ein Ausschnitt rund, Durchmesser 68mm vorzusehen.
Menge: 80,000 St

**01.02.03.0023 Verstärkung auf der Decke - Spot - rund 200mm**
*** wie Position 01.02.03.0021
In der Platte ist ein Ausschnitt rund, Durchmesser 200mm vorzusehen.
Menge: 80,000 St

**01.02.03.0024 Aussparung für Lichtleisten b=80mm**
Zulage zu den Vorpositionen abgeh. GK-Decken für die Herstellung von Öffnungen. Im Zuge der Deckenmontage ist für die bauseitige Lichtleiste eine linienförmige Aussparung herzustellen. Abrechnung nach laufende Meter.
Öffnungsbreite: ca. 80mm
Länge: raumbreit
Menge: 1,000 m

**01.02.03.0025 Öffnung bis ca. 10 x 10 cm**
Zulage zur Vorposition Abgehängte Akustikdecke für die Herstellung von Öffnungen. Im Zuge der Deckenmontage, zur Durchführung haustechnischer Installationsleitungen, herstellen.
Öffnungsgröße: ca. bis 10 x 10 cm
Menge: 10,000 St

**01.02.03.0026 Öffnung bis ca. 20 x 20 cm**
Öffnungsgröße: bis ca. 20 x 20 cm
Menge: 35,000 St

**01.02.03.0027 Öffnung bis ca. 25 x 25 cm**
Öffnungsgröße: bis ca. 25 x 25 cm
Menge: 1,000 St

**01.02.03.0028 Öffnung bis ca. 30 x 30 cm**
Öffnungsgröße: bis ca. 30 x 30 cm
Menge: 1,000 St

**01.02.03.0029 Öffnung bis ca. 40 x 40 cm**
Öffnungsgröße: bis ca. 40 x 40 cm
Menge: 1,000 St

**01.02.03.0030 Öffnungen rund bis ca. 3 cm**
*** Bezugsbeschreibung
Zulage zur Vorposition Abgehängte Akustikdecke für die Herstellung von Öffnungen. Im Zuge der Deckenmontage, zur Durchführung haustechnischer Installationsleitungen, herstellen.
Öffnungsgröße: rund, Durchmesser bis ca. 3 cm
Menge: 40,000 St

**01.02.03.0031 Öffnungen rund bis ca. 5 cm**
Abmessungen: rund, Durchmesser bis ca. 5 cm
Menge: 20,000 St

**01.02.03.0032 Öffnungen rund bis ca. 10 cm**
*** wie Position 01.02.03.0030
Abmessungen: rund, Durchmesser bis ca. 10 cm
Menge: 10,000 St

**01.02.03.0033 Öffnungen rund bis ca. 20 cm**
*** wie Position 01.02.03.0030
Abmessungen: rund, Durchmesser bis ca. 20 cm
Menge: 35,000 St

**01.02.03.0034 Öffnungen rund bis ca. 30 cm**
*** wie Position 01.02.03.0030
Abmessungen: rund, Durchmesser bis ca. 30 cm
Menge: 1,000 St

**01.02.03.0035 Revisionsklappe in Decke, 60/60cm, glatt**
Revisionsklappe passend für Decke liefern und einbauen.
Abmessungen:  60 x 60 cm
Oberfläche glatt
Anforderungen Brandschutz  keine
Menge: 14,000 St

**01.02.03.0036 Schürzenanschluss gerade an Spritzdecke, Breite 10 bis 20cm**
Zulage zur Vorposition Abgehängte Akustikdecke  für das Liefern und nach Herstellervorschrift Montieren eines Schürzenanschlußes an die im Vortitel beschriebene senkrechte GK-Abstellung inkl. Befestigungsmaterial.

F-Form-Winkel zum Aufstecken auf die untere Kante der Abstellungsplatte,d =12,5 mm, Farbe wie Deckenschienen. In den Ecken sind die Profile sauber auf Gehrung zu stoßen.
Menge: 10,000 m

**01.02.03.0037 Deckenschürze gerade - Pantrys und Lounges, Breite 25 bis 30 cm**
Herstellen einer freitragenden Deckenschürze aus Trockenbau als senkrechter Abschluss zwischen unterschiedlichen abgehängten Deckensystemen im Bereich der Pantrys und Lounges.

Die Konstruktion dient der räumlichen Trennung sowie dem sauberen Abschluss der Deckenflächen zwischen Flurbereich und angrenzenden Aufenthaltsbereichen.

Leistungsumfang:
- Unterkonstruktion aus UA-Profilen erstellen entsprechend den Erfordernissen, mindestens zwei nebeneinander angeordnete UA-Profile.
- Erforderliche Anschlusskonstruktionen an Rohdecke, angrenzende Trockenbauwände und Unterdecken,
- Vollständiges Ausfachen der Konstruktion mit Mineralwolledämmung,
- Beidseitige zweilagige Beplankung mit Gipskartonplatten entsprechend den Anforderungen des Trockenbausystems,
- Ausbildung sämtlicher Eck-, Stoß- und Anschlussbereiche,
Verspachteln der Plattenstöße entsprechend den Anforderungen für nachfolgende Oberflächenarbeiten,
- Einschließlich sämtlicher Befestigungs- und Verbindungsmittel sowie aller erforderlichen Nebenleistungen.

Schürzenhöhe: ca. 31 cm.
Ausführungsort 1.OG - 4.OG
Menge: 10,000 m

**01.02.03.0038 Deckenschürze gerade - Anschluss an Spritzdecke, Breite 49,5cm**
Liefern und Herstellen einer geraden Deckenschürze aus Trockenbau als Abschluss der bestehenden Spritzdecke oder Anschluss zwischen neuer abgehängter Decke und erhaltener Bestands-Spritzdecke.

Die Deckenschürze dient der Ausbildung eines geradlinigen und optisch sauberen Deckenabschlusses, ohne Eingriff in die vorhandene Spritzdeckenoberfläche.

Leistungsumfang:
- Herstellen der Unterkonstruktion aus CW- und UW-Profilen,
- Befestigung der Konstruktion dreiseitig an der Rohdecke,
- Beidseitige zweilagige Beplankung mit Gipskartonplatten entsprechend dem Trockenbausystem,
- Ausbildung sämtlicher Eck-, Stoß- und Anschlussbereiche,
- Herstellung einer durchgehenden Schattenfuge zwischen Bestands-Spritzdecke und Deckenschürze,
- Verspachteln der Plattenstöße in Q3 Qualität,
- Einschließlich sämtlicher Befestigungs- und Verbindungsmittel sowie aller erforderlichen Nebenleistungen.

Abmessungen:
- Schürzenhöhe: ca. 19,5 bis 26,5 cm,
- Schürzenbreite: ca. 49,5 cm.

Die Ausführung erfolgt gemäß den Ausführungsplänen bzw. nach Anweisung der Bauleitung. Die vorhandene Spritzdecke ist während der Arbeiten vor Beschädigungen zu schützen. Beschädigungen der Bestandsoberfläche sind zu vermeiden und gegebenenfalls auf Kosten des Auftragnehmers fachgerecht instand zu setzen.

Abrechnung nach laufender Meterlänge.
Menge: 10,000 m

**01.02.03.0039 Brandschutz-Abkofferung gerade F90**
Liefern und Herstellen von Brandschutz-Deckenschürzen der Feuerwiderstandsklasse F90 als senkrechter Deckenabschluss im Bereich oberhalb der Aluminium-Rohrrahmentüren.

Ausführung als Trockenbaukonstruktion mit bauaufsichtlich zugelassenem Brandschutzsystem entsprechend den Anforderungen der Feuerwiderstandsklasse F90.

Leistungsumfang:
- Herstellen der Unterkonstruktion einschließlich Befestigung an der Rohdecke,
- Bekleidung eines vorhandenen QHP-Profils (100 × 50 mm) mit einem zugelassenen Brandschutzsystem,
- Beidseitige Brandschutzbeplankung entsprechend den Anforderungen des verwendeten Trockenbausystems,
- Ausbildung sämtlicher Eck-, Stoß- und Anschlussbereiche,
- Verspachteln der Plattenstöße entsprechend den Systemvorgaben,
- Einschließlich aller erforderlichen Befestigungs- und Verbindungsmittel sowie sämtlicher Nebenleistungen.

Schürzenhöhe: ca. 38 cm.

Die Ausführung hat entsprechend den Ausführungsplänen, dem Brandschutzkonzept sowie den Herstellervorgaben des verwendeten Brandschutzsystems zu erfolgen.

Ausführungsort: EG - 3.OG
Menge: 1,000 m

**01.02.03.0040 Brandschutz-Abkofferung gerundet F90**
Liefern und Herstellen einer gerundeten Deckenschürze aus Trockenbau als Anschluss zwischen neuer abgehängter Decke und erhaltener Bestands-Spritzdecke.

Die Deckenschürze dient der Ausbildung eines gerundeten und optisch hochwertigen Deckenabschlusses, ohne Eingriff in die vorhandene Spritzdeckenoberfläche.

Leistungsumfang:
- Herstellen der Unterkonstruktion aus CW- und UW-Profilen einschließlich der erforderlichen Anpassungen zur Ausbildung der Rundung,
- Befestigung der Konstruktion entsprechend den statischen und konstruktiven Erfordernissen,
- Beidseitige zweilagige Beplankung mit für den jeweiligen Biegeradius geeigneten Gipskartonplatten entsprechend dem verwendeten Trockenbausystem,
- Fachgerechte Ausbildung der Rundung einschließlich aller erforderlichen Formteile und Unterkonstruktionsanpassungen,
- Ausbildung sämtlicher Eck-, Stoß- und Anschlussbereiche,
- Herstellung einer durchgehenden Schattenfuge zwischen Bestands-Spritzdecke und Deckenschürze,
- Verspachteln der Plattenstöße und der Rundung entsprechend den Anforderungen der nachfolgenden Oberflächenbearbeitung,
- Einschließlich sämtlicher Befestigungs- und Verbindungsmittel sowie aller erforderlichen Nebenleistungen.

Abmessungen:
- Schürzenhöhe: ca. 32 cm,
- Schürzenbreite: ca. 49,5 cm.

Die Ausführung erfolgt gemäß den Ausführungsplänen bzw. den Detailzeichnungen und nach Anweisung der Bauleitung. Die vorhandene Spritzdecke ist während der Arbeiten vor Beschädigungen zu schützen.

Abrechnung nach laufender Meterlänge.
Menge: 1,000 m

**01.02.03.0041 Bereitstellen von Reservedeckenplatten Akustikdecke**
für bauseitige Auswechselungen bzw. Änderungen und Ergänzungen,
cm, sonst wie Hauptposition.

Leitfabrikat Einlegeplatten: Ecophon Fokus D/A, 20mm

Ang. Fabrikat/Typ: '..........................................................'
Menge: 3,000 St

##### 01.02.04 Trockenputz

**01.02.04.0001 Haftgrund auf Betonflächen**
Vorgrundieren von Stahlbetonflächen als Haftbrücke für den nachfolgend beschriebenen Trockenputz mit einem anerkannten Grundiermittel.
Menge: 105,000 m2

**01.02.04.0002 Liefern und herstellen Trockenputz**
System Knauf W 611 oder gleichwertiger Art, Höhe bis ca. 3,53m, inkl. fluchtgerechtes ausrichten, Beplankung nach DIN 18 183 E, Einbaubereich 1 nach DIN 4103 T1. Befestigung direkt an Massivstützen oder -wände (Stahlbeton) u.ä. Die Beplankung einseitig mit d = 9,5 mm Gipskartonbauplatten, stoßversetzt verschraubt Die Plattenstöße und Schraubenköpfe sind zu verspachteln und malerfertig herzustellen,

inkl. herstellen sämtlicher umlaufender Anschlüsse mit geeigneten Dübeln, sowie Verwendung von Knauf-Dichtungsband/Trennwandkitt oder gleichwertiger Art inkl. aller Materialien und Nebenleistungen.

Ausführungsort: EG - 3.OG

Leitfabrikat: System Knauf W 611

Ang. Fabrikat/Typ Trockenputz: '..........................................................'
Menge: 105,000 m2

**01.02.04.0003 Zulage Leibungen**
Zulage zu der Vorposition Trockenputz für die Bekleidung von Leibungen. Befestigung mittels Ansetzbinder.
Leibungstiefe ca. 25 - 35 cm
Menge: 80,000 m

**01.02.04.0004 Wandbekleidung 1x GKB**
Zusätzliche Beplankung einer bauseitig vorhandenen Trockenbauwand mit vorh. Gipskarton- und/oder Fermacellplattenbekleidung teilw. mit Anstrich und Glasgewebetapette durch das Aufbringen einer zusätzlichen Gipskartonbauplatte GKB, 12,5mm, Beplankung nach DIN 18 183 E, Einbaubereich 1 nach DIN 4103 T1. Höhe bis ca. 5,80 m. Die Plattenstöße und Schraubenköpfe sind zu verspachteln und malerfertig herzustellen, incl. herstellen sämtlicher umlaufender Anschlüsse, aller Materialien und Nebenleistungen.
Menge: 100,000 m2

**01.02.04.0005 Dehnfugenprofil**
Dehnfugenprofil aus verzinktem Stahlblech liefern und über Rohbaudehnfugen lot- und fluchtgerecht auf Putzdicke und nach Angabe anbringen / liefern.
Menge: 50,000 m

#### 01.04 Stundenlohnarbeiten / Fahrzeuge / Maschinen / Material

##### 01.04.01 Stundenlohn

*Hinweis: Stundenlohnarbeiten*
Für unvorhergesehene Arbeiten die nur auf ausdrückliche Anweisung der Bauleitung durchzuführen sind, werden folgende Regieleistungen in Ansatz gebracht. Diese Leistungen sind täglich der Bauleitung zur Unterschrift vorzulegen und monatlich abzurechnen. In sämtliche Löhne sind alle Lohnnebenkosten mit einzurechnen.

**01.04.01.0001 Vorarbeiter**
Menge: 100,000 h

**01.04.01.0002 Facharbeiter**
Menge: 100,000 h

**01.04.01.0003 Helfer**
Menge: 100,000 h

##### 01.04.03 Material

**01.04.03.0001 Gewebefolie**
Gewebefolie als Plane mit Ösen
Menge: 50,000 m2

**01.04.03.0002 Baufolie**
Baufolie 0,2 mm
Menge: 50,000 m2

**01.04.03.0003 Klebeband**
Gewebeverstärktes Klebeband
Menge: 50,000 Roll

**01.04.03.0004 Fireboardplatte 20mm**
Menge: 10,000 m2

**01.04.03.0005 UW Profil 75/0,6mm**
Menge: 5,000 m

**01.04.03.0006 UW Profil 100/0,6mm**
Menge: 5,000 m

**01.04.03.0007 CW Profil 75/0,6mm**
Menge: 5,000 m

**01.04.03.0008 CW Profil 100/0,6mm**
Menge: 5,000 m

**01.04.03.0009 UA Profil 100/2mm**
Menge: 5,000 m

**01.04.03.0010 CD Profil 60/27mm**
Menge: 5,000 m

**01.04.03.0011 Mineralwolldämmung 60mm**
Menge: 5,000 m2

**01.04.03.0012 Mineralwolldämmung 80mm**
Menge: 5,000 m2

**01.04.03.0013 Alu-Kantenschutzprofil 23/23mm**
Menge: 10,000 m

**01.04.03.0014 Feinspachtelmasse**
Menge: 20,000 kg

### 02 BAUABSCHNITT 2 - Westflügel

#### 02.01 Baustelleneinrichtung

##### 02.01.01 Baustelleneinrichtung

**02.01.01.0001 Einrichten der Baustelle**
für sämtliche in der Leistungsbeschreibung aufgeführten Leistungen.

Auf- und Abbauen, geschossweises umsetzten sowie Vorhalten aller erforderlichen Arbeits- und Schutzgerüste, Arbeitsbühnen, geeignete Hebewerkzeuge etc. nach UVV, auch in Fällen, in denen Arbeitsbühnen mehr als 2 m über Gelände oder Fußboden liegen, bzw. für zu bearbeitende Flächen über 3,50 m. über der Standfläche des Gerüstes, bzw. Gerüste/Arbeitsbühne auf abgestufter oder geneigter Standfläche bei der ein Höhenausgleich über 40 cm. notwendig ist.

Es ist mindestens 1 Roll-Gerüst oder Arbeitsbühne in jedem der Geschosse EG bis 3.OG vorzuhalten.

Die Pauschale versteht sich zur Erstellung aller notwendigen Leistungen.

Da die Platzverhältnisse auf der Baustelle sehr beengt sind und auch noch Fluchtwege berücksichtigt werden müssen, ist der Aufenthaltsort, die Größe der Container usw. mit der Bauleitung abzustimmen. Der Auftragnehmer hat sich vor Abgabe seines Angebotes über die Möglichkeiten der Containeraufstellung sowie des An- u. Abtransportes zu informieren.

Räumen der Baustelle Räumen der Baustelle für sämtliche in der Leistungsbeschreibung aufgeführten Leistungen. Geländeflächen, auf denen sich Baustelleneinrichtungen befunden haben, sind dem früheren Zustand entsprechend wiederherstellen.

Anmerkung: Bei der Erstellung von Nachträgen sind weitere Leistungen für Baustelleneinrichtung entsprechend in die jeweiligen Nachtragspositionen einzukalkulieren
Menge: 1,000 psch

**02.01.01.0002 Vorhalten der Baustelleneinrichtung**
für die gesamte Dauer der Ausführungszeit
Menge: 30,000 Wo

**02.01.01.0003 Schutz senkrecht_PE-Folie**
Schutz von senkrechten Flächen wie Fenster, Stahlträger, etc. sowie aller benachbarter Flächen einschl. aller dazugehörigen Bauteile wie Fensterbänke, Lisenen und dgl., durch vollflächiges Abkleben mit PE-Folie. Die verwendeten Klebemittel müssen frei von schädl. Einflüssen auf Farbbeschichtungen, etc. von vorh. Einbauteilen sein. Einschl. Unterhalt bis zum Entfernen. Nach Abschluss der Arbeiten sind die Folien rückstandfrei zu entfernen. Anfallendes Material ist fachgerecht zu entsorgen, einschl. aller anfallender Entsorgungskosten
Menge: 200,000 m2

#### 02.02 Trockenbau

##### 02.02.01 Wände

*Hinweis: Öffnen / Abbruch Trockenbauwände*
Im Bestandsgebäude wurden Trockenbaukonstruktionen teilweise zur Verkleidung der vorhandenen Stahlbetonkonstruktion, insbesondere von Stahlbetonstützen, hergestellt.

Diese Wandbereiche weisen eine Gesamtwandstärke von ca. 29 cm auf und bestehen aus einer aufgedoppelten Metallunterkonstruktion mit beidseitig doppelter Gipskartonbeplankung. Je nach Wandbereich können Anforderungen an den Brand- und Schallschutz bestehen.

Bei Trockenbauwänden mit Anforderungen an den Brand- und/oder Schallschutz ist die vorhandene Klassifizierung nach Abschluss der Installationsarbeiten vollständig wiederherzustellen.

Erforderliche Verstärkungen, Unterkonstruktionen, Beplankungen, Fugenausbildungen sowie brandschutztechnische und schallschutztechnische Anschlüsse sind Bestandteil der Leistung und sind unter den jeweiligen Positionen zu brücksichtigen.

Beschädigungen der angrenzenden Wandflächen, d.h. Überschreitung der maximalen Breite von 62,5 cm, die über den erforderlichen Arbeitsbereich hinausgehen, sind vom Auftragnehmer auf eigene Kosten instand zu setzen.

**02.02.01.0001 LTW, W112, 150mm, Q2,**
Liefern und herstellen von Metallständerwände
Wanddicke  150 mm
Höhe  bis 3,50 m
Feuerwiderstandsklasse--
bewertetes
Schalldämm-MaßR`w,R = 55,9
Dämmschicht:  mind. 60mm
Einbaubereich  1 nach DIN 4103-1
Oberfläche  Q2, geschliffen

Ausführungsort:  EG bis 3.OG

inkl. herstellen sämtlicher umlaufender Anschlüsse mit geeigneten Dübeln, sowie Verwendung von Knauf-Dichtungsband / Trennwandkitt oder gleichwertiger Art.
inkl. aller Materialien und Nebenleistungen.

Leitfabrikat: System Knauf W 112
Menge: 5,000 m2

**02.02.01.0002 Zulage Oberfläche Q3**
Mehrpreis für die Ausführung der Spachtelung an den Trennwänden in  Q3, antelle der Q2 (siehe Vorposition).
Höhe Spachtelung bis 10 cm über abgeh. Decke in Q3.
Ausführung nach Anhang A, DIN 18340.
Menge: 5,000 m2

**02.02.01.0003 Zulage Gleitender Deckenanschluss**
Zulage zu den Vorpositionen Metallständerwände für den gleitenden Deckenanschluß, unsichtbar, bestehend aus:
- Dichtungsband
- 3 Lagen Plattenstreifen
- CW-Profilen
Lichter Abstand zwischen der Wandbeplankung und der Rohdecke gemäß Brandschutz max. 20 mm

Wanddicke  150 mm
Wandhöhe  3,50 m
AusführungsortEG bis 3.OG
Menge: 5,000 m

**02.02.01.0004 Zulage Abschlussprofil oberes Wandende**
Liefern und fachgerechtes montieren von Abschlussprofilen (Göppinger Profil oder gleichwertig) als sauberer Wandabschluss von Trockenbauwänden und Vorsatzschalen im Anschluss an bestehenden Deckenbereiche ohne abgehängte Decke.

Leistungsumfang:
- Liefern der erforderlichen Abschlussprofile,
- Fachgerechtes Ausrichten und Befestigen entsprechend den Herstellervorgaben,
- Einspachteln und flächenbündiges Einarbeiten in die Trockenbaukonstruktion,
- Schleifen der verspachtelten Anschlüsse bis zur Erreichung einer für nachfolgende Malerarbeiten geeigneten Oberfläche,
- Einschließlich sämtlicher Befestigungs- und Hilfsmittel sowie aller erforderlichen Nebenleistungen.

Die Montage erfolgt gemäß den Ausführungsplänen bzw. nach Anweisung der Bauleitung. Die Profile sind in Bereichen ohne abgehängte Decke (bespieslweise Büroräume oder Lounges) einzubauen.

Abrechnung nach eingebauter Profillänge.
Wandhöhe  bis 3,50 m
AusführungsortEG bis 3.OG
Menge: 5,000 m

**02.02.01.0005 Zulage Wandanschluss an Massivwände**
Zulage zu den Vorpositionen Metallständerwände für das bündige Anarbeiten inkl. Anspachteln der neuen GK-Wände an angrenzende bestehende Massivvvände inkl. Trennstreifen. Abgerechnet wird die Wandhöhe des Anschlusses.

Wandhöhe  bis 3,50 m
AusführungsortEG bis 3.OG
Menge: 5,000 m

**02.02.01.0006 Zulage Innen-/Außenecke 90 Grad**
Zulage zu den Vorpositionen Metallständerwände das Ausbilden einer 90° Ecke inkl. des Einspachteln von einer Eckschutzschiene und aller Materialien und Nebenleistungen. Abrechnung gesamte Eckausbildung einer Wand (beide Beplankungslagen (Aussen- u. Innenecke) als 1 Stück Ecke in lfm.

Wanddicke  150 mm
Wandhöhe  bis 3,50 m
AusführungsortEG bis 3.OG
Menge: 5,000 m

**02.02.01.0007 Zulage Kleinflächen bis 1,50m2**
Zulage zu den Vorpositionen Metallständerwände für die Ausführung als Kleinflächen bis 1,5m²

Wanddicke  150 mm
Wandhöhe  bis 3,50 m
AusführungsortEG bis 3.OG
Menge: 1,000 m2

**02.02.01.0008 Zulage Kleinflächen bis 2,50m2**
Zulage zu den Vorpositionen Metallständerwände für die Ausführung als Kleinflächen bis 2,5m²

Wanddicke  150 mm
Wandhöhe  bis 3,50 m
AusführungsortEG bis 3.OG
Menge: 1,000 m2

**02.02.01.0009 Zulage Wandabstellung vorab**
Zulage / Mehrkosten für den Mehraufwand der Wandabstellungen vorab, vor der Gesamtschließung der Trockenbauwand zur frühzeitigeren Einbringung des Estrichs.
Abrechung nach lfdm Wandabstellung.
Menge: 3,000 m

**02.02.01.0010 Öffnen Wände für TGA Zuleitung Raumhoch**
Vorhandene Trockenbauwände zur Durchführung der TGA-Installationen schlitzartig öffnen. Vor dem Öffnen bestehender Trockenbaukonstruktionen ist der vorhandene Wandaufbau zu prüfen. Soweit Anforderungen an den Brand- oder Schallschutz bestehen, sind diese nach Abschluss der Installationsarbeiten vollständig und entsprechend der ursprünglichen Konstruktion wiederherzustellen.

Die unteren 5-10 cm sowie die oberen 10-15 cm sind zu erhalten. Die Ausführung ist nach Detailsplanung mit der Bauleitung abzustimmen.

Leistungsumfang:
- Herstellen von schlitzförmigen Wandöffnungen in vorhandenen Trockenbauwänden zur Führung der TGA-Leitungen von der Rohdecke bis in den Doppelboden,
- Öffnen der Wandbekleidung unter Berücksichtigung des vorhandenen Wandaufbaus,
- Ausführung der Wandöffnungen in einem Rastermaß der Trockenbaukonstruktion (Achsmaß max. 62,5 cm),
- Öffnen grundsätzlich auf der Büroseite der Wand unter Berücksichtigung der vorhandenen doppelten Beplankung sowie der örtlichen Gegebenheiten,
- Die Lage der Wandöffnungen richtet sich nach den Ausführungsplänen der Technischen Gebäudeausrüstung sowie den Vorgaben der Bauleitung,
- Die Wandöffnungen sind so anzuordnen, dass eine gemeinsame Leitungsführung für die angrenzenden Büroräume ermöglicht wird,
- Einschließlich aller erforderlichen Nebenleistungen.

Die Öffnungen müssen so platziert werden, dass zwei Räume mit einem Wandschlitz versorgt werden können.

Wände bestehend aus Trockenbau
Wanddicke: ca 125 - 290 mm
Wandhöhe: ca 2,96 - 3,53 m
Breite Wandschlitz: max. 62,5 cm
Ausführungsort: EG bis 3.OG

Abrechnung je Wandöffnung.

inkl. aller benötigten Materialien und Geräte
inkl. Trennung und Entsorgung des Abbruchmaterials
Menge: 10,000 St

**02.02.01.0011 Schließen Wände für TGA Zuleitung Raumhoch**
Die zuvor für die Durchführung der TGA-Installationen geöffneten Trockenbauwände nach Abschluss der Installationsarbeiten entsprechend der vorhandenen Bestandskonstruktion fachgerecht schließen.

Leistungsumfang:

- Ergänzen bzw. Erneuern der erforderlichen Unterkonstruktion,
- Ergänzen der Wärmedämmung bzw. Mineralwolledämmung entsprechend der vorhandenen Konstruktion,
- Wiederherstellen der Beplankung entsprechend dem vorhandenen Wandaufbau (doppelt beplankt),
- Herstellen sämtlicher Anschlüsse an die bestehende Massiv- und Trockenbaukonstruktion,
- Fachgerechtes Verspachteln der Plattenstöße und Anschlüsse,
- Herstellen einer für nachfolgende Malerarbeiten geeigneten Oberfläche,
- Einschließlich sämtlicher Befestigungs- und Anschlussmittel sowie aller erforderlichen Nebenleistungen.

Bei den Wänden mit Anforderungen an den Brand- und/oder Schallschutz sind die ursprünglichen Eigenschaften der Wand vollständig wiederherzustellen. Die Ausführung hat entsprechend der vorhandenen Systemkonstruktion, den Herstellerzulassungen sowie den Vorgaben der Bauleitung zu erfolgen.

Abrechnung je geschlossener Wandöffnung.

Wände bestehend aus Trockenbau
Wanddicke  290 mm
Wandhöhe  bis 3,00 m
AusführungsortEG bis 3.OG
Abrechnung je Wandöffnung.

inkl. aller benötigten Materialien und Geräte
inkl. Schließen der Wände in der dazugehörigen Wandqualität (Brandschutz, Schallschutz etc.)
Menge: 10,000 St

**02.02.01.0012 Zulage für Herstellen Öffnungen F90**
Zulage zu allen Vorpositionen Öffnungen für das Herstellen in allen Öffnungsgrößen in F90-Wänden.

Wanddicke: ca 150 - 290 mm
Wandhöhe: ca 2,96 - 3,53 m
Ausführungsort: EG bis 3.OG
Menge: 10,000 St

**02.02.01.0013 Zulage für Herstellen Öffnungen um vorh. Leitungen**
Zulage zu allen Vorpositionen Öffnungen für das Herstellen im Zuge der Wandstellung in allen Öffnungsgrößen um bereits montierte haustechnische Leitungen, Kanäle, etc. herum.
Menge: 10,000 St

**02.02.01.0014 Zulage für nachträgliches Herstellen Öffnungen**
Zulage für nachträgliches Herstellen der vorbeschriebenen Öffnungen in allen Öffnungsgrößen.
Menge: 10,000 St

**02.02.01.0015 Revisionklappen 30 x 30 cm**
Abmessung: 30 x 30 cm

Leitfabrikat: System Knauf Revo 25

Ang. Fabrikat/Typ Ständerwand: '..........................................................'
Menge: 5,000 St

**02.02.01.0016 Revisionklappen 40 x 40 cm**
Abmessung: 40 x 40 cm
Menge: 5,000 St

**02.02.01.0017 Revisionklappen 50 x 50 cm**
Abmessung: 50 x 50 cm
Menge: 1,000 St

**02.02.01.0018 Zulage Nachträglicher Einbau Revisionsklappen**
Zulage für nachträgliches Einbauen der vorbeschriebenen Revisionsklappen in allen Öffnungsgrößen.
Menge: 5,000 St

**02.02.01.0019 Verstärkung Seekieferplatte**
Herstellen, liefern und montieren von Seekieferplattenstreifen als Unterkonstruktion zwischen den senkrechten Ständer eingebaut, für die spätere Montage von wandhängenden Einbauteilen, Handläufen, Wandschutzplatten, o.ä., Dicke der Plattenstreifenmind. 30 mm
Breite  ca. 20 cm
Länge  je nach Ständerabstand, Einbauhöhebis 3,50m
Menge: 5,000 m

**02.02.01.0020 UA-Profile - 100/40/2mm**
Liefern und im Zuge der Wand- und Vorsatzschalenmontage einbauen als ungelochte senkrechte und waagrechte Profile für Türen, Fenster, freien Wandenden, UK Verstärkung, etc. Befestigung an rohen oder verputzten Stahlbeton-, MW-, GK-Wänden und an Estrichflächen und Rohbetondecken

inkl. aller erforderlichen Befestigungsmittel.

Einzellängen Senkrechtbis 350 cm
Einzellängen Waagrecht100 - 150 cm
Ausführungsort  EG bis 3.OG
Menge: 10,000 m

**02.02.01.0021 Dauerelastischer Anschluss, 10 mm**
aller GK-Bauplatten an Wand, Decke und Zarge, auf Acrylbasis überstreichbar,
Farbe weiß

Wanddicke: ca 150 - 290 mm
Wandhöhe: ca 2,96 - 3,53 m
Ausführungsort: EG bis 3.OG
Fugenbreite bis 10 mm
Menge: 20,000 m

**02.02.01.0022 Dauerelastischer Anschluss, 15 mm**
aller GK-Bauplatten an Wand, Decke und Zarge, auf Acrylbasis überstreichbar,
Farbe weiß,
Wanddicke: ca 150 - 290 mm
Wandhöhe: ca 2,96 - 3,53 m
Ausführungsort: EG bis 3.OG
Fugenbreite bis 15 mm
Menge: 20,000 m

**02.02.01.0023 Sanierung Gebäudedehnfuge in Massivbauteilen_F90**
Bestehende Gebäudedehnfugen im Bereich der Geschossdecken, -boden und -wände fachgerecht sanieren.
Brandschutzfugenabdichtung F90 bzw. EI90 für Massivbaudecken- und Wände >=150mm mit dem elastischen Fugenfüll-System für Fugenbreiten bis 40mm mit Weitung um max. 20 mm, sowie 25 mm Scherung

Besteh. Dehnfugendämmung und Verfugungsmaterial aus Gebäudedehnfugen an der Decke auskratzen,
offenen Fuge b = ca. 40mm, Tiefe= Dicke
Decke = ca. 20 - 25cm
und mit Einkomponenten-Silikondichtstoff F-90 schliessen

Leistungsumfang:
- Entfernen des vorhandenen Fugendichtstoffes sowie der bestehenden Fugenausfüllung,
- Reinigen und Vorbereiten der Fugenflanken,
- Liefern und Einbauen eines bauaufsichtlich zugelassenen Brandschutz-Dehnfugensystems für Bewegungsfugen,
- Einbau sämtlicher systemzugehöriger Komponenten, wie Hinterfüllmaterial, Brandschutzdämmung, Fugendichtstoffe und sonstiger Systembestandteile entsprechend der jeweiligen Herstellerzulassung,
- Fachgerechte Ausbildung der Fugenoberfläche,
- Einschließlich sämtlicher Nebenleistungen.

Bestandsfuge: Fugenbreite: ca. 40 mm
  Fugentiefe: ca. 200 - 250 mm

Das eingebaute System muss die Bewegungen der Gebäudedehnfuge dauerhaft aufnehmen und gleichzeitig die gemäß Brandschutzkonzept geforderte Feuerwiderstandsdauer erfüllen. Das System muss so ausgewählt werden, dass es von der Unterseite der Decke eingebaut werden kann, aber die F90 Funktion beidseitig (Decke und Boden OG) bringen kann.
Die Ausführung hat entsprechend der allgemeinen bauaufsichtlichen Zulassung bzw. der ETA des verwendeten Systems sowie den Herstellervorgaben zu erfolgen.

Abrechnung nach Fugenlänge.
Ausführungsort: EG bis 4.OG
Leitfabrikat: MIGUFIRE FRX

Ang. Fabrikat/Typ: '..........................................................'
Menge: 50,000 m

**02.02.01.0024 Sanierung Gebäudedehnfuge in Trockenbauwände**
Liefern und Herstellen einer Bewegungsfuge im Bereich der Trockenbaukonstruktion über bestehender Gebäudedehnfuge. Die Konstruktion ist unter Erhaltung der Bewegungsaufnahme auszuführen. Hierfür ist ein bauaufsichtlich zugelassenes Bewegungsfugenprofil, bei brandschutztechnischen Anforderungen als geprüftes Brandschutz- Bewegungsfugensystem, einschließlich aller erforderlichen Unterkonstruktionen, Anschlussprofile, Fugenausbildungen und Nebenleistungen einzubauen. Die Ausführung hat gemäß den Herstellervorgaben und den Ausführungsplänen zu erfolgen.

Besteh. Dehnfugendämmung und Verfugungsmaterial aus Gebäudedehnfugen auskratzen, offenen Fuge b= ca. 30mm, t=ca. 40mm und mit Einkomponenten-Silikondichtstoff schliessen

Abrechnung nach Fugenlänge.
Ausführungsort: EG bis 4.OG
Leitfabrikat: Promaseal-Silikon

Ang. Fabrikat/Typ: '..........................................................'
Menge: 20,000 m

**02.02.01.0025 Trockenbauwandergänzung zum Anschluss an Bestandswände**
Herstellen von Trockenbauwandergänzungen zur Ausbildung eines lot- und fluchtgerechten Anschlusses an bestehende Massiv- und Trockenbauwände.

Hierfür sind unregelmäßige Anschlussbereiche durch eine Trockenbauergänzung auszugleichen und zu begradigen. Die Ergänzung ist entsprechend der örtlichen Gegebenheiten auszuführen und grundsätzlich auf die Breite eines UA-Profils zu begrenzen.

Die Vorderkante der Wandergänzung ist mit doppelter GK-Beplankung abzuschließen.

Einschließlich aller erforderlichen Nebenleistungen.

Wandstärke des Bestandes: 115 - 175 mm
Ausführungsort: EG bis 3.OG
Menge: 1,000 m

**02.02.01.0026 Trockenbauwandergänzung zum Anschluss an Bestandswände - doppelter Ständer**
Herstellen von Trockenbauwandergänzungen zur Ausbildung eines lot- und fluchtgerechten Anschlusses an bestehende Massiv- und Trockenbauwände.

Hierfür sind unregelmäßige Anschlussbereiche durch eine Trockenbauergänzung auszugleichen und zu begradigen.

In Bereichen bestehender aufgedoppelter Trockenbaukonstruktionen ist die Wandergänzung entsprechend der vorhandenen Konstruktion mit gegenüberliegenden doppelten UA-Profilen herzustellen. Die Beplankung ist entsprechend der Bestandskonstruktion beidseitig zweilagig auszuführen. Erforderliche Dämmstoffe, Anschlussprofile sowie sämtliche Befestigungs- und Verbindungsmittel sind einzurechnen.

Die Vorderkante der Wandergänzung ist mit doppelter GK-Beplankung abzuschließen.

Einschließlich aller erforderlichen Nebenleistungen.

Wandstärke des Bestandes: 200 - 290 mm
Ausführungsort: EG bis 3.OG
Menge: 1,000 m

**02.02.01.0027 F90-Abkofferung Stahlträger HEA100**
Liefern und Herstellen einer brandschutztechnischen Bekleidung von Stahlträgern zur Erreichung der Feuerwiderstandsklasse F90 gemäß Brandschutzkonzept.

Ausführung als dreiseitige Trockenbaukonstruktion mit bauaufsichtlich zugelassenem bzw. geprüftem Bekleidungssystem des jeweiligen Herstellers. Die Bekleidung ist entsprechend den Anforderungen der Feuerwiderstandsklasse sowie den Abmessungen des jeweiligen Stahlprofils auszubilden.

Leistungsumfang:
- Herstellen der erforderlichen Unterkonstruktion,
- Liefern und Montieren der Brandschutzbekleidung einschließlich erforderlicher Bekleidungsplatten,
- Ausbildung sämtlicher Eck- und Stoßausbildungen,
- Herstellung aller Anschlüsse an angrenzende Bauteile,
Verspachteln der Plattenstöße entsprechend den Systemvorgaben,
- Einschließlich aller Befestigungs- und Verbindungsmittel sowie sämtlicher Nebenleistungen.

Die Ausführung hat entsprechend den allgemeinen bauaufsichtlichen Zulassungen bzw. ETA, den Herstellervorgaben sowie den Ausführungsplänen zu erfolgen.

Abrechnung nach laufender Meterlänge der bekleideten Stahlträger.

Stahlträger n. Statik: HEA100
Ausführungsort: UG-EG Bauabschnitt 3
Menge: 1,000 m

**02.02.01.0028 F90-Abkofferung Stahlträger HEA120**
Liefern und Herstellen einer brandschutztechnischen Bekleidung von Stahlträgern zur Erreichung der Feuerwiderstandsklasse F90 gemäß Brandschutzkonzept.

Ausführung als dreiseitige Trockenbaukonstruktion mit bauaufsichtlich zugelassenem bzw. geprüftem Bekleidungssystem des jeweiligen Herstellers. Die Bekleidung ist entsprechend den Anforderungen der Feuerwiderstandsklasse sowie den Abmessungen des jeweiligen Stahlprofils auszubilden.

Leistungsumfang:
- Herstellen der erforderlichen Unterkonstruktion,
- Liefern und Montieren der Brandschutzbekleidung einschließlich erforderlicher Bekleidungsplatten,
- Ausbildung sämtlicher Eck- und Stoßausbildungen,
- Herstellung aller Anschlüsse an angrenzende Bauteile,
Verspachteln der Plattenstöße entsprechend den Systemvorgaben,
- Einschließlich aller Befestigungs- und Verbindungsmittel sowie sämtlicher Nebenleistungen.

Die Ausführung hat entsprechend den allgemeinen bauaufsichtlichen Zulassungen bzw. ETA, den Herstellervorgaben sowie den Ausführungsplänen zu erfolgen.

Abrechnung nach laufender Meterlänge der bekleideten Stahlträger.

Stahlträger n. Statik: HEA 120
Ausführungsort: UG-EG Bauabschnitt 3
Menge: 1,000 m

**02.02.01.0029 Öffnen Doppelboden und seitl. Lagern**
Vorhandene Doppelbodenplatten im erforderlichen Umfang beschädigungsfrei aufnehmen und seitlich lagern, um die Verlegung der Elektroinstallationen im Doppelboden zu ermöglichen.

Leistungsumfang:
- Aufnehmen der vorhandenen Doppelbodenplatten einschließlich erforderlicher Rand- und Passplatten,
- Sortenreines und geordnetes Zwischenlagern der aufgenommenen Platten im jeweiligen Arbeitsbereich,
- Schutz der aufgenommenen Doppelbodenplatten vor Beschädigung und Verschmutzung bis zum Wiedereinbau,
- Einschließlich sämtlicher erforderlicher Nebenleistungen.

Die Leistung umfasst ausschließlich das Öffnen und Zwischenlagern der Doppelbodenplatten. Der Wiedereinbau wird gesondert vergütet.

Ausführungsort  EG-3.OG
Menge: 1,000 m

##### 02.02.02 Vorsatzschalen

**02.02.02.0001 VS, W626, 75 mm, Q2,**
Liefern und herstellen von Vorsatzständerwände
Wanddicke  100 mm
Höhe  bis 3,50 m
Feuerwiderstandsklasse--
bewertetes
Schalldämm-MaßR`w,R = -
Dämmschicht:  -
Einbaubereich  1 nach DIN 4103-1
Oberfläche  Q2, geschliffen
Ständerprofile  75 mm
Ausführungsort:  EG bis 3.OG

inkl. herstellen sämtlicher umlaufender Anschlüsse mit geeigneten Dübeln, sowie Verwendung von Knauf-Dichtungsband / Trennwandkitt oder gleichwertiger Art.
inkl. aller Materialien und Nebenleistungen.
freistehend.

Leitfabrikat: System Knauf W 626
Menge: 73,000 m2

**02.02.02.0002 Minderpreis Spachtelung Q1**
Minderpreis für die Ausführung der Spachtelung an den Vorsatzschalen un Q1, antelle der Q2 (siehe Vorposition).
Ausführungsort: EG bis 3. OG, wo Wandfliesen angebracht werden.
Menge: 23,000 m2

**02.02.02.0003 Mehrpreis Spachtelung Q3**
Mehrpreis für die Ausführung der Spachtelung an den Vorsatzschalen in  Q3, antelle der Q2 (siehe Vorposition).
Ausführungsort: EG bis 3. OG, oberhalb der Wandfliesen (ab ca. 1,2m).
Höhe Spachtelung bis 10 cm über abgeh. Decke in Q3.
Ausführung nach Anhang A, DIN 18340.
Menge: 60,000 m2

**02.02.02.0004 Zulage für Kleinflächen**
Kleinflächen bis ca. 2,5 m²
Menge: 2,000 m2

**02.02.02.0005 Zulage Wandabstellung vorab**
Zulage / Mehrkosten für den Mehraufwand der Wandabstellungen vorab, vor der Gesamtschließung der Trockenbauwand zur frühzeitigeren Einbringung des Estrichs.
Abrechung nach lfdm Wandabstellung.
Menge: 25,000 m

**02.02.02.0006 Innen-/Außenecke 90 Grad**
Zulage zu den Vorpositionen Wand-Vorsatzschale das Ausbilden einer 90° Ecke incl. dem Einspachteln von einer Eckschutzschiene und aller Materialien und Nebenleistungen. Abrechnung gesamte Eckausbildung einer Wand (beide Beplankungslagen (Aussen- u. Innenecke) als 1 Stück Ecke in lfm.
Menge: 1,000 m

**02.02.02.0007 Abkofferungen/Rohrverkleidungen bis 0,60m**
*** Bezugsbeschreibung
Herstellen von Abkofferungen senkrecht und waagrecht mit GKB-Platten, D = 12,5 mm in verschiedenen Querschnitten, einschl. Unterkonstruktion, in Winkelform, einschl. malerfertiger Verspachtelung incl. aller Materialien und Nebenleistungen.
Abwicklungslänge bis ca. 0,60 m
Menge: 10,000 m

**02.02.02.0008 Abkofferungen/Rohrverkleidungen bis 1,00m**
*** wie Position 02.02.02.0007
wie vor, jedoch:
Abwicklungslänge bis ca. 1,00 m
Menge: 1,000 m

**02.02.02.0009 Abkofferungen/Rohrverkleidungen bis 1,00m, F90**
*** wie Position 02.02.02.0007
wie vor, jedoch:
Brandschutzanforderung  F-90
Abwicklungslängebis ca. 1,00 m
Menge: 1,000 m

**02.02.02.0010 Öffnung bis ca. 10 x 10 cm**
*** Bezugsbeschreibung
Zulage zu den Vorpositionen Wand-Vorsatzschale für die Herstellung von Öffnungen. Im Zuge der Wandmontage, durchgehend herstellen, zur Durchführung haustechnischer Installationsleitungen
- Fugen mit Gipsspachtel füllen
- inkl. erforderlicher Unterkonstruktion

Wanddicke  75 mm
Wandhöhe  bis 3,50 m
Ausführungsort  EG bis 3.OG
Öffnungsgröße  ca. bis 10 x 10 cm
Menge: 1,000 St

**02.02.02.0011 Öffnung bis ca. 20 x 20 cm**
*** wie Position 02.02.02.0010
wie vor, jedoch:
Öffnungsgröße  bis ca. 20 x 20 cm
Menge: 1,000 St

**02.02.02.0012 Öffnung bis ca. 30 x 30 cm**
*** wie Position 02.02.02.0010
wie vor, jedoch:
Öffnungsgröße  bis ca. 30 x 30 cm
Menge: 5,000 St

**02.02.02.0013 Öffnungen rund bis ca. 5 cm**
*** Bezugsbeschreibung
Zulage zu den Vorpositionen Wand-Vorsatzschale für die Herstellung von Öffnungen. Im Zuge der Wandmontage, durchgehend herstellen, zur Durchführung haustechnischer Installationsleitungen.
- Fugen mit Gipsspachtel füllen
- inkl. erforderlicher Unterkonstruktion

Wanddicke  75mm
Wandhöhe  bis ca 3,50 m
Ausführungsort  EG bis 3.OG
Öffnungsgröße  rund, Durchmesser bis ca. 5 cm
Menge: 50,000 St

**02.02.02.0014 Öffnungen rund bis ca. 10 cm**
*** wie Position 02.02.02.0013
Abmessungen: rund, Durchmesser bis ca. 10 cm
Menge: 25,000 St

**02.02.02.0015 Öffnungen rund bis ca. 20 cm**
*** wie Position 02.02.02.0013
Abmessungen: rund, Durchmesser bis ca. 20 cm
Menge: 5,000 St

**02.02.02.0016 Öffnungen rund bis ca. 30 cm**
*** wie Position 02.02.02.0013
Abmessungen: rund, Durchmesser bis ca. 30 cm
Menge: 2,000 St

**02.02.02.0017 Zulage für Herstellen Öffnungen F90**
Zulage zu allen Vorpositionen Öffnungen für das Herstellen in allen Öffnungsgrößen in F90-Vorsatzschalen.
Menge: 10,000 St

**02.02.02.0018 Zulage für Herstellen Öffnungen um vorh. Leitungen**
Zulage zu allen Vorpositionen Öffnungen für das Herstellen im Zuge der Wandstellung in allen Öffnungsgrößen um bereits montierte haustechnische Leitungen, Kanäle, etc. herum.
Menge: 10,000 St

**02.02.02.0019 Zulage für nachträgliches Herstellen Öffnungen**
Zulage für nachträgliches Herstellen der vorbeschriebenen Öffnungen in allen Öffnungsgrößen.
Menge: 10,000 St

**02.02.02.0020 Revisionklappen 30 x 30 cm**
Abmessung: 30 x 30 cm
Menge: 2,000 St

**02.02.02.0021 Revisionklappen 40 x 40 cm**
Abmessung: 40 x 40 cm
Menge: 2,000 St

**02.02.02.0022 Revisionklappen 50 x 50 cm**
Abmessung: 50 x 50 cm
Menge: 1,000 St

**02.02.02.0023 Revisionklappen F90 40 x 40 cm**
als Brandschutzausführung, Feuerwiderstandsklasse DIN
4102-2 F90

Abmessung: 40 x 40 cm.
Menge: 1,000 St

**02.02.02.0024 Zulage Nachträglicher Einbau Revisionsklappen**
Zulage für nachträgliches Einbauen der vorbeschriebenen Revisionsklappen in allen Öffnungsgrößen.
Menge: 5,000 St

**02.02.02.0025 Zulage Beplankung Hartgipsplatte, einlagig**
Zulage zu vor beschriebene Plankung für den Entfall der zweiten Lage Gipsbauplatte und der Lieferung und Montage einer HartgipsPlatte als zweite Lage.

Leitprodukte: Rigips Habito,
alternativ Knauf Diamant GKFI je nach verwendem System.
Menge: 10,000 m2

**02.02.02.0026 Revisionstüren I 90 großformatig, 2-flügelig**
Liefern und Einbau einer großformatige I 90-Revisionstür zum Verschluss eines Installationsraumes.
Abmessungen
Wandöffnung  ca. 1,25 x 2,40 m
von 2.110 mm Breite x 2.580 mm Höhe. Die Revisionstür ist Teilungsymmetrisch
Oberfläche  streichfähig Gipsfaser,
  alternativ HPL weiss
FeuerwiderstandsklasseI 90 nach DIN 4102-4

Flächenbündiger Einbau mit rahmenloser Optik
• Türblatt und Zarge bestehend
Brandschutzplatten (Gipsfaser)

Leitprodukt:  Lindner fireshield oder gleichwertig
Einbauort  Erdgeschoss, Westflügel
Menge: 2,000 St

**02.02.02.0027 Revisionstüren I 90 großformatig, 2-flügelig**
Liefern und Einbau einer großformatige I 90-Revisionstür zum Verschluss eines Installationsraumes.
Abmessungen
Wandöffnung  ca. 1,70 x 2,40 m
Teilung  symmetrisch
Oberfläche  streichfähig Gipsfaser,
  alternativ HPL weiss
FeuerwiderstandsklasseI 90 nach DIN 4102-4

Flächenbündiger Einbau mit rahmenloser Optik
• Türblatt und Zarge bestehend
Brandschutzplatten (Gipsfaser)

Leitprodukt:  Lindner fireshield oder gleichwertig
Einbauort  4. Obergeschoss, Westflügel
Menge: 1,000 St

##### 02.02.03 Decken

*Hinweis: Langfeldrasterdecke, Ecophon Focus D/A_L.H. 2,50 m*

**02.02.03.0001 Abgehängte Akustikdecke 20mm_Ecophon Fokus D/A**
Akustikdeckensystem mit einem Schallabsorptionsgrad
αw = 0,90 gemäß DIN EN ISO 11654 bei 200mm totaler Konstruktionshöhe.
Akustikdeckensystem aus Glaswolle
- Format (mm): 1720x600, 2000x600, 2400x600 (*)
- Kantenausführung: Längsseite/ Querseite: D (ähnlich DIN EN 13964)/ A (gem. DIN EN 13964); farbbeschichtet weiß
- Demontierbarkeit: leicht montierbar, sowie de- und remontierbar
- Gesamtgewicht: 2 kg/m²
- Oberfläche: Akutex FT (*) sichtseitig homogene weiße Farboberfläche, Kanten farbbeschichtet (ähnlich NCS S 0500-N, ähnlich RAL 9003)
- Rückseite: Glasvlies
- Farbe: White Frost (*) ähnlich NCS S 0500-N, Lichtreflexionsgrad: 85%, Glanzgrad < 1
- Baustoffklasse: nicht brennbar, A2-s1,d0 (gem. DIN EN 13501-1)
- Umwelteinfluss: vollständig recycelbar;
- Absorptionsklasse: A (gem. DIN EN ISO 11654), αw = 0,90
- Praktischer Absorptionsgrad αp: 125Hz = 0,55; 250Hz = 0,80; 500Hz = 0,95; 1000Hz = 0,90; 2000Hz = 1,00; 4000Hz = 1,00 gemäß DIN EN ISO 11654 bei einer totalen Konstruktionshöhe von 200 mm
- Artikulationsklasse AC: 180 (gem. ASTM E 1111 und E 1110)
- Reinigung: täglich Staubwischen und Staubsaugen sowie wöchentliche Feuchtreinigung möglich
Produktname Akustikdeckenplatte: Ecophon Focus D/A
System-Unterkonstruktion
- leicht montierbar sowie de- und remontierbar
- verzinkte Stahlblechprofile für trockene Umgebungen in Korrosionsschutzklasse C1 nach EN ISO 12944-2
- sichtseitig weiß matt Glanzgrad 5 (ähnl. NCS S0500-N, bzw. RAL9003), weiß Glanzgrad 20 (ähnl. NCS S0500-N, bzw. RAL9003), grau metallic (ähnl. NCS S2502-B, bzw. RAL9006) oder schwarz matt Glanzgrad 3 (ähnl. NCS S9000-N, bzw. RAL9005)(*)
- ca. 2 kg/m² (UK + Akustikplatte)

Ausführungsort: EG bis 3.OG

Leitfabrikat Deckensystem: Ecophon Fokus D/A

Ang. Fabrikat/Typ: '..........................................................'
Menge: 560,000 m2

**02.02.03.0002 Wandanschluss mittels Connect Stufenwandwinkel 8152, 17x8,5x10x15 mm**
Ausführung mittels Stufenwandwinkel, 17x8,5x10x15 mm, L=3000 mm, weiß
(ähnl. RAL 9003)

Der Stufenwandwinkel ist mit einem maximalen Befestigungsabstand von 300 mm mit
zugelassenen Befestigungsmitteln zu befestigen.
Je aufliegende T-Schiene ist ein zum System passender Aufstecksockel des Herstellers zwischen T-Schiene und Stufenwandwinkel einzusetzen
mit beispielsweise Ecophon Connect Stufenwandwinkel 8152, 17x8,5x10x15 mm

Ang. Fabrikat/Typ: '..........................................................'
Menge: 280,000 m

**02.02.03.0003 Kantenversiegelung mittels Connect Kantenfarbe 0691**
Entstandene Anschnitte sind mittels der zum System passenden Kantenfarbe des Herstellers zu versiegeln.
Menge: 50,000 m

**02.02.03.0004 Zulage für Schrägschnitt**
Zulage zu den Vorpositionen Decke Langfeldrasterdecke
für den schrägen Verlauf  (ca. 15 bzw. 45 ° Winkel) eines Deckenstreifens.

Beplankung mit Akustikdeckenplatten, Dicke 20 mm
inkl. aller Materialien und Nebenleistungen.

Ausführung gem. Arhitekturplanung.

Einbauort: alle Etagen
Menge: 10,000 m

**02.02.03.0005 Zulage Verstärkung 10-20 kg**
Zulage zur Vorposition Abgehängte Akustikdecke für das Liefern und Montieren einer zusätzliche Verstärkung der Abhängekonstruktion für Einbauleuchten und andere Einbauten, Gewicht ca. 10 - 20 kg
Menge: 10,000 St

**02.02.03.0006 Wandanschluss/ Gehrungsschnitt**
Die Profile sind in den Ecken sauber auf Gehrung zu schneiden.
Menge: 56,000 St

*Hinweis: GK-Decke, geschlossen / gelocht_L.H. 2,50 m*

**02.02.03.0007 GK- Decke, abgehängt, MD 10RB**
Liefern, einbauen einer untergehängten Decke nach DIN 18168, Teil 1, incl. Unterkonstruktion als doppelter Metallprofilrost, Tragfähigkeitsklasse der Unterkonstruktion gemäß DIN 18168 Teil 2 - 0,4 kN (40 kg). Abhängung mit Noniushängern und Justierstäben an bauseitiger Stahlbetondecke und Beplankung Gipskartonbauplatten,
Dicke 12, 5 mm,
Fugen und Schraubenköpfe verspachtelt und malerfertig geschlifffen,
Oberflächenqualität Q3, incl. aller Materialien und Nebenleistungen
Rohdecke bei ca. 4,75m über OK FFB.

Ausführungsort: EG bis 3.OG
Abhanghöhe: EG  = ca. 1,23 m
        1. - 3. OG  = ca.  0,37 m

Leitfabrikat: MD 10RB oder gleichwertig

Ang. Fabrikat/Typ: '..........................................................'
Menge: 106,000 m2

**02.02.03.0008 Zulage GK-Decke als Akustikdecke, Quadratlochung 12/25 Q**
Zulage zu vorbeschriebenen Deckenbekleidungen / Unterdecken, für
oberste Lage als spezielle Gipskartonbauplatte als Schallschutzplatte
System  Rigips Quadratlochung 12/25 Q
  RiGitone ActiveÀir 12/25 Q oder gleichwertig
Menge: 48,000 m2

**02.02.03.0009 Zulage GK-Decke als Akustikdecke, Mineralwollauflage d=30 mm**
Zulage zu vorbeschriebenen Deckenbekleidungen / Unterdecken, für
den Mehrpreis der oberseitigen, flächign Verlegung einer Mineralwollauflage
System  Isover Akustic SSP 1 oder Ultimate TP-039_ d = 30 mm
Menge: 48,000 m2

**02.02.03.0010 Randfries, glatt; = 20cm bei Lochdecke**
Zulage zu den Vorpositionen Gipskartondecken gelocht für das Herstellen eines Friesstreifens umlaufend durch verspachteln und sauber verschleifen der Lochung, einschl. aller erforderlichen Materialien und sonstiger Nebenleistungen
Ausführung Randfries ebenengleich zur Decke.
Oberfläche  glatt
Breite  20 cm
Spachtelung  Q3 nach Anhang A, DIN 18340
Menge: 23,000 m

**02.02.03.0011 Randfries, glatt; = 85cm**
Ausführung wie vor beschrieben, jedoch:
Ausführung Randfries ebenengleich zur Decke.
Oberfläche  glatt
Breite  85 cm
Spachtelung  Q3 nach Anhang A, DIN 18340
Menge: 15,000 m

**02.02.03.0012 Wandanschluss/ Gehrungsschnitt**
Die Profile sind in den Ecken sauber auf Gehrung zu schneiden.
Menge: 98,000 St

**02.02.03.0013 Zulage für Schrägschnitt**
Zulage zu den Vorpositionen Decke Gipskarton für den schrägen Verlauf  (ca. 15 ° Winkel) eines Deckenstreifens.

Beplankung mit Akustikdeckenplatten, Dicke 20 mm
inkl. aller Materialien und Nebenleistungen.

Ausführung gem. Arhitekturplanung.

Einbauort: falls erforderlich
Menge: 1,000 m

*Hinweis: Rasterdecke, Ecophon Opta E_L.H. 2,50 m*

**02.02.03.0014 Abgehängte Rasterdecke 62,5x62,5, Sichtraster_Ecophon Opta E**
Liefern und fachgerecht montieren einer abgehängten Akustikdecke als Systemdecke, bestehend aus hochabsorbierenden Deckenplatten aus glasfaserverstärkter Glaswolle.
- Fabrikat: Ecophon Opta™ E
- Systemdetails: Vertiefte Unterkonstruktion (Kante E) mit Schatteneffekt zur Akzentuierung der einzelnen Platten und teilweiser Verdeckung des Profilsystems. Jede Platte einzeln leicht montierbar und demontierbar.
- Plattenformat: z. B.  625 x 625 mm
- Materialstärke: 15 mm
- Oberfläche: Sichtbare Seite mit eingefärbtem Glasvlies in Weiß (ähnlich White190), Rückseite mit unbeschichtetem Vlies.
- Schallabsorption: Absorptionsklasse A gemäß DIN EN ISO 11654.
- Brandschutz: Nicht brennbar, Klassifizierung A2-s1, d0 nach DIN EN 13501-1 (Glaswollkern geprüft nach EN ISO 1182).
- Unterkonstruktion: Sichtbares, vertieftes Korrosionsgeschütztes T-Profilsystem (z. B. Connect T24 / T15), abgehängt mit Schnellspannabhängeern und wandseitig eingefasst mit passenden Wandwinkeln gemäß Herstellervorgaben.
- Nachhaltigkeit / Raumklima: Erfüllt strenge VOC-Anforderungen (Indoor Air Comfort, emissionsarm).

Ausführungsort: EG bis 3.OG

Leitfabrikat Deckensystem: Ecophon Opta E

Ang. Fabrikat/Typ: '..........................................................'
Menge: 44,000 m2

**02.02.03.0015 Kantenversiegelung**
Entstandene Anschnitte sind mittels der zum System passenden Kantenfarbe des Herstellers zu versiegeln.

mittels beispielsweise Connect Kantenfarbe 0691
Menge: 20,000 m

**02.02.03.0016 Zulage für Zuschnitt**
Zulage zu den Vorpositionen Rasterdecke für den  Zuschnitt der Profile und Einlegeplatten als Passstreifen.

Ausführung gem. Architekturplanung.

Einbauort: EG und 3.OG
Menge: 20,000 m

**02.02.03.0017 Verstärkung auf der Decke - Schraubrecht**
Zulage zu den Vorpositionen abgeh. GK-Decken für das Liefern und Montieren von Verstärkungen  mit einer Tischlerplatte oder glw., d=ca. 13mm, Größe ca. 550x550mm, in die Decke zwischen der UK eingebaut im Bereich der abgehängten Lichtbänder als Schraubrecht.
Menge: 84,000 St

**02.02.03.0018 Verstärkung auf der Decke - Spot - 21 x 21cm**
*** Bezugsbeschreibung
Zulage zu den Vorpositionen abgeh. GK-Decken für das Liefern und Montieren von Verstärkungen mit einer Tischlerplatte oder glw., d=ca. 13mm, Größe ca. 550x550mm, in die Decke zwischen der UK eingebaut für den späteren Einbau eines Deckenspots. In der Platte ist ein Ausschnitt 210x210mm vorzusehen.
Menge: 1,000 St

**02.02.03.0019 Verstärkung auf der Decke - Spot - rund 68mm**
*** wie Position 02.02.03.0018
In der Platte ist ein Ausschnitt rund, Durchmesser 68mm vorzusehen.
Menge: 67,000 St

**02.02.03.0020 Verstärkung auf der Decke - Spot - rund 200mm**
*** wie Position 02.02.03.0018
In der Platte ist ein Ausschnitt rund, Durchmesser 200mm vorzusehen.
Menge: 1,000 St

**02.02.03.0021 Aussparung für Lichtleisten b=80mm**
Zulage zu den Vorpositionen abgeh. GK-Decken für die Herstellung von Öffnungen. Im Zuge der Deckenmontage ist für die bauseitige Lichtleiste eine linienförmige Aussparung herzustellen. Abrechnung nach laufende Meter.
Öffnungsbreite: ca. 80mm
Einzellängen ca. 30 cm
Menge: 130,000 m

**02.02.03.0022 Öffnung bis ca. 10 x 10 cm**
Zulage zur Vorposition Abgehängte Akustikdecke für die Herstellung von Öffnungen. Im Zuge der Deckenmontage, zur Durchführung haustechnischer Installationsleitungen, herstellen.
Öffnungsgröße: ca. bis 10 x 10 cm
Menge: 10,000 St

**02.02.03.0023 Öffnung bis ca. 20 x 20 cm**
Öffnungsgröße: bis ca. 20 x 20 cm
Menge: 10,000 St

**02.02.03.0024 Öffnung bis ca. 25 x 25 cm**
Öffnungsgröße: bis ca. 25 x 25 cm
Menge: 1,000 St

**02.02.03.0025 Öffnung bis ca. 30 x 30 cm**
Öffnungsgröße: bis ca. 30 x 30 cm
Menge: 1,000 St

**02.02.03.0026 Öffnung bis ca. 40 x 40 cm**
Öffnungsgröße: bis ca. 40 x 40 cm
Menge: 1,000 St

**02.02.03.0027 Öffnungen rund bis ca. 3 cm**
*** Bezugsbeschreibung
Zulage zur Vorposition Abgehängte Akustikdecke für die Herstellung von Öffnungen. Im Zuge der Deckenmontage, zur Durchführung haustechnischer Installationsleitungen, herstellen.
Öffnungsgröße: rund, Durchmesser bis ca. 3 cm
Menge: 30,000 St

**02.02.03.0028 Öffnungen rund bis ca. 5 cm**
Abmessungen: rund, Durchmesser bis ca. 5 cm
Menge: 20,000 St

**02.02.03.0029 Öffnungen rund bis ca. 10 cm**
*** wie Position 02.02.03.0027
Abmessungen: rund, Durchmesser bis ca. 10 cm
Menge: 20,000 St

**02.02.03.0030 Öffnungen rund bis ca. 20 cm**
*** wie Position 02.02.03.0027
Abmessungen: rund, Durchmesser bis ca. 20 cm
Menge: 5,000 St

**02.02.03.0031 Öffnungen rund bis ca. 30 cm**
*** wie Position 02.02.03.0027
Abmessungen: rund, Durchmesser bis ca. 30 cm
Menge: 5,000 St

**02.02.03.0032 Schürzenanschluss gerade an Spritzdecke, Breite 10 bis 20cm**
Herstellen einer freitragenden Deckenschürze aus Trockenbau als senkrechter Abschluss zwischen unterschiedlichen abgehängten Deckensystemen im Bereich der Pantrys und Lounges.

Die Konstruktion dient der räumlichen Trennung sowie dem sauberen Abschluss der Deckenflächen zwischen Flurbereich und angrenzenden Aufenthaltsbereichen.

Leistungsumfang:
- Unterkonstruktion aus UA-Profilen erstellen entsprechend den Erfordernissen, mindestens zwei nebeneinander angeordnete UA-Profile.
- Erforderliche Anschlusskonstruktionen an Rohdecke, angrenzende Trockenbauwände und Unterdecken,
- Vollständiges Ausfachen der Konstruktion mit Mineralwolledämmung,
- Beidseitige zweilagige Beplankung mit Gipskartonplatten entsprechend den Anforderungen des Trockenbausystems,
- Ausbildung sämtlicher Eck-, Stoß- und Anschlussbereiche,
Verspachteln der Plattenstöße entsprechend den Anforderungen für nachfolgende Oberflächenarbeiten,
- Einschließlich sämtlicher Befestigungs- und Verbindungsmittel sowie aller erforderlichen Nebenleistungen.

Schürzenhöhe: ca. 31 cm.
Ausführungsort 1.OG - 4.OG
Menge: 1,000 m

**02.02.03.0033 Bewegungsfuge in abgehängten Decke**
Herstellen einer Bewegungsfuge in einer abgehängten Trockenbaudecke gemäß den anerkannten Regeln der Technik und den Herstellervorgaben.

Die Bewegungsfuge ist durchgehend über die gesamte Konstruktion auszubilden und umfasst die Unterkonstruktion sowie die Beplankung.
Ausführung wie folgt:
- Unterbrechung der Akustikdecke und Montage zweier Streifen GK-Decke in einer Breite von jeweils 10 cm.
- Montage von Deckenkantenprofilen an den Schnittkanten der Beplankungslage der GK-Decke.
- Montage / Hinterlegung eines GK-Streifens an der Trennung der beiden "Friese". Fugenbreite ca. 2cm.

Einschließlich aller erforderlichen Befestigungs- und Anschlussmittel.
Ausführung einschließlich fachgerechter Ausbildung der Plattenanschlüsse, Verspachtelung der Anschlussbereiche sowie sauberem Übergang der sichtbaren Oberfläche.
Menge: 9,000 m

**02.02.03.0034 Deckenschürze gerade - Anschluss an Spritzdecke, Breite 49,5cm**
Liefern und Herstellen einer geraden Deckenschürze aus Trockenbau als Abschluss der bestehenden Spritzdecke oder Anschluss zwischen neuer abgehängter Decke und erhaltener Bestands-Spritzdecke.

Die Deckenschürze dient der Ausbildung eines geradlinigen und optisch sauberen Deckenabschlusses, ohne Eingriff in die vorhandene Spritzdeckenoberfläche.

Leistungsumfang:
- Herstellen der Unterkonstruktion aus CW- und UW-Profilen,
- Befestigung der Konstruktion dreiseitig an der Rohdecke,
- Beidseitige zweilagige Beplankung mit Gipskartonplatten entsprechend dem Trockenbausystem,
- Ausbildung sämtlicher Eck-, Stoß- und Anschlussbereiche,
- Herstellung einer durchgehenden Schattenfuge zwischen Bestands-Spritzdecke und Deckenschürze,
- Verspachteln der Plattenstöße in Q3 Qualität,
- Einschließlich sämtlicher Befestigungs- und Verbindungsmittel sowie aller erforderlichen Nebenleistungen.

Abmessungen:
- Schürzenhöhe: ca. 19,5 bis 26,5 cm,
- Schürzenbreite: ca. 49,5 cm.

Die Ausführung erfolgt gemäß den Ausführungsplänen bzw. nach Anweisung der Bauleitung. Die vorhandene Spritzdecke ist während der Arbeiten vor Beschädigungen zu schützen. Beschädigungen der Bestandsoberfläche sind zu vermeiden und gegebenenfalls auf Kosten des Auftragnehmers fachgerecht instand zu setzen.

Abrechnung nach laufender Meterlänge.
Menge: 1,000 m

**02.02.03.0035 Brandschutz-Abkofferung gerade F90**
Liefern und Herstellen von Brandschutz-Deckenschürzen der Feuerwiderstandsklasse F90 als senkrechter Deckenabschluss im Bereich oberhalb der Aluminium-Rohrrahmentüren.

Ausführung als Trockenbaukonstruktion mit bauaufsichtlich zugelassenem Brandschutzsystem entsprechend den Anforderungen der Feuerwiderstandsklasse F90.

Leistungsumfang:
- Herstellen der Unterkonstruktion einschließlich Befestigung an der Rohdecke,
- Bekleidung eines vorhandenen QHP-Profils (100 × 50 mm) mit einem zugelassenen Brandschutzsystem,
- Beidseitige Brandschutzbeplankung entsprechend den Anforderungen des verwendeten Trockenbausystems,
- Ausbildung sämtlicher Eck-, Stoß- und Anschlussbereiche,
- Verspachteln der Plattenstöße entsprechend den Systemvorgaben,
- Einschließlich aller erforderlichen Befestigungs- und Verbindungsmittel sowie sämtlicher Nebenleistungen.

Schürzenhöhe: ca. 38 cm.

Die Ausführung hat entsprechend den Ausführungsplänen, dem Brandschutzkonzept sowie den Herstellervorgaben des verwendeten Brandschutzsystems zu erfolgen.

Ausführungsort: EG - 3.OG
Menge: 1,000 m

**02.02.03.0036 Brandschutz-Abkofferung gerundet F90**
Liefern und Herstellen einer gerundeten Deckenschürze aus Trockenbau als Anschluss zwischen neuer abgehängter Decke und erhaltener Bestands-Spritzdecke.

Die Deckenschürze dient der Ausbildung eines gerundeten und optisch hochwertigen Deckenabschlusses, ohne Eingriff in die vorhandene Spritzdeckenoberfläche.

Leistungsumfang:
- Herstellen der Unterkonstruktion aus CW- und UW-Profilen einschließlich der erforderlichen Anpassungen zur Ausbildung der Rundung,
- Befestigung der Konstruktion entsprechend den statischen und konstruktiven Erfordernissen,
- Beidseitige zweilagige Beplankung mit für den jeweiligen Biegeradius geeigneten Gipskartonplatten entsprechend dem verwendeten Trockenbausystem,
- Fachgerechte Ausbildung der Rundung einschließlich aller erforderlichen Formteile und Unterkonstruktionsanpassungen,
- Ausbildung sämtlicher Eck-, Stoß- und Anschlussbereiche,
- Herstellung einer durchgehenden Schattenfuge zwischen Bestands-Spritzdecke und Deckenschürze,
- Verspachteln der Plattenstöße und der Rundung entsprechend den Anforderungen der nachfolgenden Oberflächenbearbeitung,
- Einschließlich sämtlicher Befestigungs- und Verbindungsmittel sowie aller erforderlichen Nebenleistungen.

Abmessungen:
- Schürzenhöhe: ca. 32 cm,
- Schürzenbreite: ca. 49,5 cm.

Die Ausführung erfolgt gemäß den Ausführungsplänen bzw. den Detailzeichnungen und nach Anweisung der Bauleitung. Die vorhandene Spritzdecke ist während der Arbeiten vor Beschädigungen zu schützen.

Abrechnung nach laufender Meterlänge.
Menge: 1,000 m

**02.02.03.0037 Akustikdeckensystem Höhenversatz, 10 - 30 cm, 20mm Glaswolle**
Akustikdeckensystem mit einem Schallabsorptionsgrad
αw = 0,95 gemäß DIN EN ISO 11654 bei 200mm totaler Konstruktionshöhe.
Akustikdeckenplatte aus Glaswolle

- Format (mm): XL 1900x600
- Kantenausführung: Ds (patentiert, verdeckte UK); farbbeschichtet weiß
- Demontierbarkeit: nicht demontierbar
- Oberfläche: Akutex FT (*) sichtseitig homogene weiße Farboberfläche
- Rückseite: Glasvlies
- Farbe: White Frost (*) ähnlich NCS S 0500-N,
- Lichtreflexionsgrad: 85%, Glanzgrad < 1
- Baustoffklasse: nicht brennbar, A2-s1,d0 (gem. DIN EN 13501-1)
- Umwelteinfluss: vollständig recycelbar, aus recyceltem Altglas (Anteil > 70%) mit umweltfreundlichem Bindemittel; zertifiziert gemäß EPD Typ III
- Absorptionsklasse: A (gem. DIN EN ISO 11654), αw = 0,95
Praktischer Absorptionsgrad αp: 125Hz = 0,55; 250Hz = 0,85; 500Hz = 0,90; 1000Hz = 0,90; 2000Hz = 1,00; 4000Hz = 1,00 gemäß DIN EN ISO 11654 bei einer totalen Konstruktionshöhe von 200 mm

Reinigung: täglich Staubwischen und Staubsaugen sowie wöchentliche Feuchtreinigung möglich
Leitfabrikat: Akustikdeckenplatte: Focus Fixiform Ds (*)

System-Unterkonstruktion
leicht montierbar
verzinkte Stahlblechprofile für trockene Umgebungen in Korrosionsschutzklasse C1 nach EN ISO 12944-2
sichtseitig weiße Oberfläche (ähnl. RAL 9003) (*)
Produktname UK: Ecophon Connect PL(*)
Menge: 1,000 m

**02.02.03.0038 Akustikdeckensystem Höhenversatz, 31 - 50 cm, 20mm Glaswolle**
Herstellen von senkrechten GK-Schürzen in den vorbeschriebenen Deckenbekleidungen und Unterdecken bei Deckensprüngen, bestehend aus Beplankung, Unterkonstruktion und evtl. erf. Dämmung.

Höhe 31-50 cm
Menge: 1,000 m

**02.02.03.0039 Bereitstellen von Reservedeckenplatten Akustikdecke**
für bauseitige Auswechselungen bzw. Änderungen und Ergänzungen,
cm, sonst wie Hauptposition.

Leitfabrikat Einlegeplatten: Ecophon Fokus D/A, 20mm

Ang. Fabrikat/Typ: '..........................................................'
Menge: 3,000 St

##### 02.02.04 Trockenputz

**02.02.04.0001 Haftgrund auf Betonflächen**
Vorgrundieren von Stahlbetonflächen als Haftbrücke für den nachfolgend beschriebenen Trockenputz mit einem anerkannten Grundiermittel.
Menge: 68,000 m2

**02.02.04.0002 Liefern und herstellen Trockenputz**
System Knauf W 611 oder gleichwertiger Art, Höhe bis ca. 3,53m, inkl. fluchtgerechtes ausrichten, Beplankung nach DIN 18 183 E, Einbaubereich 1 nach DIN 4103 T1. Befestigung direkt an Massivstützen oder -wände (Stahlbeton) u.ä. Die Beplankung einseitig mit d = 9,5 mm Gipskartonbauplatten, stoßversetzt verschraubt Die Plattenstöße und Schraubenköpfe sind zu verspachteln und malerfertig herzustellen,

inkl. herstellen sämtlicher umlaufender Anschlüsse mit geeigneten Dübeln, sowie Verwendung von Knauf-Dichtungsband/Trennwandkitt oder gleichwertiger Art inkl. aller Materialien und Nebenleistungen.

Ausführungsort: EG - 3.OG

Leitfabrikat: System Knauf W 611

Ang. Fabrikat/Typ Trockenputz: '..........................................................'
Menge: 68,000 m2

**02.02.04.0003 Zulage für Bekleidung der Leibungen**
Zulage zu der Vorposition Trockenputz für die Bekleidung von Leibungen. Befestigung mittels Ansetzbinder.
Leibungstiefe ca. 25 - 35 cm
Menge: 25,000 m

**02.02.04.0004 Wandbekleidung 1x GKB**
Zusätzliche Beplankung einer bauseitig vorhandenen Trockenbauwand mit vorh. Gipskarton- und/oder Fermacellplattenbekleidung teilw. mit Anstrich und Glasgewebetapette durch das Aufbringen einer zusätzlichen Gipskartonbauplatte GKB, 12,5mm, Beplankung nach DIN 18 183 E, Einbaubereich 1 nach DIN 4103 T1. Höhe bis ca. 5,80 m. Die Plattenstöße und Schraubenköpfe sind zu verspachteln und malerfertig herzustellen, incl. herstellen sämtlicher umlaufender Anschlüsse, aller Materialien und Nebenleistungen.
Menge: 20,000 m2

**02.02.04.0005 Dehnfugenprofil**
Dehnfugenprofil aus verzinktem Stahlblech liefern und über Rohbaudehnfugen lot- und fluchtgerecht auf Putzdicke und nach Angabe anbringen / liefern.
Menge: 10,000 m

#### 02.04 Stundenlohnarbeiten / Fahrzeuge / Maschinen / Material

##### 02.04.01 Stundenlohn

*Hinweis: Stundenlohnarbeiten*
Für unvorhergesehene Arbeiten die nur auf ausdrückliche Anweisung der Bauleitung durchzuführen sind, werden folgende Regieleistungen in Ansatz gebracht. Diese Leistungen sind täglich der Bauleitung zur Unterschrift vorzulegen und monatlich abzurechnen. In sämtliche Löhne sind alle Lohnnebenkosten mit einzurechnen.

**02.04.01.0001 Vorarbeiter**
Menge: 55,000 h

**02.04.01.0002 Facharbeiter**
Menge: 55,000 h

**02.04.01.0003 Helfer**
Menge: 55,000 h

##### 02.04.03 Material

**02.04.03.0001 Gewebefolie**
Gewebefolie als Plane mit Ösen
Menge: 10,000 m2

**02.04.03.0002 Baufolie**
Baufolie 0,2 mm
Menge: 10,000 m2

**02.04.03.0003 Klebeband**
Gewebeverstärktes Klebeband
Menge: 10,000 Roll

**02.04.03.0004 Fireboardplatte 20mm**
Menge: 1,000 m2

**02.04.03.0005 UW Profil 75/0,6mm**
Menge: 1,000 m

**02.04.03.0006 UW Profil 100/0,6mm**
Menge: 1,000 m

**02.04.03.0007 CW Profil 75/0,6mm**
Menge: 1,000 m

**02.04.03.0008 CW Profil 100/0,6mm**
Menge: 1,000 m

**02.04.03.0009 UA Profil 100/2mm**
Menge: 1,000 m

**02.04.03.0010 CD Profil 60/27mm**
Menge: 1,000 m

**02.04.03.0011 Mineralwolldämmung 60mm**
Menge: 1,000 m2

**02.04.03.0012 Mineralwolldämmung 80mm**
Menge: 1,000 m2

**02.04.03.0013 Alu-Kantenschutzprofil 23/23mm**
Menge: 1,000 m

**02.04.03.0014 Feinspachtelmasse**
Menge: 1,000 kg

### 03 BAUABSCHNITT 3 - Mittelbau

#### 03.01 Baustelleneinrichtung

##### 03.01.01 Baustelleneinrichtung

**03.01.01.0001 Einrichten der Baustelle**
für sämtliche in der Leistungsbeschreibung aufgeführten Leistungen.

Auf- und Abbauen, geschossweises umsetzten sowie Vorhalten aller erforderlichen Arbeits- und Schutzgerüste, Arbeitsbühnen, geeignete Hebewerkzeuge etc. nach UVV, auch in Fällen, in denen Arbeitsbühnen mehr als 2 m über Gelände oder Fußboden liegen, bzw. für zu bearbeitende Flächen über 3,50 m. über der Standfläche des Gerüstes, bzw. Gerüste/Arbeitsbühne auf abgestufter oder geneigter Standfläche bei der ein Höhenausgleich über 40 cm. notwendig ist.

Es ist mindestens 1 Roll-Gerüst oder Arbeitsbühne in jedem der Geschosse EG bis 3.OG vorzuhalten.

Die Pauschale versteht sich zur Erstellung aller notwendigen Leistungen.
Menge: 1,000 psch

**03.01.01.0002 Vorhalten der Baustelleneinrichtung**
für die gesamte Dauer der Ausführungszeit
Menge: 30,000 Wo

**03.01.01.0003 Schutz senkrecht_PE-Folie**
Schutz von senkrechten Flächen wie Fenster, Stahlträger, etc. sowie aller benachbarter Flächen einschl. aller dazugehörigen Bauteile wie Fensterbänke, Lisenen und dgl., durch vollflächiges Abkleben mit PE-Folie. Die verwendeten Klebemittel müssen frei von schädl. Einflüssen auf Farbbeschichtungen, etc. von vorh. Einbauteilen sein. Einschl. Unterhalt bis zum Entfernen. Nach Abschluss der Arbeiten sind die Folien rückstandfrei zu entfernen. Anfallendes Material ist fachgerecht zu entsorgen, einschl. aller anfallender Entsorgungskosten
Menge: 200,000 m2

#### 03.02 Trockenbau

##### 03.02.01 Wände

*Hinweis: Öffnen / Abbruch Trockenbauwände*
Im Bestandsgebäude wurden Trockenbaukonstruktionen teilweise zur Verkleidung der vorhandenen Stahlbetonkonstruktion, insbesondere von Stahlbetonstützen, hergestellt.

Diese Wandbereiche weisen eine Gesamtwandstärke von ca. 29 cm auf und bestehen aus einer aufgedoppelten Metallunterkonstruktion mit beidseitig doppelter Gipskartonbeplankung. Je nach Wandbereich können Anforderungen an den Brand- und Schallschutz bestehen.

Bei Trockenbauwänden mit Anforderungen an den Brand- und/oder Schallschutz ist die vorhandene Klassifizierung nach Abschluss der Installationsarbeiten vollständig wiederherzustellen.

Erforderliche Verstärkungen, Unterkonstruktionen, Beplankungen, Fugenausbildungen sowie brandschutztechnische und schallschutztechnische Anschlüsse sind Bestandteil der Leistung und sind unter den jeweiligen Positionen zu brücksichtigen.

Beschädigungen der angrenzenden Wandflächen, d.h. Überschreitung der maximalen Breite von 62,5 cm, die über den erforderlichen Arbeitsbereich hinausgehen, sind vom Auftragnehmer auf eigene Kosten instand zu setzen.

**03.02.01.0001 LTW, W112, 150mm, Q2,**
Liefern und herstellen von Metallständerwände
Wanddicke  150 mm
Höhe  bis 3,50 m
Feuerwiderstandsklasse--
bewertetes
Schalldämm-MaßR`w,R = 55,9
Dämmschicht:  mind. 60mm
Einbaubereich  1 nach DIN 4103-1
Oberfläche  Q2, geschliffen

Ausführungsort:  EG bis 3.OG

inkl. herstellen sämtlicher umlaufender Anschlüsse mit geeigneten Dübeln, sowie Verwendung von Knauf-Dichtungsband / Trennwandkitt oder gleichwertiger Art.
inkl. aller Materialien und Nebenleistungen.

Leitfabrikat: System Knauf W 112
Menge: 95,000 m2

**03.02.01.0002 Zulage F90 für LTW, W112, 150mm**
Zulage zu der Vorposition Metallständerwände für das Ausbilden
FeuerwiderstandsklasseF 90 A
Beplankung  Feuerschutzplatten
Schalldämm-MaßR`w,R = 57,2
Dämmschicht:  mind. 60mm
Ausführungsort  EG bis 3.OG
Menge: 28,000 m2

**03.02.01.0003 LTW, W115, 250mm, Q2,**
Liefern und herstellen von Metallständerwände
Wanddicke  250 mm
Höhe  bis 3,50 m
Feuerwiderstandsklasse--
bewertetes
Schalldämm-MaßR`w,R = 69,7
Dämmschicht:  2 x  mind. 60mm
Einbaubereich  1 nach DIN 4103-1
Oberfläche  Q2, geschliffen

Ausführungsort:  EG bis 3.OG

inkl. herstellen sämtlicher umlaufender Anschlüsse mit geeigneten Dübeln, sowie Verwendung von Knauf-Dichtungsband / Trennwandkitt oder gleichwertiger Art.
inkl. aller Materialien und Nebenleistungen.

Leitfabrikat: System Knauf W 115
Menge: 6,000 m2

**03.02.01.0004 Zulage F90 für LTW, W115, 255mm**
Zulage zu der Vorposition Metallständerwände für das Ausbilden
FeuerwiderstandsklasseF 90 A
Beplankung  Feuerschutzplatten
Schalldämm-MaßR`w,R = 69,7
Dämmschicht:  2 x mind. 60mm
Ausführungsort  EG bis 3.OG
Menge: 6,000 m2

**03.02.01.0005 Zulage Spachtlung Q3**
Mehrpreis für die Ausführung der Spachtelung an den Trennwänden in  Q3, antelle der Q2 (siehe Vorposition).
Höhe Spachtelung bis 10 cm über abgeh. Decke in Q3.
Ausführung nach Anhang A, DIN 18340.
Menge: 58,000 m2

**03.02.01.0006 Zulage Gleitender Deckenanschluss**
Zulage zu den Vorpositionen Metallständerwände für den gleitenden Deckenanschluß, unsichtbar, bestehend aus:
- Dichtungsband
- 3 Lagen Plattenstreifen
- CW-Profilen
Lichter Abstand zwischen der Wandbeplankung und der Rohdecke gemäß Brandschutz max. 20 mm

Wanddicke  150 mm
Wandhöhe  3,00 m
AusführungsortEG bis 3.OG
Menge: 25,000 m

**03.02.01.0007 Zulage Gleitender Deckenanschluss F90**
Zulage zu den Vorpositionen Metallständerwände für den gleitenden Deckenanschluß, unsichtbar, bestehend aus:
- Dichtungsband
- 4 Lagen Plattenstreifen
- CW-Profilen
Lichter Abstand zwischen der Wandbeplankung und der Rohdecke gemäß Brandschutz max. 20 mm

Wanddicke  150 mm
Wandhöhe  3,50 m
AusführungsortEG bis 3.OG
Menge: 8,000 m

**03.02.01.0008 Zulage Abschlussprofil oberes Wandende**
Liefern und fachgerechtes montieren von Abschlussprofilen (Göppinger Profil oder gleichwertig) als sauberer Wandabschluss von Trockenbauwänden und Vorsatzschalen im Anschluss an bestehenden Deckenbereiche ohne abgehängte Decke.

Leistungsumfang:
- Liefern der erforderlichen Abschlussprofile,
- Fachgerechtes Ausrichten und Befestigen entsprechend den Herstellervorgaben,
- Einspachteln und flächenbündiges Einarbeiten in die Trockenbaukonstruktion,
- Schleifen der verspachtelten Anschlüsse bis zur Erreichung einer für nachfolgende Malerarbeiten geeigneten Oberfläche,
- Einschließlich sämtlicher Befestigungs- und Hilfsmittel sowie aller erforderlichen Nebenleistungen.

Die Montage erfolgt gemäß den Ausführungsplänen bzw. nach Anweisung der Bauleitung. Die Profile sind in Bereichen ohne abgehängte Decke (bespieslweise Büroräume oder Lounges) einzubauen.

Abrechnung nach eingebauter Profillänge.
Wandhöhe  bis 3,50 m
AusführungsortEG bis 3.OG
Menge: 40,000 m

**03.02.01.0009 Zulage Gleitender Deckenanschluß an Unterzügen**
Zulage zu den Vorpositionen Metallständerwände für den gleitenden Deckenanschluß, unsichtbar, bestehend aus:
- Dichtungsband
- 3 Lagen Plattenstreifen
- CW-Profilen
Lichter Abstand zwischen der Wandbeplankung und dem Unterzug gemäß Brandschutz max. 20 mm
an die Unterzüge mit rechteckigem Querschnitt
UZ h = ca. 40-50 cm
UZ b = ca. 20 cm

Wanddicke  150 mm
Wandhöhe  bis 3,50 m
AusführungsortEG bis 3.OG
Menge: 1,000 St

**03.02.01.0010 Zulage Wandanschluss an Massivwände**
Zulage zu den Vorpositionen Metallständerwände für das bündige Anarbeiten inkl. Anspachteln der neuen GK-Wände an angrenzende bestehende Massivvvände inkl. Trennstreifen. Abgerechnet wird die Wandhöhe des Anschlusses.

Wandhöhe  bis 3,50 m
AusführungsortEG bis 3.OG
Menge: 60,000 m

**03.02.01.0011 Zulage Freistehendes Wandende**
Zulage zu den Vorpositionen Metallständerwände für das Ausbilden eines freistehenden Wandendes, incl. Verstärkung durch Einbau von UA-150-2 Profilen (in gesonderter Position) an der Stirnseite, raumhoch, incl. Lieferung und Einbau aller Befestigungsmittel und dem Einspachteln von zwei Eckschutzschienen über die Wandhöhe.

Wanddicke  150 mm
Wandhöhe  bis 3,50 m
AusführungsortEG bis 3.OG
Menge: 1,000 m

**03.02.01.0012 Zulage T-Verbindung**
Zulage zu den Vorpositionen Metallständerwände für das Ausbilden einer T-Verbindung mit Plattenstoß und durchgehender Beplankung einer Wand, inkl. aller Materialien und Nebenleistungen

Wanddicke  150 mm
Wandhöhe  bis 3,50 m
AusführungsortEG bis 3.OG
Menge: 1,000 m

**03.02.01.0013 Zulage Innen-/Außenecke 90 Grad**
Zulage zu den Vorpositionen Metallständerwände das Ausbilden einer 90° Ecke inkl. des Einspachteln von einer Eckschutzschiene und aller Materialien und Nebenleistungen. Abrechnung gesamte Eckausbildung einer Wand (beide Beplankungslagen (Aussen- u. Innenecke) als 1 Stück Ecke in lfm.

Wanddicke  150 mm
Wandhöhe  bis 3,50 m
AusführungsortEG bis 3.OG
Menge: 42,000 m

**03.02.01.0014 Zulage Kleinflächen bis 1,50m2**
Zulage zu den Vorpositionen Metallständerwände für die Ausführung als Kleinflächen bis 1,5m²

Wanddicke  150 mm
Wandhöhe  bis 3,50 m
AusführungsortEG bis 3.OG
Menge: 1,000 m2

**03.02.01.0015 Zulage Kleinflächen bis 2,50m2**
Zulage zu den Vorpositionen Metallständerwände für die Ausführung als Kleinflächen bis 2,5m²

Wanddicke  150 mm
Wandhöhe  bis 3,50 m
AusführungsortEG bis 3.OG
Menge: 29,000 m2

**03.02.01.0016 Zulage Wandabstellung vorab**
Zulage / Mehrkosten für den Mehraufwand der Wandabstellungen vorab, vor der Gesamtschließung der Trockenbauwand zur frühzeitigeren Einbringung des Estrichs.
Abrechung nach lfdm Wandabstellung.
Menge: 42,000 m

**03.02.01.0017 Türöffnungen bis 125 cm Breite, Wanddicke bis 150 cm UA**
herstellen in verschiedenen Abmessungen, in vor beschriebenen Metallständerwänden
- inkl. seitlicher Verstärkung Raumhoch und Verstärkung im Sturz mit einem Kämpferprofil, durch Einbau von verstärkten UA-100/40/2 Profilen (in gesonderter Position)
- inkl. Lieferung und Einbau aller Befestigungsmittel wie Türpfostensteckwinkel u.ä.

Öffnungsgröße:
- Breite: ca. 100 - 160cm
- Höhe: ca. 210 - 225cm
- Wanddicke bis 150 mm

Ausführungsort: EG - 3.OG
Menge: 1,000 St

**03.02.01.0018 Türöffnungen bis 125 cm Breite, Wanddicke bis 27 cm UA**
Herstellen von Türöffnungen bis 1,25 m lichter Breite in bestehenden sowie zu ergänzenden Trockenbauwänden mit einer Gesamtwanddicke bis 27 cm.

Im Bestand wurden Trockenbauwände teilweise um vorhandene Stahlbetonstützen bzw. Stahlbetonbauteile geführt. Hierdurch ergeben sich Wandkonstruktionen mit erhöhter Wanddicke sowie aufgedoppelter Unterkonstruktion.

Die Türöffnungen sind entsprechend dieser Bestandskonstruktion herzustellen und umfassen insbesondere:

- Herstellen der erforderlichen Unterkonstruktion mit beidseitig angeordneten, gegenüberliegenden UA-Profilen als Türverstärkung,
- Herstellung der erforderlichen Querriegel und Anschlusskonstruktionen,
- Einbau einer doppelten Mineralwolledämmung entsprechend der Wandtiefe,
- Beidseitige doppelte Beplankung entsprechend der vorhandenen Wandkonstruktion,
- Ausbildung sämtlicher Anschlüsse an bestehende Trockenbau- und Massivbauteile,
- Einschließlich sämtlicher Befestigungs- und Verbindungsmittel sowie aller erforderlichen Nebenleistungen.

Die Ausführung hat entsprechend der vorhandenen Wandkonstruktion sowie den Ausführungsplänen bzw. den Anweisungen der Bauleitung zu erfolgen.

Öffnungsgröße:
- Breite: ca. 100 - 125cm
- Höhe: ca. 210 - 225cm
- Wanddicke 200 bis 290 mm

Ausführungsort: EG - 3.OG
Menge: 5,000 St

**03.02.01.0019 Öffnungen ohne Leibungsauskleidung bis ca. 10 x 10 cm**
*** Bezugsbeschreibung
Zulage zu den Vorpositionen Metallständerwände für die Herstellung von Öffnungen ohne Leibungsauskleidung. Im Zuge der Wandmontage, durchgehend herstellen, zur Durchführung haustechnischer Installationsleitungen

Wanddicke: ca 150 - 290 mm
Wandhöhe: ca 2,96 - 3,53 m
Ausführungsort: EG bis 3.OG
Menge: 1,000 St

**03.02.01.0020 Öffnung bis ca. 20 x 20 cm**
*** wie Position 03.02.01.0019
Öffnungsgröße: bis ca. 20 x 20 cm
Menge: 1,000 St

**03.02.01.0021 Öffnungen mit Leibungsauskleidung bis ca. 10 x 10 cm**
Zulage zu den Vorpositionen Metallständerwände für die Herstellung von Öffnungen mit Leibungsauskleidung. Im Zuge der Wandmontage, durchgehend herstellen, zur Durchführung haustechnischer Installationsleitungen
- Leibungsauskleidung: Beplankung mind. 2 x12,5 GKF od. 1 x 25 mm
- Plattenbreite im Leibungsbereich: mind. Wanddicke des Schotts
- Fugen mit Gipsspachtel füllen
- inkl. erforderlicher Unterkonstruktion

Wanddicke: ca 150 - 290 mm
Wandhöhe: ca 2,96 - 3,53 m
Ausführungsort: EG bis 3.OG

Öffnungsgröße: ca. bis 10 x 10 cm
Menge: 1,000 St

**03.02.01.0022 Öffnungen ohne Leibungsauskleidung rund bis ca. 5 cm**
*** Bezugsbeschreibung
Zulage zu den Vorpositionen Metallständerwände für die Herstellung von Öffnungen ohne Leibungsauskleidung. Im Zuge der Wandmontage, durchgehend herstellen, zur Durchführung haustechnischer Installationsleitungen

Wanddicke: ca 150 - 290 mm
Wandhöhe: ca 2,96 - 3,53 m
Ausführungsort: EG bis 3.OG

Öffnungsgröße: rund, Durchmesser bis ca. 5 cm
Menge: 1,000 St

**03.02.01.0023 Öffnungen rund bis ca. 10 cm**
*** wie Position 03.02.01.0022
Abmessungen: rund, Durchmesser bis ca. 10 cm
Menge: 1,000 St

**03.02.01.0024 Öffnungen rund bis ca. 20 cm**
*** wie Position 03.02.01.0022
Abmessungen: rund, Durchmesser bis ca. 20 cm
Menge: 1,000 St

**03.02.01.0025 Öffnungen mit Leibungsauskleidung rund bis ca. 5 cm**
*** Bezugsbeschreibung
Zulage zu den Vorpositionen Metallständerwände für die Herstellung von Öffnungen mit Leibungsauskleidung. Im Zuge der Wandmontage, durchgehend herstellen, zur Durchführung haustechnischer Installationsleitungen
- Auskleidung der Leibungen gem. Zulassung
- Plattenbreite im Leibungsbereich: mind. Wanddicke des Schotts
- Fugen mit Gipsspachtel füllen
- inkl. erforderlicher Unterkonstruktion

Wanddicke: ca 150 - 290 mm
Wandhöhe: ca 2,96 - 3,53 m
Ausführungsort: EG bis 3.OG
Öffnungsgröße: rund, Durchmesser bis ca. 5 cm
Menge: 1,000 St

**03.02.01.0026 Öffnungen rund bis ca. 10 cm**
*** wie Position 03.02.01.0025
Abmessungen: rund, Durchmesser bis ca. 10 cm
Menge: 1,000 St

**03.02.01.0027 Öffnungen rund bis ca. 20 cm**
*** wie Position 03.02.01.0025
Abmessungen: rund, Durchmesser bis ca. 20 cm
Menge: 1,000 St

**03.02.01.0028 Öffnen Wände für TGA Zuleitung raumhoch**
Vorhandene Trockenbauwände zur Durchführung der TGA-Installationen schlitzartig öffnen. Vor dem Öffnen bestehender Trockenbaukonstruktionen ist der vorhandene Wandaufbau zu prüfen. Soweit Anforderungen an den Brand- oder Schallschutz bestehen, sind diese nach Abschluss der Installationsarbeiten vollständig und entsprechend der ursprünglichen Konstruktion wiederherzustellen.

Die unteren 5-10 cm sowie die oberen 10-15 cm sind zu erhalten. Die Ausführung ist nach Detailsplanung mit der Bauleitung abzustimmen.

Leistungsumfang:
- Herstellen von schlitzförmigen Wandöffnungen in vorhandenen Trockenbauwänden zur Führung der TGA-Leitungen von der Rohdecke bis in den Doppelboden,
- Öffnen der Wandbekleidung unter Berücksichtigung des vorhandenen Wandaufbaus,
- Ausführung der Wandöffnungen in einem Rastermaß der Trockenbaukonstruktion (Achsmaß max. 62,5 cm),
- Öffnen grundsätzlich auf der Büroseite der Wand unter Berücksichtigung der vorhandenen doppelten Beplankung sowie der örtlichen Gegebenheiten,
- Die Lage der Wandöffnungen richtet sich nach den Ausführungsplänen der Technischen Gebäudeausrüstung sowie den Vorgaben der Bauleitung,
- Die Wandöffnungen sind so anzuordnen, dass eine gemeinsame Leitungsführung für die angrenzenden Büroräume ermöglicht wird,
- Einschließlich aller erforderlichen Nebenleistungen.

Die Öffnungen müssen so platziert werden, dass zwei Räume mit einem Wandschlitz versorgt werden können.

Wände bestehend aus Trockenbau
Wanddicke: ca 125 - 290 mm
Wandhöhe: ca 2,96 - 3,53 m
Breite Wandschlitz: max. 62,5 cm
Ausführungsort: EG bis 3.OG

Abrechnung je Wandöffnung.

inkl. aller benötigten Materialien und Geräte
inkl. Trennung und Entsorgung des Abbruchmaterials
Menge: 10,000 St

**03.02.01.0029 Schließen Wände für TGA Zuleitung raumhoch**
Die zuvor für die Durchführung der TGA-Installationen geöffneten Trockenbauwände nach Abschluss der Installationsarbeiten entsprechend der vorhandenen Bestandskonstruktion fachgerecht schließen.

Leistungsumfang:

- Ergänzen bzw. Erneuern der erforderlichen Unterkonstruktion,
- Ergänzen der Wärmedämmung bzw. Mineralwolledämmung entsprechend der vorhandenen Konstruktion,
- Wiederherstellen der Beplankung entsprechend dem vorhandenen Wandaufbau (doppelt beplankt),
- Herstellen sämtlicher Anschlüsse an die bestehende Massiv- und Trockenbaukonstruktion,
- Fachgerechtes Verspachteln der Plattenstöße und Anschlüsse,
- Herstellen einer für nachfolgende Malerarbeiten geeigneten Oberfläche,
- Einschließlich sämtlicher Befestigungs- und Anschlussmittel sowie aller erforderlichen Nebenleistungen.

Bei den Wänden mit Anforderungen an den Brand- und/oder Schallschutz sind die ursprünglichen Eigenschaften der Wand vollständig wiederherzustellen. Die Ausführung hat entsprechend der vorhandenen Systemkonstruktion, den Herstellerzulassungen sowie den Vorgaben der Bauleitung zu erfolgen.

Abrechnung je geschlossener Wandöffnung.

Wände bestehend aus Trockenbau
Wanddicke  290 mm
Wandhöhe  bis 3,00 m
AusführungsortEG bis 3.OG
Abrechnung je Wandöffnung.

inkl. aller benötigten Materialien und Geräte
inkl. Schließen der Wände in der dazugehörigen Wandqualität (Brandschutz, Schallschutz etc.)
Menge: 10,000 St

**03.02.01.0030 Zulage für Herstellen Öffnungen F90**
Zulage zu allen Vorpositionen Öffnungen für das Herstellen in allen Öffnungsgrößen in F90-Wänden.

Wanddicke: ca 150 - 290 mm
Wandhöhe: ca 2,96 - 3,53 m
Ausführungsort: EG bis 3.OG
Menge: 1,000 St

**03.02.01.0031 Zulage für Herstellen Öffnungen um vorh. Leitungen**
Zulage zu allen Vorpositionen Öffnungen für das Herstellen im Zuge der Wandstellung in allen Öffnungsgrößen um bereits montierte haustechnische Leitungen, Kanäle, etc. herum.
Menge: 1,000 St

**03.02.01.0032 Zulage für nachträgliches Herstellen Öffnungen**
Zulage für nachträgliches Herstellen der vorbeschriebenen Öffnungen in allen Öffnungsgrößen.
Menge: 1,000 St

**03.02.01.0033 Revisionklappen 30 x 30 cm**
Abmessung: 30 x 30 cm

Leitfabrikat: System Knauf Revo 25

Ang. Fabrikat/Typ Ständerwand: '..........................................................'
Menge: 1,000 St

**03.02.01.0034 Zulage Nachträglicher Einbau Revisionsklappen**
Zulage für nachträgliches Einbauen der vorbeschriebenen Revisionsklappen in allen Öffnungsgrößen.
Menge: 1,000 St

**03.02.01.0035 Verstärkung Seekieferplatte**
Herstellen, liefern und montieren von Seekieferplattenstreifen als Unterkonstruktion zwischen den senkrechten Ständer eingebaut, für die spätere Montage von wandhängenden Einbauteilen, Handläufen, Wandschutzplatten, o.ä., Dicke der Plattenstreifenmind. 30 mm
Breite  ca. 20 cm
Länge  je nach Ständerabstand, Einbauhöhebis 3,50m
Menge: 8,000 m

**03.02.01.0036 UA-Profile - 100/40/2mm**
Liefern und im Zuge der Wand- und Vorsatzschalenmontage einbauen als ungelochte senkrechte und waagrechte Profile für Türen, Fenster, freien Wandenden, UK Verstärkung, etc. Befestigung an rohen oder verputzten Stahlbeton-, MW-, GK-Wänden und an Estrichflächen und Rohbetondecken

inkl. aller erforderlichen Befestigungsmittel.

Einzellängen Senkrechtbis 350 cm
Einzellängen Waagrecht100 - 150 cm
Ausführungsort  EG bis 3.OG
Menge: 1,000 m

**03.02.01.0037 UA-Profile - 100/40/2mm ohne Langloch**
Liefern und fachgerechtes Montieren von UA-Profilen ohne Langloch als Verstärkungsprofile innerhalb von Trockenbauwänden und Vorsatzschalen zur Ausbildung von Wandabschlüssen sowie zur Vorbereitung der Aufnahme von Ganzglasanlagen.

Leistungsumfang:
- Liefern der erforderlichen UA-Profile,
- Ausrichten und lotgerechtes Montieren der Profile,
- Befestigung an angrenzenden Massivbauteilen und Trockenbaukonstruktionen, einschließlich Anschlüssen an Stahlbeton-, Mauerwerks- und Gipskartonwände sowie an Rohbetondecken und Estrichflächen,
- Einschließlich sämtlicher erforderlicher Befestigungsmittel, Verbindungselemente und Nebenleistungen.

Die Montage erfolgt gemäß den Ausführungsplänen bzw. nach Anweisung der Bauleitung.

Einzellängen Senkrecht ca. 296 - 353 cm
Einzellängen Waagrecht ca. 100 - 150 cm
Ausführungsort: EG bis 3.OG
Menge: 1,000 m

**03.02.01.0038 Dauerelastischer Anschluss, 10 mm**
aller GK-Bauplatten an Wand, Decke und Zarge, auf Acrylbasis überstreichbar,
Farbe weiß

Wanddicke: ca 150 - 290 mm
Wandhöhe: ca 2,96 - 3,53 m
Ausführungsort: EG bis 3.OG
Fugenbreite bis 10 mm
Menge: 20,000 m

**03.02.01.0039 Dauerelastischer Anschluss, 15 mm**
aller GK-Bauplatten an Wand, Decke und Zarge, auf Acrylbasis überstreichbar,
Farbe weiß,
Wanddicke: ca 150 - 290 mm
Wandhöhe: ca 2,96 - 3,53 m
Ausführungsort: EG bis 3.OG
Fugenbreite bis 15 mm
Menge: 20,000 m

**03.02.01.0040 Sanierung Gebäudedehnfuge in Massivbauteilen_F90**
Bestehende Gebäudedehnfugen im Bereich der Geschossdecken, -boden und -wände fachgerecht sanieren.
Brandschutzfugenabdichtung F90 bzw. EI90 für Massivbaudecken- und Wände >=150mm mit dem elastischen Fugenfüll-System für Fugenbreiten bis 40mm mit Weitung um max. 20 mm, sowie 25 mm Scherung

Besteh. Dehnfugendämmung und Verfugungsmaterial aus Gebäudedehnfugen an der Decke auskratzen,
offenen Fuge b = ca. 40mm, Tiefe= Dicke
Decke = ca. 20 - 25cm
und mit Einkomponenten-Silikondichtstoff F-90 schliessen

Leistungsumfang:
- Entfernen des vorhandenen Fugendichtstoffes sowie der bestehenden Fugenausfüllung,
- Reinigen und Vorbereiten der Fugenflanken,
- Liefern und Einbauen eines bauaufsichtlich zugelassenen Brandschutz-Dehnfugensystems für Bewegungsfugen,
- Einbau sämtlicher systemzugehöriger Komponenten, wie Hinterfüllmaterial, Brandschutzdämmung, Fugendichtstoffe und sonstiger Systembestandteile entsprechend der jeweiligen Herstellerzulassung,
- Fachgerechte Ausbildung der Fugenoberfläche,
- Einschließlich sämtlicher Nebenleistungen.

Bestandsfuge: Fugenbreite: ca. 40 mm
  Fugentiefe: ca. 200 - 250 mm

Das eingebaute System muss die Bewegungen der Gebäudedehnfuge dauerhaft aufnehmen und gleichzeitig die gemäß Brandschutzkonzept geforderte Feuerwiderstandsdauer erfüllen. Das System muss so ausgewählt werden, dass es von der Unterseite der Decke eingebaut werden kann, aber die F90 Funktion beidseitig (Decke und Boden OG) bringen kann.
Die Ausführung hat entsprechend der allgemeinen bauaufsichtlichen Zulassung bzw. der ETA des verwendeten Systems sowie den Herstellervorgaben zu erfolgen.

Abrechnung nach Fugenlänge.
Ausführungsort: EG bis 4.OG
Leitfabrikat: MIGUFIRE FRX

Ang. Fabrikat/Typ: '..........................................................'
Menge: 20,000 m

**03.02.01.0041 Sanierung Gebäudedehnfuge in Trockenbauwände**
Liefern und Herstellen einer Bewegungsfuge im Bereich der Trockenbaukonstruktion über bestehender Gebäudedehnfuge. Die Konstruktion ist unter Erhaltung der Bewegungsaufnahme auszuführen. Hierfür ist ein bauaufsichtlich zugelassenes Bewegungsfugenprofil, bei brandschutztechnischen Anforderungen als geprüftes Brandschutz- Bewegungsfugensystem, einschließlich aller erforderlichen Unterkonstruktionen, Anschlussprofile, Fugenausbildungen und Nebenleistungen einzubauen. Die Ausführung hat gemäß den Herstellervorgaben und den Ausführungsplänen zu erfolgen.

Besteh. Dehnfugendämmung und Verfugungsmaterial aus Gebäudedehnfugen auskratzen, offenen Fuge b= ca. 30mm, t=ca. 40mm und mit Einkomponenten-Silikondichtstoff schliessen

Abrechnung nach Fugenlänge.
Ausführungsort: EG bis 4.OG
Leitfabrikat: Promaseal-Silikon

Ang. Fabrikat/Typ: '..........................................................'
Menge: 20,000 m

**03.02.01.0042 Trockenbauwandergänzung zum Anschluss an Bestandswände**
Herstellen von Trockenbauwandergänzungen zur Ausbildung eines lot- und fluchtgerechten Anschlusses an bestehende Massiv- und Trockenbauwände.

Hierfür sind unregelmäßige Anschlussbereiche durch eine Trockenbauergänzung auszugleichen und zu begradigen. Die Ergänzung ist entsprechend der örtlichen Gegebenheiten auszuführen und grundsätzlich auf die Breite eines UA-Profils zu begrenzen.

Die Vorderkante der Wandergänzung ist mit doppelter GK-Beplankung abzuschließen.

Einschließlich aller erforderlichen Nebenleistungen.

Wandstärke des Bestandes: 115 - 175 mm
Ausführungsort: EG bis 3.OG
Menge: 1,000 m

**03.02.01.0043 Trockenbauwandergänzung zum Anschluss an Bestandswände - doppelter Ständer**
Herstellen von Trockenbauwandergänzungen zur Ausbildung eines lot- und fluchtgerechten Anschlusses an bestehende Massiv- und Trockenbauwände.

Hierfür sind unregelmäßige Anschlussbereiche durch eine Trockenbauergänzung auszugleichen und zu begradigen.

In Bereichen bestehender aufgedoppelter Trockenbaukonstruktionen ist die Wandergänzung entsprechend der vorhandenen Konstruktion mit gegenüberliegenden doppelten UA-Profilen herzustellen. Die Beplankung ist entsprechend der Bestandskonstruktion beidseitig zweilagig auszuführen. Erforderliche Dämmstoffe, Anschlussprofile sowie sämtliche Befestigungs- und Verbindungsmittel sind einzurechnen.

Die Vorderkante der Wandergänzung ist mit doppelter GK-Beplankung abzuschließen.

Einschließlich aller erforderlichen Nebenleistungen.

Wandstärke des Bestandes: 200 - 290 mm
Ausführungsort: EG bis 3.OG
Menge: 1,000 m

**03.02.01.0044 Trockenbauwandergänzung als Anschlussvorbereitung für Holzlamellen-Raumteiler**
Herstellen einer Trockenbauwandergänzung als lot- und fluchtgerechte Anschlusskonstruktion für nachfolgend zu montierende Holzlamellen-Raumteiler.

Die Unterkonstruktion ist entsprechend den örtlichen Gegebenheiten mit UA-Profilen herzustellen sowie dreiseitig zweilagiger Beplankung auszuführen.

Die sichtbare Anschlusskante ist mit erhöhten Anforderungen an Ebenheit und Flucht herzustellen. Die Oberfläche ist so auszuführen, dass eine bündige und passgenaue Montage der nachfolgenden Holzlamellen-Raumteiler ohne zusätzliche Ausgleichsarbeiten möglich ist.

Einschließlich sämtlicher erforderlicher Dämmstoffe, Anschlussprofile, Befestigungs- und Verbindungsmittel sowie aller Nebenleistungen.

Ausführungsort: EG bis 3.OG
Menge: 1,000 m

**03.02.01.0045 Trockenbauwandergänzung als Anschlussvorbereitung für Holzlamellen-Raumteiler - doppelter Ständer**
Herstellen einer Trockenbauwandergänzung als lot- und fluchtgerechte Anschlusskonstruktion für nachfolgend zu montierende Holzlamellen-Raumteiler.

In Bereichen bestehender aufgedoppelter Trockenbaukonstruktionen ist die Wandergänzung analog der Bestandskonstruktion mit gegenüberliegenden doppelten UA-Profilen sowie dreiseitig zweilagiger Beplankung auszuführen.

Die sichtbare Anschlusskante ist mit erhöhten Anforderungen an Ebenheit und Flucht herzustellen. Die Oberfläche ist so auszuführen, dass eine bündige und passgenaue Montage der nachfolgenden Holzlamellen-Raumteiler ohne zusätzliche Ausgleichsarbeiten möglich ist.

Einschließlich sämtlicher erforderlicher Dämmstoffe, Anschlussprofile, Befestigungs- und Verbindungsmittel sowie aller Nebenleistungen.

Ausführungsort: 1.OG bis 4.OG
Menge: 1,000 m

**03.02.01.0046 F90-Abkofferung Stahlträger HEA100**
Liefern und Herstellen einer brandschutztechnischen Bekleidung von Stahlträgern zur Erreichung der Feuerwiderstandsklasse F90 gemäß Brandschutzkonzept.

Ausführung als dreiseitige Trockenbaukonstruktion mit bauaufsichtlich zugelassenem bzw. geprüftem Bekleidungssystem des jeweiligen Herstellers. Die Bekleidung ist entsprechend den Anforderungen der Feuerwiderstandsklasse sowie den Abmessungen des jeweiligen Stahlprofils auszubilden.

Leistungsumfang:
- Herstellen der erforderlichen Unterkonstruktion,
- Liefern und Montieren der Brandschutzbekleidung einschließlich erforderlicher Bekleidungsplatten,
- Ausbildung sämtlicher Eck- und Stoßausbildungen,
- Herstellung aller Anschlüsse an angrenzende Bauteile,
Verspachteln der Plattenstöße entsprechend den Systemvorgaben,
- Einschließlich aller Befestigungs- und Verbindungsmittel sowie sämtlicher Nebenleistungen.

Die Ausführung hat entsprechend den allgemeinen bauaufsichtlichen Zulassungen bzw. ETA, den Herstellervorgaben sowie den Ausführungsplänen zu erfolgen.

Abrechnung nach laufender Meterlänge der bekleideten Stahlträger.

Stahlträger n. Statik: HEA100
Ausführungsort: UG-EG Bauabschnitt 3
Menge: 5,000 m

**03.02.01.0047 F90-Abkofferung Stahlträger HEA120**
Liefern und Herstellen einer brandschutztechnischen Bekleidung von Stahlträgern zur Erreichung der Feuerwiderstandsklasse F90 gemäß Brandschutzkonzept.

Ausführung als dreiseitige Trockenbaukonstruktion mit bauaufsichtlich zugelassenem bzw. geprüftem Bekleidungssystem des jeweiligen Herstellers. Die Bekleidung ist entsprechend den Anforderungen der Feuerwiderstandsklasse sowie den Abmessungen des jeweiligen Stahlprofils auszubilden.

Leistungsumfang:
- Herstellen der erforderlichen Unterkonstruktion,
- Liefern und Montieren der Brandschutzbekleidung einschließlich erforderlicher Bekleidungsplatten,
- Ausbildung sämtlicher Eck- und Stoßausbildungen,
- Herstellung aller Anschlüsse an angrenzende Bauteile,
Verspachteln der Plattenstöße entsprechend den Systemvorgaben,
- Einschließlich aller Befestigungs- und Verbindungsmittel sowie sämtlicher Nebenleistungen.

Die Ausführung hat entsprechend den allgemeinen bauaufsichtlichen Zulassungen bzw. ETA, den Herstellervorgaben sowie den Ausführungsplänen zu erfolgen.

Abrechnung nach laufender Meterlänge der bekleideten Stahlträger.

Stahlträger n. Statik: HEA 120
Ausführungsort: UG-EG Bauabschnitt 3
Menge: 5,000 m

**03.02.01.0048 Öffnen Doppelboden und seitl. Lagern**
Vorhandene Doppelbodenplatten im erforderlichen Umfang beschädigungsfrei aufnehmen und seitlich lagern, um die Verlegung der Elektroinstallationen im Doppelboden zu ermöglichen.

Leistungsumfang:
- Aufnehmen der vorhandenen Doppelbodenplatten einschließlich erforderlicher Rand- und Passplatten,
- Sortenreines und geordnetes Zwischenlagern der aufgenommenen Platten im jeweiligen Arbeitsbereich,
- Schutz der aufgenommenen Doppelbodenplatten vor Beschädigung und Verschmutzung bis zum Wiedereinbau,
- Einschließlich sämtlicher erforderlicher Nebenleistungen.

Die Leistung umfasst ausschließlich das Öffnen und Zwischenlagern der Doppelbodenplatten. Der Wiedereinbau wird gesondert vergütet.

Ausführungsort  EG-3.OG
Menge: 15,000 m

##### 03.02.02 Vorsatzschalen

**03.02.02.0001 VS, W626, 100 mm, Q2,**
Liefern und herstellen von Vorsatzständerwände
Wanddicke  100 mm
Höhe  bis 3,50 m
Feuerwiderstandsklasse--
bewertetes
Schalldämm-MaßR`w,R = -
Dämmschicht:  -
Einbaubereich  1 nach DIN 4103-1
Oberfläche  Q2, geschliffen
Ständerprofile  75 mm
Ausführungsort:  EG bis 3.OG

inkl. herstellen sämtlicher umlaufender Anschlüsse mit geeigneten Dübeln, sowie Verwendung von Knauf-Dichtungsband / Trennwandkitt oder gleichwertiger Art.
inkl. aller Materialien und Nebenleistungen.
freistehend.

Leitfabrikat: System Knauf W 626
Menge: 266,000 m2

**03.02.02.0002 Minderpreis Spachtelung Q1**
Minderpreis für die Ausführung der Spachtelung an den Vorsatzschalen un Q1, antelle der Q2 (siehe Vorposition).
Ausführungsort: EG bis 3. OG, wo Wandfliesen angebracht werden.
Menge: 200,000 m2

**03.02.02.0003 Mehrpreis Spachtelung Q3**
Mehrpreis für die Ausführung der Spachtelung an den Vorsatzschalen in  Q3, antelle der Q2 (siehe Vorposition).
Ausführungsort: EG bis 3. OG, oberhalb der Wandfliesen (ab ca. 1,2m).
Höhe Spachtelung bis 10 cm über abgeh. Decke in Q3.
Ausführung nach Anhang A, DIN 18340.
Menge: 180,000 m2

**03.02.02.0004 Zulage für Kleinflächen**
Kleinflächen bis ca. 2,5 m²
Menge: 3,000 m2

**03.02.02.0005 Zulage Wandabstellung vorab**
Zulage / Mehrkosten für den Mehraufwand der Wandabstellungen vorab, vor der Gesamtschließung der Trockenbauwand zur frühzeitigeren Einbringung des Estrichs.
Abrechung nach lfdm Wandabstellung.
Menge: 85,000 m

**03.02.02.0006 Innen-/Außenecke 90 Grad**
Zulage zu den Vorpositionen Wand-Vorsatzschale das Ausbilden einer 90° Ecke incl. dem Einspachteln von einer Eckschutzschiene und aller Materialien und Nebenleistungen. Abrechnung gesamte Eckausbildung einer Wand (beide Beplankungslagen (Aussen- u. Innenecke) als 1 Stück Ecke in lfm.
Menge: 20,000 m

**03.02.02.0007 Abkofferungen/Rohrverkleidungen bis 0,60m**
*** Bezugsbeschreibung
Herstellen von Abkofferungen senkrecht und waagrecht mit GKB-Platten, D = 12,5 mm in verschiedenen Querschnitten, einschl. Unterkonstruktion, in Winkelform, einschl. malerfertiger Verspachtelung incl. aller Materialien und Nebenleistungen.
Abwicklungslänge bis ca. 0,60 m
Menge: 10,000 m

**03.02.02.0008 Abkofferungen/Rohrverkleidungen bis 1,00m**
*** wie Position 03.02.02.0007
wie vor, jedoch:
Abwicklungslänge bis ca. 1,00 m
Menge: 1,000 m

**03.02.02.0009 Abkofferungen/Rohrverkleidungen bis 1,00m, F90**
*** wie Position 03.02.02.0007
wie vor, jedoch:
Brandschutzanforderung  F-90
Abwicklungslängebis ca. 1,00 m
Menge: 1,000 m

**03.02.02.0010 Öffnung bis ca. 10 x 10 cm**
*** Bezugsbeschreibung
Zulage zu den Vorpositionen Wand-Vorsatzschale für die Herstellung von Öffnungen. Im Zuge der Wandmontage, durchgehend herstellen, zur Durchführung haustechnischer Installationsleitungen
- Fugen mit Gipsspachtel füllen
- inkl. erforderlicher Unterkonstruktion

Wanddicke  75 mm
Wandhöhe  bis 3,50 m
Ausführungsort  EG bis 3.OG
Öffnungsgröße  ca. bis 10 x 10 cm
Menge: 5,000 St

**03.02.02.0011 Öffnung bis ca. 20 x 20 cm**
*** wie Position 03.02.02.0010
wie vor, jedoch:
Öffnungsgröße  bis ca. 20 x 20 cm
Menge: 5,000 St

**03.02.02.0012 Öffnung bis ca. 30 x 30 cm**
*** wie Position 03.02.02.0010
wie vor, jedoch:
Öffnungsgröße  bis ca. 30 x 30 cm
Menge: 5,000 St

**03.02.02.0013 Öffnungen rund bis ca. 5 cm**
*** Bezugsbeschreibung
Zulage zu den Vorpositionen Wand-Vorsatzschale für die Herstellung von Öffnungen. Im Zuge der Wandmontage, durchgehend herstellen, zur Durchführung haustechnischer Installationsleitungen.
- Fugen mit Gipsspachtel füllen
- inkl. erforderlicher Unterkonstruktion

Wanddicke  75mm
Wandhöhe  bis ca 3,50 m
Ausführungsort  EG bis 3.OG
Öffnungsgröße  rund, Durchmesser bis ca. 5 cm
Menge: 84,000 St

**03.02.02.0014 Öffnungen rund bis ca. 10 cm**
*** wie Position 03.02.02.0013
Abmessungen: rund, Durchmesser bis ca. 10 cm
Menge: 66,000 St

**03.02.02.0015 Öffnungen rund bis ca. 20 cm**
*** wie Position 03.02.02.0013
Abmessungen: rund, Durchmesser bis ca. 20 cm
Menge: 20,000 St

**03.02.02.0016 Öffnungen rund bis ca. 30 cm**
*** wie Position 03.02.02.0013
Abmessungen: rund, Durchmesser bis ca. 30 cm
Menge: 1,000 St

**03.02.02.0017 Zulage für Herstellen Öffnungen F90**
Zulage zu allen Vorpositionen Öffnungen für das Herstellen in allen Öffnungsgrößen in F90-Vorsatzschalen.
Menge: 1,000 St

**03.02.02.0018 Zulage für Herstellen Öffnungen um vorh. Leitungen**
Zulage zu allen Vorpositionen Öffnungen für das Herstellen im Zuge der Wandstellung in allen Öffnungsgrößen um bereits montierte haustechnische Leitungen, Kanäle, etc. herum.
Menge: 5,000 St

**03.02.02.0019 Zulage für nachträgliches Herstellen Öffnungen**
Zulage für nachträgliches Herstellen der vorbeschriebenen Öffnungen in allen Öffnungsgrößen.
Menge: 5,000 St

**03.02.02.0020 Revisionklappen 30 x 30 cm**
Abmessung: 30 x 30 cm
Menge: 5,000 St

**03.02.02.0021 Revisionklappen 40 x 40 cm**
Abmessung: 40 x 40 cm
Menge: 1,000 St

**03.02.02.0022 Revisionklappen 50 x 50 cm**
Abmessung: 50 x 50 cm
Menge: 1,000 St

**03.02.02.0023 Revisionklappen F90 40 x 40 cm**
als Brandschutzausführung, Feuerwiderstandsklasse DIN
4102-2 F90

Abmessung: 40 x 40 cm.
Menge: 1,000 St

**03.02.02.0024 Zulage Nachträglicher Einbau Revisionsklappen**
Zulage für nachträgliches Einbauen der vorbeschriebenen Revisionsklappen in allen Öffnungsgrößen.
Menge: 1,000 St

**03.02.02.0025 Zulage Beplankung Hartgipsplatte, einlagig**
Zulage zu vor beschriebene Plankung für den Entfall der zweiten Lage Gipsbauplatte und der Lieferung und Montage einer HartgipsPlatte als zweite Lage.

Leitprodukte: Rigips Habito,
alternativ Knauf Diamant GKFI je nach verwendem System.
Menge: 20,000 m²

##### 03.02.03 Decken

*Hinweis: Langfeldrasterdecke, Ecophon Focus D/A_L.H. 2,50 m*

**03.02.03.0001 Abgehängte Akustikdecke 20mm_Ecophon Fokus D/A**
Akustikdeckensystem mit einem Schallabsorptionsgrad
αw = 0,90 gemäß DIN EN ISO 11654 bei 200mm totaler Konstruktionshöhe.
Akustikdeckensystem aus Glaswolle
- Format (mm): 1720x600, 2000x600, 2400x600 (*)
- Kantenausführung: Längsseite/ Querseite: D (ähnlich DIN EN 13964)/ A (gem. DIN EN 13964); farbbeschichtet weiß
- Demontierbarkeit: leicht montierbar, sowie de- und remontierbar
- Gesamtgewicht: 2 kg/m²
- Oberfläche: Akutex FT (*) sichtseitig homogene weiße Farboberfläche, Kanten farbbeschichtet (ähnlich NCS S 0500-N, ähnlich RAL 9003)
- Rückseite: Glasvlies
- Farbe: White Frost (*) ähnlich NCS S 0500-N, Lichtreflexionsgrad: 85%, Glanzgrad < 1
- Baustoffklasse: nicht brennbar, A2-s1,d0 (gem. DIN EN 13501-1)
- Umwelteinfluss: vollständig recycelbar;
- Absorptionsklasse: A (gem. DIN EN ISO 11654), αw = 0,90
- Praktischer Absorptionsgrad αp: 125Hz = 0,55; 250Hz = 0,80; 500Hz = 0,95; 1000Hz = 0,90; 2000Hz = 1,00; 4000Hz = 1,00 gemäß DIN EN ISO 11654 bei einer totalen Konstruktionshöhe von 200 mm
- Artikulationsklasse AC: 180 (gem. ASTM E 1111 und E 1110)
- Reinigung: täglich Staubwischen und Staubsaugen sowie wöchentliche Feuchtreinigung möglich
Produktname Akustikdeckenplatte: Ecophon Focus D/A
System-Unterkonstruktion
- leicht montierbar sowie de- und remontierbar
- verzinkte Stahlblechprofile für trockene Umgebungen in Korrosionsschutzklasse C1 nach EN ISO 12944-2
- sichtseitig weiß matt Glanzgrad 5 (ähnl. NCS S0500-N, bzw. RAL9003), weiß Glanzgrad 20 (ähnl. NCS S0500-N, bzw. RAL9003), grau metallic (ähnl. NCS S2502-B, bzw. RAL9006) oder schwarz matt Glanzgrad 3 (ähnl. NCS S9000-N, bzw. RAL9005)(*)
- ca. 2 kg/m² (UK + Akustikplatte)

Ausführungsort: EG bis 3.OG

Leitfabrikat Deckensystem: Ecophon Fokus D/A

Ang. Fabrikat/Typ: '..........................................................'
Menge: 370,000 m2

**03.02.03.0002 Wandanschluss mittels Connect Stufenwandwinkel 8152, 17x8,5x10x15 mm**
Ausführung mittels Stufenwandwinkel, 17x8,5x10x15 mm, L=3000 mm, weiß
(ähnl. RAL 9003)

Der Stufenwandwinkel ist mit einem maximalen Befestigungsabstand von 300 mm mit
zugelassenen Befestigungsmitteln zu befestigen.
Je aufliegende T-Schiene ist ein zum System passender Aufstecksockel des Herstellers zwischen T-Schiene und Stufenwandwinkel einzusetzen
mit beispielsweise Ecophon Connect Stufenwandwinkel 8152, 17x8,5x10x15 mm

Ang. Fabrikat/Typ: '..........................................................'
Menge: 460,000 m

**03.02.03.0003 Kantenversiegelung mittels Connect Kantenfarbe 0691**
Entstandene Anschnitte sind mittels der zum System passenden Kantenfarbe des Herstellers zu versiegeln.
Menge: 100,000 m

**03.02.03.0004 Wandanschluss/ Gehrungsschnitt**
Die Profile sind in den Ecken sauber auf Gehrung zu schneiden.
Menge: 40,000 St

**03.02.03.0005 Zulage für Schrägschnitt**
Zulage zu den Vorpositionen Decke Gipskarton für den schrägen Verlauf  (ca. 15 ° Winkel) eines Deckenstreifens.

Beplankung mit Akustikdeckenplatten, Dicke 20 mm
inkl. aller Materialien und Nebenleistungen.

Ausführung gem. Arhitekturplanung.

Einbauort: falls erforderlich
Menge: 1,000 m

*Hinweis: GK-Decke, geschlossen / gelocht_L.H. 2,50 m*

**03.02.03.0006 GK- Decke, abgehängt, MD 10RB**
Liefern, einbauen einer untergehängten Decke nach DIN 18168, Teil 1, incl. Unterkonstruktion als doppelter Metallprofilrost, Tragfähigkeitsklasse der Unterkonstruktion gemäß DIN 18168 Teil 2 - 0,4 kN (40 kg). Abhängung mit Noniushängern und Justierstäben an bauseitiger Stahlbetondecke und Beplankung Gipskartonbauplatten, Dicke 12, 5 mm, Fugen und Schraubenköpfe verspachtelt und malerfertig geschlifffen, Oberflächenqualität Q3, incl. aller Materialien und Nebenleistungen
Rohdecke bei ca. 4,75m über OK FFB. Die Abhängehöhe von UK-Trapezblechdach beträgt ca. 1,10 -2,30 m,

Ausführungsort: EG bis 3.OG
Abhanghöhe: EG  = ca. 1,23 m
        1. - 3. OG  = ca.  0,37 m

Leitfabrikat: MD 10RB oder gleichwertig

Ang. Fabrikat/Typ: '..........................................................'
Menge: 370,000 m2

**03.02.03.0007 Zulage GK-Decke als Akustikdecke, Quadratlochung 12/25 Q**
Zulage zu vorbeschriebenen Deckenbekleidungen / Unterdecken, für
oberste Lage als spezielle Gipskartonbauplatte als Schallschutzplatte
System  Rigips Quadratlochung 12/25 Q
  RiGitone ActiveÀir 12/25 Q
Menge: 150,000 m2

**03.02.03.0008 Zulage GK-Decke als Akustikdecke, Mineralwollauflage d=30 mm**
Zulage zu vorbeschriebenen Deckenbekleidungen / Unterdecken, für
den Mehrpreis der oberseitigen, flächign Verlegung einer Mineralwollauflage
System  Isover Akustic SSP 1 oder Ultimate TP-039_ d = 30 mm
Menge: 150,000 m2

**03.02.03.0009 Randfries, glatt; = 20cm**
Zulage zu den Vorpositionen Gipskartondecken gelocht für das Herstellen eines Friesstreifens umlaufend durch verspachteln und sauber verschleifen der Lochung, einschl. aller erforderlichen Materialien und sonstiger Nebenleistungen
Ausführung Randfries ebenengleich zur Decke.
Oberfläche  glatt
Breite  20 cm
Spachtelung  Q3 nach Anhang A, DIN 18340
Menge: 58,000 m

**03.02.03.0010 Randfries, glatt; = 85cm**
Ausführung wie vor beschrieben, jedoch:
Ausführung Randfries ebenengleich zur Decke.
Oberfläche  glatt
Breite  85 cm
Spachtelung  Q3 nach Anhang A, DIN 18340
Menge: 46,000 m

**03.02.03.0011 Zulage für Schrägschnitt**
Zulage zu den Vorpositionen Decke Gipskarton für den schrägen Verlauf  (ca. 45 ° Winkel).

Beplankung mit Akustikdeckenplatten, Dicke 20 mm
inkl. aller Materialien und Nebenleistungen.

Ausführung gem. Arhitekturplanung.

Einbauort: 2.OG und 3.OG
Menge: 26,000 m

*Hinweis: Rasterdecke, Ecophon Opta E_L.H. 2,50 m*

**03.02.03.0012 Abgehängte Rasterdecke 62,5x62,5, Sichtraster_Ecophon Opta E**
Liefern und fachgerecht montieren einer abgehängten Akustikdecke als Systemdecke, bestehend aus hochabsorbierenden Deckenplatten aus glasfaserverstärkter Glaswolle.
- Fabrikat: Ecophon Opta™ E
- Systemdetails: Vertiefte Unterkonstruktion (Kante E) mit Schatteneffekt zur Akzentuierung der einzelnen Platten und teilweiser Verdeckung des Profilsystems. Jede Platte einzeln leicht montierbar und demontierbar.
- Plattenformat: z. B.  625 x 625 mm
- Materialstärke: 15 mm
- Oberfläche: Sichtbare Seite mit eingefärbtem Glasvlies in Weiß (ähnlich White190), Rückseite mit unbeschichtetem Vlies.
- Schallabsorption: Absorptionsklasse A gemäß DIN EN ISO 11654.
- Brandschutz: Nicht brennbar, Klassifizierung A2-s1, d0 nach DIN EN 13501-1 (Glaswollkern geprüft nach EN ISO 1182).
- Unterkonstruktion: Sichtbares, vertieftes Korrosionsgeschütztes T-Profilsystem (z. B. Connect T24 / T15), abgehängt mit Schnellspannabhängeern und wandseitig eingefasst mit passenden Wandwinkeln gemäß Herstellervorgaben.
- Nachhaltigkeit / Raumklima: Erfüllt strenge VOC-Anforderungen (Indoor Air Comfort, emissionsarm).

Ausführungsort: EG bis 3.OG

Leitfabrikat Deckensystem: Ecophon Opta E

Ang. Fabrikat/Typ: '..........................................................'
Menge: 176,000 m2

**03.02.03.0013 Kantenversiegelung**
Entstandene Anschnitte sind mittels der zum System passenden Kantenfarbe des Herstellers zu versiegeln.

mittels beispielsweise Connect Kantenfarbe 0691
Menge: 50,000 m

**03.02.03.0014 Zulage Verstärkung 5-20 kg**
Zulage zur Vorposition Abgehängte Akustikdecke für das Liefern und Montieren einer zusätzliche Verstärkung der Abhängekonstruktion für Einbauleuchten und andere Einbauten, Gewicht ca. 5 - 20 kg
Menge: 10,000 St

**03.02.03.0015 Zulage für Zuschnitt**
Zulage zu den Vorpositionen Rasterdecke für den  Zuschnitt der Profile und Einlegeplatten als Passstreifen.

Ausführung gem. Architekturplanung.

Einbauort: EG und 3.OG
Menge: 124,000 m

**03.02.03.0016 Verstärkung auf der Decke - Schraubrecht**
Zulage zu den Vorpositionen abgeh. GK-Decken für das Liefern und Montieren von Verstärkungen  mit einer Tischlerplatte oder glw., d=ca. 13mm, Größe ca. 550x550mm, in die Decke zwischen der UK eingebaut im Bereich der abgehängten Lichtbänder als Schraubrecht.
Menge: 140,000 St

**03.02.03.0017 Verstärkung auf der Decke - Spot - 21 x 21cm**
*** Bezugsbeschreibung
Zulage zu den Vorpositionen abgeh. GK-Decken für das Liefern und Montieren von Verstärkungen mit einer Tischlerplatte oder glw., d=ca. 13mm, Größe ca. 550x550mm, in die Decke zwischen der UK eingebaut für den späteren Einbau eines Deckenspots. In der Platte ist ein Ausschnitt 210x210mm vorzusehen.
Menge: 10,000 St

**03.02.03.0018 Verstärkung auf der Decke - Spot - rund 68mm**
*** wie Position 03.02.03.0017
In der Platte ist ein Ausschnitt rund, Durchmesser 68mm vorzusehen.
Menge: 280,000 St

**03.02.03.0019 Verstärkung auf der Decke - Spot - rund 200mm**
*** wie Position 03.02.03.0017
In der Platte ist ein Ausschnitt rund, Durchmesser 200mm vorzusehen.
Menge: 1,000 St

**03.02.03.0020 Aussparung für Lichtleisten b=80mm**
Zulage zu den Vorpositionen abgeh. GK-Decken für die Herstellung von Öffnungen. Im Zuge der Deckenmontage ist für die bauseitige Lichtleiste eine linienförmige Aussparung herzustellen. Abrechnung nach laufende Meter.
Öffnungsbreite: ca. 80mm
Einzellängen ca. 30 cm
Menge: 1,000 m

**03.02.03.0021 Öffnung bis ca. 10 x 10 cm**
Zulage zur Vorposition Abgehängte Akustikdecke für die Herstellung von Öffnungen. Im Zuge der Deckenmontage, zur Durchführung haustechnischer Installationsleitungen, herstellen.
Öffnungsgröße: ca. bis 10 x 10 cm
Menge: 10,000 St

**03.02.03.0022 Öffnung bis ca. 20 x 20 cm**
Öffnungsgröße: bis ca. 20 x 20 cm
Menge: 10,000 St

**03.02.03.0023 Öffnung bis ca. 25 x 25 cm**
Öffnungsgröße: bis ca. 25 x 25 cm
Menge: 1,000 St

**03.02.03.0024 Öffnung bis ca. 30 x 30 cm**
Öffnungsgröße: bis ca. 30 x 30 cm
Menge: 1,000 St

**03.02.03.0025 Öffnung bis ca. 40 x 40 cm**
Öffnungsgröße: bis ca. 40 x 40 cm
Menge: 1,000 St

**03.02.03.0026 Öffnungen rund bis ca. 3 cm**
*** Bezugsbeschreibung
Zulage zur Vorposition Abgehängte Akustikdecke für die Herstellung von Öffnungen. Im Zuge der Deckenmontage, zur Durchführung haustechnischer Installationsleitungen, herstellen.
Öffnungsgröße: rund, Durchmesser bis ca. 3 cm
Menge: 30,000 St

**03.02.03.0027 Öffnungen rund bis ca. 5 cm**
Abmessungen: rund, Durchmesser bis ca. 5 cm
Menge: 20,000 St

**03.02.03.0028 Öffnungen rund bis ca. 10 cm**
*** wie Position 03.02.03.0026
Abmessungen: rund, Durchmesser bis ca. 10 cm
Menge: 10,000 St

**03.02.03.0029 Öffnungen rund bis ca. 20 cm**
*** wie Position 03.02.03.0026
Abmessungen: rund, Durchmesser bis ca. 20 cm
Menge: 1,000 St

**03.02.03.0030 Öffnungen rund bis ca. 30 cm**
*** wie Position 03.02.03.0026
Abmessungen: rund, Durchmesser bis ca. 30 cm
Menge: 1,000 St

**03.02.03.0031 Revisionsklappe in Decke, 60/60cm, glatt**
Revisionsklappe passend für Decke liefern und einbauen.
Abmessungen:  60 x 60 cm
Oberfläche glatt
Anforderungen Brandschutz  keine
Menge: 24,000 St

**03.02.03.0032 Revisionsklappe in Decke, 60/60cm, Quadratlochung 12/25 Q**
Revisionsklappe passend für Decke liefern und einbauen.
Abmessungen:  60 x 60 cm
Oberfläche Quadratlochung 12/ 25
Anforderungen Brandschutz  keine
Menge: 11,000 St

**03.02.03.0033 Bewegungsfuge in abgehängten Decke**
Herstellen einer Bewegungsfuge in einer abgehängten Trockenbaudecke gemäß den anerkannten Regeln der Technik und den Herstellervorgaben.

Die Bewegungsfuge ist durchgehend über die gesamte Konstruktion auszubilden und umfasst die Unterkonstruktion sowie die Beplankung.
Ausführung wie folgt:
- Unterbrechung der Akustikdecke und Montage zweier Streifen GK-Decke in einer Breite von jeweils 10 cm.
- Montage von Deckenkantenprofilen an den Schnittkanten der Beplankungslage der GK-Decke.
- Montage / Hinterlegung eines GK-Streifens an der Trennung der beiden "Friese". Fugenbreite ca. 2cm.

Einschließlich aller erforderlichen Befestigungs- und Anschlussmittel.
Ausführung einschließlich fachgerechter Ausbildung der Plattenanschlüsse, Verspachtelung der Anschlussbereiche sowie sauberem Übergang der sichtbaren Oberfläche.
Menge: 30,000 m

**03.02.03.0034 Bereitstellen von Reservedeckenplatten Akustikdecke**
für bauseitige Auswechselungen bzw. Änderungen und Ergänzungen,
cm, sonst wie Hauptposition.

Leitfabrikat Einlegeplatten: Ecophon Fokus D/A, 20mm

Ang. Fabrikat/Typ: '..........................................................'
Menge: 5,000 St

**03.02.03.0035 Schürzenanschluss gerade an Spritzdecke, Breite 10 bis 20cm**
Zulage zur Vorposition Abgehängte Akustikdecke  für das Liefern und nach Herstellervorschrift Montieren eines Schürzenanschlußes an die im Vortitel beschriebene senkrechte GK-Abstellung inkl. Befestigungsmaterial.

F-Form-Winkel zum Aufstecken auf die untere Kante der Abstellungsplatte,d =12,5 mm, Farbe wie Deckenschienen. In den Ecken sind die Profile sauber auf Gehrung zu stoßen.
Menge: 10,000 m

**03.02.03.0036 Brandschutz-Abkofferung gerade F90**
Liefern und Herstellen von Brandschutz-Deckenschürzen der Feuerwiderstandsklasse F90 als senkrechter Deckenabschluss im Bereich oberhalb der Aluminium-Rohrrahmentüren.

Ausführung als Trockenbaukonstruktion mit bauaufsichtlich zugelassenem Brandschutzsystem entsprechend den Anforderungen der Feuerwiderstandsklasse F90.

Leistungsumfang:
- Herstellen der Unterkonstruktion einschließlich Befestigung an der Rohdecke,
- Bekleidung eines vorhandenen QHP-Profils (100 × 50 mm) mit einem zugelassenen Brandschutzsystem,
- Beidseitige Brandschutzbeplankung entsprechend den Anforderungen des verwendeten Trockenbausystems,
- Ausbildung sämtlicher Eck-, Stoß- und Anschlussbereiche,
- Verspachteln der Plattenstöße entsprechend den Systemvorgaben,
- Einschließlich aller erforderlichen Befestigungs- und Verbindungsmittel sowie sämtlicher Nebenleistungen.

Schürzenhöhe: ca. 38 cm.

Die Ausführung hat entsprechend den Ausführungsplänen, dem Brandschutzkonzept sowie den Herstellervorgaben des verwendeten Brandschutzsystems zu erfolgen.

Ausführungsort: EG - 3.OG
Menge: 1,000 m

**03.02.03.0037 Brandschutz-Abkofferung gerundet F90**
Liefern und Herstellen einer gerundeten Deckenschürze aus Trockenbau als Anschluss zwischen neuer abgehängter Decke und erhaltener Bestands-Spritzdecke.

Die Deckenschürze dient der Ausbildung eines gerundeten und optisch hochwertigen Deckenabschlusses, ohne Eingriff in die vorhandene Spritzdeckenoberfläche.

Leistungsumfang:
- Herstellen der Unterkonstruktion aus CW- und UW-Profilen einschließlich der erforderlichen Anpassungen zur Ausbildung der Rundung,
- Befestigung der Konstruktion entsprechend den statischen und konstruktiven Erfordernissen,
- Beidseitige zweilagige Beplankung mit für den jeweiligen Biegeradius geeigneten Gipskartonplatten entsprechend dem verwendeten Trockenbausystem,
- Fachgerechte Ausbildung der Rundung einschließlich aller erforderlichen Formteile und Unterkonstruktionsanpassungen,
- Ausbildung sämtlicher Eck-, Stoß- und Anschlussbereiche,
- Herstellung einer durchgehenden Schattenfuge zwischen Bestands-Spritzdecke und Deckenschürze,
- Verspachteln der Plattenstöße und der Rundung entsprechend den Anforderungen der nachfolgenden Oberflächenbearbeitung,
- Einschließlich sämtlicher Befestigungs- und Verbindungsmittel sowie aller erforderlichen Nebenleistungen.

Abmessungen:
- Schürzenhöhe: ca. 32 cm,
- Schürzenbreite: ca. 49,5 cm.

Die Ausführung erfolgt gemäß den Ausführungsplänen bzw. den Detailzeichnungen und nach Anweisung der Bauleitung. Die vorhandene Spritzdecke ist während der Arbeiten vor Beschädigungen zu schützen.

Abrechnung nach laufender Meterlänge.
Menge: 1,000 m

**03.02.03.0038 Akustikdeckensystem Höhenversatz, 10 - 30 cm, 20mm Glaswolle**
Akustikdeckensystem mit einem Schallabsorptionsgrad
αw = 0,95 gemäß DIN EN ISO 11654 bei 200mm totaler Konstruktionshöhe.
Akustikdeckenplatte aus Glaswolle

- Format (mm): XL 1900x600
- Kantenausführung: Ds (patentiert, verdeckte UK); farbbeschichtet weiß
- Demontierbarkeit: nicht demontierbar
- Oberfläche: Akutex FT (*) sichtseitig homogene weiße Farboberfläche
- Rückseite: Glasvlies
- Farbe: White Frost (*) ähnlich NCS S 0500-N,
- Lichtreflexionsgrad: 85%, Glanzgrad < 1
- Baustoffklasse: nicht brennbar, A2-s1,d0 (gem. DIN EN 13501-1)
- Umwelteinfluss: vollständig recycelbar, aus recyceltem Altglas (Anteil > 70%) mit umweltfreundlichem Bindemittel; zertifiziert gemäß EPD Typ III
- Absorptionsklasse: A (gem. DIN EN ISO 11654), αw = 0,95
Praktischer Absorptionsgrad αp: 125Hz = 0,55; 250Hz = 0,85; 500Hz = 0,90; 1000Hz = 0,90; 2000Hz = 1,00; 4000Hz = 1,00 gemäß DIN EN ISO 11654 bei einer totalen Konstruktionshöhe von 200 mm

Reinigung: täglich Staubwischen und Staubsaugen sowie wöchentliche Feuchtreinigung möglich
Leitfabrikat: Akustikdeckenplatte: Focus Fixiform Ds (*)

System-Unterkonstruktion
leicht montierbar
verzinkte Stahlblechprofile für trockene Umgebungen in Korrosionsschutzklasse C1 nach EN ISO 12944-2
sichtseitig weiße Oberfläche (ähnl. RAL 9003) (*)
Produktname UK: Ecophon Connect PL(*)
Menge: 1,000 m

**03.02.03.0039 Akustikdeckensystem Höhenversatz, 31 - 50 cm, 20mm Glaswolle**
Herstellen von senkrechten GK-Schürzen in den vorbeschriebenen Deckenbekleidungen und Unterdecken bei Deckensprüngen, bestehend aus Beplankung, Unterkonstruktion und evtl. erf. Dämmung.

Höhe 31-50 cm
Menge: 1,000 m

##### 03.02.04 Trockenputz

**03.02.04.0001 Haftgrund auf Betonflächen**
Vorgrundieren von Stahlbetonflächen als Haftbrücke für den nachfolgend beschriebenen Trockenputz mit einem anerkannten Grundiermittel.
Menge: 1,000 m2

**03.02.04.0002 Liefern und herstellen Trockenputz**
System Knauf W 611 oder gleichwertiger Art, Höhe bis ca. 3,53m, inkl. fluchtgerechtes ausrichten, Beplankung nach DIN 18 183 E, Einbaubereich 1 nach DIN 4103 T1. Befestigung direkt an Massivstützen oder -wände (Stahlbeton) u.ä. Die Beplankung einseitig mit d = 9,5 mm Gipskartonbauplatten, stoßversetzt verschraubt Die Plattenstöße und Schraubenköpfe sind zu verspachteln und malerfertig herzustellen,

inkl. herstellen sämtlicher umlaufender Anschlüsse mit geeigneten Dübeln, sowie Verwendung von Knauf-Dichtungsband/Trennwandkitt oder gleichwertiger Art inkl. aller Materialien und Nebenleistungen.

Ausführungsort: EG - 3.OG

Leitfabrikat: System Knauf W 611

Ang. Fabrikat/Typ Trockenputz: '..........................................................'
Menge: 1,000 m2

**03.02.04.0003 Zulage für Bekleidung der Leibungen**
Zulage zu der Vorposition Trockenputz für die Bekleidung von Leibungen. Befestigung mittels Ansetzbinder.
Leibungstiefe ca. 25 - 35 cm
Menge: 1,000 m

**03.02.04.0004 Wandbekleidung 1x GKB**
Zusätzliche Beplankung einer bauseitig vorhandenen Trockenbauwand mit vorh. Gipskarton- und/oder Fermacellplattenbekleidung teilw. mit Anstrich und Glasgewebetapette durch das Aufbringen einer zusätzlichen Gipskartonbauplatte GKB, 12,5mm, Beplankung nach DIN 18 183 E, Einbaubereich 1 nach DIN 4103 T1. Höhe bis ca. 5,80 m. Die Plattenstöße und Schraubenköpfe sind zu verspachteln und malerfertig herzustellen, incl. herstellen sämtlicher umlaufender Anschlüsse, aller Materialien und Nebenleistungen.
Menge: 1,000 m2

#### 03.04 Stundenlohnarbeiten / Fahrzeuge / Maschinen / Material

##### 03.04.01 Stundenlohn

*Hinweis: Stundenlohnarbeiten*
Für unvorhergesehene Arbeiten die nur auf ausdrückliche Anweisung der Bauleitung durchzuführen sind, werden folgende Regieleistungen in Ansatz gebracht. Diese Leistungen sind täglich der Bauleitung zur Unterschrift vorzulegen und monatlich abzurechnen. In sämtliche Löhne sind alle Lohnnebenkosten mit einzurechnen.

**03.04.01.0001 Vorarbeiter**
Menge: 80,000 h

**03.04.01.0002 Facharbeiter**
Menge: 80,000 h

**03.04.01.0003 Helfer**
Menge: 80,000 h

##### 03.04.03 Material

**03.04.03.0001 Gewebefolie**
Gewebefolie als Plane mit Ösen
Menge: 100,000 m2

**03.04.03.0002 Baufolie**
Baufolie 0,2 mm
Menge: 100,000 m2

**03.04.03.0003 Klebeband**
Gewebeverstärktes Klebeband
Menge: 100,000 Roll

**03.04.03.0004 Fireboardplatte 20mm**
Menge: 10,000 m2

**03.04.03.0005 UW Profil 75/0,6mm**
Menge: 10,000 m

**03.04.03.0006 UW Profil 100/0,6mm**
Menge: 10,000 m

**03.04.03.0007 CW Profil 75/0,6mm**
Menge: 10,000 m

**03.04.03.0008 CW Profil 100/0,6mm**
Menge: 10,000 m

**03.04.03.0009 UA Profil 100/2mm**
Menge: 10,000 m

**03.04.03.0010 CD Profil 60/27mm**
Menge: 10,000 m

**03.04.03.0011 Mineralwolldämmung 60mm**
Menge: 10,000 m2

**03.04.03.0012 Mineralwolldämmung 80mm**
Menge: 10,000 m2

**03.04.03.0013 Alu-Kantenschutzprofil 23/23mm**
Menge: 200,000 m

**03.04.03.0014 Feinspachtelmasse**
Menge: 20,000 kg
